# Ausstellungsneuplanung und -erweiterung im Alten Turm der KW
Angebotsaufforderung (GAEB DA XML 3.2, DA83)
Projekt: GAEB 90
Währung: EUR
Erstellt mit: GAEB Toolbox V3.3 G90 R20220512/ GXML Toolbox V3.3 R20220512, GAEB 90 Import, 21.08.2026

## 1 Beschreibung des bestehenden Bauwerks
Anschrift:
Kaiser-Wilhelm-Gedächtnis-Kirche
Breitscheidplatz 1
10789 Berlin

1.1 Objektbeschreibung - allgemein

Das Ensemble
Das Gebäude-Ensemble der Kaiser-Wilhelm-Gedächtnis-Kirche in Berlin
besteht aus der zerstörten Turmruine der alten Kirche sowie den modernen
Nachkriegsbauten von Egon Eiermann: dem achteckigen Kirchenschiff, dem
neuen Glockenturm, dem Foyer und der Kapelle.
Das leicht erhöhte Podium bildet die gemeinsame Grundlage des Ensembles
und verbindet die einzelnen Neubauten funktional und gestalterisch
miteinander. Es fasst Kirche, Glockenturm, Kapelle und Foyer zu einer
architektonischen Einheit zusammen, hebt sie gegenüber dem umgebenden
Stadtraum hervor und schafft einen klar gefassten Vorbereich mit
Aufenthalts- und Erschließungsflächen.

Die einzelnen Bauteile des Ensembles der Kaiser-Wilhelm-Gedächtniskirche
lassen sich wie folgt kurz beschreiben:

Turmruine
Die Ruine des Turms der Kaiser-Wilhelm-Gedächtnis-Kirche bildet mit
einer Grundfläche von ca. 545 m2 und einer Höhe von 70 m den höchsten
Punkt des Gebäudeensembles.

Kirche
Die Kirche wird durch ein vertikal extrahiertes Oktogon mit horizontalem
Dachabschluss, einer Grundfläche von ca. 1000 m2 und einer Höhe über dem
Podium von ca. 20 m gebildet. Nach Osten kragt ein großes, rechteckiges
Vordach aus. Sie besitzt ein unterirdisches und ein oberirdisches
Geschoss mit einer Orgelempore. Die Fassade besteht aus Betonwaben, die
die Betondickgläser fassen.

Glockenturm
Der Glockenturm basiert auf dem gleichen Grundkonzept, bildet jedoch als
Hexagon mit einer Grundfläche von ca. 90 m2 und einer Höhe von knapp 52
m einen deutlich schlankeren Baukörper mit drei oberirdischen
Geschossen. Die Fassade besteht ebenfalls aus Betonwaben, die die
Betondickgläser fassen. Er beherbergt ein sechsstimmiges Glockengeläut.

Kapelle
Die Kapelle ist ein eingeschossiges Gebäude mit Teilunterkellerung,
einer Grundfläche von ca. 400 m2 und einer Höhe von ca. 5 m auf
rechteckigem Grundriss. Sie besitzt wie die Kirche ein weit auskragendes
rechteckiges Vordach. Die Gestaltung der Fassaden und Materialien
entsprechen den übrigen Neubauten.

Foyergebäude
Analog zur Kapelle auf der Ostseite bildet ein weiteres rechteckiges
Gebäude den westlichen Abschluss des Ensembles. Es ist durch einen
gläsernen Verbindungsannex auf der Ostseite mit der Kirche verbunden.
Neben einem oberirdischen besitzt es ein unterirdisches Geschoss. Die
Grundfläche beträgt ca. 220 m2, die Höhe ca. 4 m.

Denkmalschutz
Die Gesamtanlage der Kaiser-Wilhelm-Gedächtnis-Kirche steht unter
Denkmalschutz und wird in der  Denkmalliste des Landes Berlin unter der
Objekt-Nummer 09040472 geführt.

1.2 Objektbeschreibung - Turmruine der Kaiser-Wilhelm-Gedächtnis-Kirche

Die Kaiser-Wilhelm-Gedächtnis-Kirche wurde in den Jahren 1891 bis 1895
im Gedenken an Kaiser Wilhelm I. (1797 1888) errichtet. Wilhelm II.
(1859 1941), der letzte Deutsche Kaiser und König von Preußen, ließ die
Kirche als Denkmal für seinen Großvater bauen. Der Entwurf stammt von
Franz Heinrich Schwechten (1841  1924), dessen Architekturbüro den vom
Kirchenbauverein ausgelobten nationalen Architekturwettbewerb im Jahr
1890 für sich entscheiden konnte.

Im späten November 1943 wurde das Kirchenschiff der
Kaiser-Wilhelm-Gedächtnis-Kirche bei einem Luftangriff im Rahmen der
sogenannten  Battle of Berlin  von der Royal Air Force bombardiert,
geriet in Brand und stürzte ein. In den letzten beiden Jahren des
Zweiten Weltkriegs gerieten das Gebäude und der Hauptturm der Kirche
wiederholt unter Beschuss  unter anderem durch Kampfhandlungen im
Umkreis des Flakturms am Zoo sowie durch heftiges Feuer während der
Straßenkämpfe in den letzten Kriegstagen im April 1945. Die steinernen
Wunden dieser Zeit sind dem verbliebenen Alten Turm bis heute anzusehen.
Nach Kriegsende standen vom Mittelteil der Kirche einschließlich des
Querschiffes nur noch die Umfassungsmauern. Die nach dem zweiten
Weltkrieg verbliebenden einsturzgefährdeten Bauteile des Kirchengebäudes
wurden 1956 abgerissen und nur die Ruine des Hauptturms wurde
größtenteils belassen und zunächst temporär gesichert. Im Laufe der Zeit
und den vergangenen 80 Jahren wurden immer wieder Bau- und
Sicherungsmaßnahmen am Turm vorgenommen.

Die Ruine der Kaiser-Wilhelm-Gedächtniskirche stellt den erhaltenen,
zentral über der Westfassade und Eingangshalle angeordneten Glockenturm
dar. Außerdem erhalten sind zwei vorgelagerte Treppentürme.

Baukörper und Konstruktion:
Der Turm besitzt einen massiven, nahezu quadratischen Grundriss, der
sich oberhalb des Gewölbes über der ehemaligen Orgelempore zu einem
Oktagon verjüngt. Errichtet wurde er als tragendes Mauerwerksbauwerk aus
Ziegelmauerwerk mit einer Fassade aus Naturstein. Durch die
Kriegseinwirkung fehlen große Teile des Turmhelms, wodurch die heutige
Silhouette unregelmäßig und  abgebrochen  wirkt.

Die ehemalige Eingangshalle, deren Boden und tonnenüberwölbte Decke mit
aufwändigen Mosaiken belegt sind und deren Wände Natursteinreliefs
besitzen, ist weitgehend unzerstört geblieben und wird aktuell als
"Gedenkhalle" mit einer Ausstellung zur Geschichte der Kirche öffentlich
zugänglich.

Fassade und Materialien:
Die Außenfassade besteht überwiegend aus behauenem Naturstein (vor allem
Tuff- und Sandstein), der ursprünglich im neoromanischen Stil durch
große Rosenfenster mit Maßwerk, Rundbogenöffnungen, Biforien, Triforien
und umlaufende Gesimse gegliedert war.

Im jetzigen Zustand ist die Fassade stark beschädigt: Zahlreiche Steine
sind abgesprengt, Oberflächen abgeplatzt, und die Ornamentik ist nur
noch fragmentarisch erhalten. Einschusslöcher und Ausbruchstellen sind
deutlich sichtbar und wurden bewusst belassen.

Öffnungen und Raumwirkung:
Das Maßwerk der Fensteröffnungen ist großteils zerstört, die Öffnungen
wirken heute als offene, unregelmäßige Durchbrüche. Dadurch entsteht
eine starke Tiefenwirkung im Mauerwerk. Das Rippengewölbe des
Kirchenschiffs oberhalb der Orgel ist nicht mehr vorhanden, sodass man
in den Turm  hineinsehen  kann.

Statische Sicherung:
Nach dem Krieg wurde die Ruine konstruktiv stabilisiert:

Dies geschah durch den Einbau von Stahlankern und Ringankern zur
Sicherung der Mauerwerksverbände und die teilweise Ergänzung fehlender
tragender Elemente im Inneren.
Diese Maßnahmen wurden zurückhaltend ausgeführt und von außen wenig
dominant, um den Ruinencharakter zu erhalten.

Dach und Abschluss:
Der ursprüngliche Turmhelm existiert zum Großteil nicht mehr. Der obere
Abschluss ist offen und unregelmäßig. Aufgehende offene Mauerkanten
wurden mit Kupferverblechungen vor Feuchtigkeit geschützt, ebenso die
ehemals steinsichtige Dachhaut des Turmhelms. Am Ansatz des Turmhelms
wurde eine abgedichtete Stahlbetondecke eingefügt um das Innere des
Turms vor Wassereintritt zu schützen.

## 2 Art und Umfang des Bauvorhabens
2.1 Art und Umfang des Bauvorhabens - allgemein

Die umfangreichen geplanten Sanierungsmaßnahmen werden in mehrere
Teilprojekte (TP) aufgegliedert und sukzessive umgesetzt. Die Maßnahmen
werden durch Eigenmittel der Stiftung Kaiser-Wilhelm-Gedächtnis-Kirche
(SKWG), Mittel der Landeskirche EKBO, durch Bundesmittel (BKM), mittels
Förderungen des Landes Berlin sowie weitere Mittelgeber und Spenden
finanziert. Es sind teilprojektbezogen die fördermittel- und
vergaberechtlichen Vorgaben zu berücksichtigen.

Die Teilprojekte (TP) im Einzelnen:

TP B (Fassadensanierung Glockenturm)
TP C (Turmruine)
TP D/F (Kirche TGA und Brandschutz-Sanierung, Fassadensanierung Kirche)
TP E (Foyergebäude Sanierung, Funktionserhalt und Nutzungsänderung)

Mit den Maßnahmen zur Sanierung und Weiterentwicklung des
Gesamtensembles Kaiser-Wilhelm-Gedächtnis-Kirche wird das Ziel verfolgt,
das Gebäudeensemble als nationales Denkmal baulich und im Hinblick auf
die Nutzungsmöglichkeiten wieder auf einen bestmöglichen Stand zu
bringen, damit die Kaiser-Wilhelm-Gedächtnis-Kirche als Citykirche, als
Identifikationsort der deutschen Hauptstadt und als Ort des Erinnerns
und der Auseinandersetzung mit den gegenwärtigen Aufgaben von Frieden
und Versöhnung optimal wirken kann.

Die Stiftung Kaiser-Wilhelm-Gedächtnis-Kirche als Eigentümerin und die
Kaiser-Wilhelm-Gedächtnis-Kir-chengemeinde als Nutzerin sollen zugleich
in die Lage versetzt werden, das gesamte Gebäudeensemble mit seinem
bauartbedingt hohen Erhaltungsaufwand kontinuierlich erhalten zu können.
Dazu sind technische Maßnahmen zur Erleichterung künftiger baulicher
Überwachung und Instandhaltung ebenso vorgesehen wie Maßnahmen zur
Verringerung des Energieverbrauchs und anderer laufender Kostenfaktoren
sowie Maßnahmen zur Erzielung regelmäßiger Betriebseinnahmen, um die
hohen Unterhaltskosten decken zu können.

2.2 Art und Umfang des Bauvorhabens - Ausstellungsneuplanung und
-erweiterung im Alten Turm der Kaiser-Wilhelm-Gedächtnis-Kirche

Die Leitidee der Neugestaltung und Erweiterung der Ausstellung im Alten
Turm ist die Reduktion der Bauelemente im Inneren zugunsten einer
Verstärkung der bestehenden Atmosphäre. Das Hauptausstellungsobjekt ist
dabei die Ruine des Alten Turms selbst. Statt neuer, dominierender
architektonischer Eingriffe ist konzeptionell die Öffnung der nach
Kriegsende hinzugekommenen und die Atmosphäre störenden Einbauten
vorgesehen.

Das skulpturale Denkmal soll zu einem begehbaren Mahnmal mit einer
außergewöhnlichen räumlichen Licht- und Klanginszenierung
weiterentwickelt werden, wobei der Ruinencharakter des Gebäudes betont
wird. Die Inszenierung soll die Dramatik der Kriegsschäden  offen
zeigen  und ein Erleben des Bauwerks durch die Elemente Licht, Wasser,
Wind und Klang ermöglichen.

Es entsteht ein durchgehender zentraler Hohlraum mit großer
atmosphärischer Kraft. Die Leitthemen sind konzeptionell auf den
verschiedenen Ebenen der Ruine verortet. Ein Rundgang durch den Turm
ermöglicht es, die Verwundungen der Geschichte aus nächster Nähe zu
erleben, gleichzeitig eröffnet sich von dort ein Blick über die Stadt.
An verschiedenen Stationen werden Besucherinnen und Besucher zur
Reflexion angeregt.

Die Rückführung der Ruine in den Nachkriegszustand ist dabei kein
denkmalpflegerisches Ziel. Vielmehr verfolgt die Baumaßnahme das Ziel,
den Ruinencharakter der Turmskulptur von innen heraus zu betonen.

Der Haupteingriff ist die Entfernung der massiven, die Wahrnehmung des
Innenraums einschränkenden Deckenebenen unterhalb des Sprengwerks unter
dem Glockenstuhl, des Holznotdachs darüber und des Betondachs am Ansatz
des Turmhelms.
Für die Wahrnehmung der Turmskulptur von außen stellen diese Ebenen
keine Zensur dar. Doch der Innenraum der Ruine kann heute nicht als
Ganzes verstanden werden, ohne diese Flächen im Inneren aufzulösen.

Die Öffnung dieser Ebenen verbindet die einzelnen Zeitschichten
miteinander und setzt sie als Teile der Ruine zueinander in Beziehung.
Bauliche Zeitzeugnisse bleiben dabei grundsätzlich erhalten und für die
Betrachter*innen nachvollziehbar, während sie durch klar erkennbare neue
Elemente ergänzt werden.

Das Projekt zur Ausstellungsneuplanung und -erweiterung im Alten Turm
der Kaiser-Wilhelm-Gedächtnis-Kirche ist eine in sich geschlossene
Maßnahme innerhalb des Gesamtprojekts für das Ensemble der
Kaiser-Wilhelm-Gedächtnis-Kirche, das u.a. die Sanierung der Fassaden
der Kirche und des Glockenturms von Egon Eiermann, die Erstellung eines
Leitsystems und einer ganzheitlichen Lichtplanung für das Ensemble sowie
die Umnutzung des Foyer-Gebäudes umfasst.

Zweck und Notwendigkeit der Baumaßnahmen sind die nachhaltige Sicherung,
sowie die Verbesserung der nationalen und internationalen
Wahrnehmbarkeit der historischen und gegenwärtigen Bedeutung des
denkmalgeschützten Ensembles.
Ziel dieser Aufgabe ist die Neugestaltung der Ausstellung und deren
räumliche Erweiterung, von bisher ca. 210 m2 großen Fläche für
Ausstellung, Information und Service auf ca. 500 m2, sowie die
Optimierung und Erschließung dieser, beginnend mit der Inszenierung der
Sichtbarkeit des Ensembles im Stadtraum bis in die Höhe der Innenräume
und öffentlichen Neuerschließung der oberen Ebenen der Ruine.

Baullich konkret sieht das Konzept vor, die ursprüngliche Freitreppe aus
der Gedenkhalle (Ebene 0, +0,92 m) in das Forum (Ebene 1, +9,71 m)
wieder komplett herzustellen. In der Ebene 1 soll im offenen Bereich
(Fläche über der Gedenkhalle zwischen den Rosenfenstern, deren Maßwerk
zerstört wurde) eine Ausstellungsfläche entstehen. Nördlich und südlich
werden die Zugangsbereiche, vor den Treppentürmen mit einer Verglasung
eingehaust. Der Ring (Ebene 2, +20,71 m) kann über die beiden
Treppentürme begangen werden. Hier befinden sich weitere
Ausstellungsflächen sowie der  Ring der Perspektiven . Er bildet eine
Art Galerie mit dem Blick auf die Ebene 1. Von der Ebene 2 können über
neue Stahltreppen innerhalb des Alten Turms der Balkon (Ebene 3, +27,67
m), die Uhrenkammer (Ebene 4, 33,87 m), das Turmzimmer (Ebene 5, +39,76
m), sowie eine Panoramaplattform (Ebene 6.2, +47,26 m) und als oberster
Punkt die Dachebene auf Höhe des Turmhelmansatzes (Ebene 7, +60,05 m)
erreicht werden.

Dieser Zugang ist nur für mobile Personen, nach Reservierung und mit
ortskundiger
Begleitperson möglich.
Die Ebenen 1 und 2 werden auch barrierefrei über einen gläsernen Aufzug
an der südlichen Turmseite zugänglich sein sein. Er wird der Fassade des
Turms vorgelagert und über Plattformen mit den Turmebenen verbunden.

Der Zugang erfolgt über die Gedenkhalle im Erdgeschoss.
Der Souvenirshop in der Kellerebene (Ebene -2, -0,95 m) des alten Turms
wird geschlossen. In der Kellerebene wird sich ausschließlich
Technikfläche nach dem Umbau befinden. In dem ehemaligen Shop nebst
Lagerräumen wird die Lüftungsanlage für die Gedenkhalle sowie der
ELT-Hausanschlussraum und die Steuerung der Medien- und
Austellungstechnik untergebracht.

Neben der Widerherstellung der Freitreppe innerhalb der Gedenkhalle,
wird der nördliche Treppenturm wieder vollumfänglich hergestellt. Die
Betonzwischendecke auf Ebene 5 wird geöffnet und die
unteren Träger des Stahlsprengwerks an der Stelle wieder freigelegt. Das
darüber befindliche Behelfsdach aus Holz wird rückgebaut und die
bestehende Dachdecke aus Stahlbeton mit einer Öffnung erneut aufgebaut,
sodass der freie Blick durch die Turmruine in den Himmel möglich ist.
Die bestehende Wartungstreppe im Turm wird durch eine neue Treppenanlage
ersetzt.

## 3 Beschreibung der örtlichen Begebenheiten
Lage
Anschrift: Breitscheidplatz, 10789 Berlin-Charlottenburg
Flurstückskennz.: 110007007000200027
Grundstücksfläche: 5.068 m2
Höhenlage: 35,87 ü. NHN
Zuschnitt: Rechteck, freistehend

Grundstück
Das Grundstück der Kaiser-Wilhelm-Gedächtnis-Kirche umschreibt im
Wesentlichen ein in Ost-West Richtung orientiertes Rechteck. Die
Grundstücksgrenze und Abgrenzung zu den umliegenden Flächen des
Breitscheidplatzes wird durch eine umlaufende Stufenanlage mit fünf bis
sechs Steigungen gebildet, die ein ebenes und städtebaulich exponiertes
Podium erschließt. Drei Gebäude reichen im Westen, Süden und Osten über
die Stufenanlage des Podiums hinaus. Dort erweitern die Gebäudefluchten
die rechteckige Grundstücksgrenze. Alle Gebäude werden über die erhöhte
Fläche des Podiums und damit vom eigenen Grundstück aus erschlossen. Auf
der Westseite, südlich des Foyergebäudes gehört eine trapezförmige
Teilfläche des Breitscheidplatzes der gleichen Eigentümerin und dient
als Parkplatz.

Das Grundstücke verfügt über keinen direkten Anschluss an eine
öffentliche Straße, sondern ist von einer ausschließlich Fußgängern
gewidmeten Platz- und Gehwegfläche umgeben.

Angrenzende öffentliche Verkehrsflächen
Der das Grundstück umgebende Breitscheidplatz wird nordwestlich von der
Kantstraße, nördlich von der Budapester Straße und südlich vom
Kurfürstendamm und der Tauentzienstraße begrenzt. Auf der Achse der
Kapelle läuft die Rankestraße orthogonal von Süden auf den Platz zu.
Die U-Bahnhöfe  Zoologischer Garten  und  Kurfürstendamm  liegen in
unmittelbarer Nähe nord- bzw. südwestlich des Breitscheidplatzes. Die
Tunnelführung der U1 im Süden folgt dem Straßenverlauf des
Kurfürstendamms bzw. der Tauentzienstraße, die U2 im Norden quert den
Breitscheidplatz östlich knapp neben dem Podium. Ein Zugang zum
U-Bahnhof  Zoologischer Garten  liegt ca. 20 m westlich des
Foyergebäudes auf dem Breitscheidplatz.

Vorhandene bauliche Anlagen auf dem Grundstück
Die fünf Gebäude des Ensembles sind linear in Längsachse des Podiums
platziert, variieren jedoch in ihrer Position auf der Querachse. So
stehen die oktogonale Kirche im westlichen und der hexagonale
Glockenturm im östlichen Bereich frei auf dem Podium, das Foyer-Gebäude
unterbricht westlich der mit ihm verbundenen Kirche die Stufen des
Podiums, die Turmruine gen Süden und die Kapelle östlich des
Glockenturms.

## 4 Arbeitsablauf
Die Baumaßnahme wird in einem Bauabschnitt durchgeführt.

Der AN hat keinen Anspruch auf kontinuierliches, ungestörtes Arbeiten
auf der Baustelle/dem Einbauort. Aufgrund der terminlichen
Rahmenbedingungen wird vom AN eine erhöhte Flexibilität verlangt.
Die Kosten sind in der Angebotskalkulation zu berücksichtigen.

erhöhte Flexibilität bedeutet:
zeitlich und örtlich versetztes Arbeiten in Abstimmung mit örtlicher
Objektüberwachung und den parallel
arbeitenden Auftragnehmern.
Hier ist eine enge Abstimmung des AN mit der Objektüberwachung und den
anderen Gewerken erforderlich. Dies ist bei der Kalkulation der
Einheitspreise (nachfolgend als EP bezeichnet) zu berücksichtigen.

Parallel laufende Arbeiten Dritter
Die Leistungen müssen mit parallel arbeitenden Gewerken koordiniert
werden. Es besteht kein Anrecht auf alleinige Baufreiheit auf der
gesamten Baustelle.

Schutzmaßnahmen für die eigenen Leistungen
Die gelieferten bzw. zu montierenden Bauteile sind fachgerecht gegen
Beschädigungen während der Montage durch geeignete Materialien zu
schützen. Diese Schutzmaßnahmen sind erst nach Abschluss der
Ausbauarbeiten und in Absprache mit der örtlichen Objektüberwachung zu
beseitigen.
Hierdurch entstehende Aufwendungen sind Nebenleistung und sind in den
Einheitspreisen enthalten.

Während der Baumaßnahme findet keine Nutzung des Gebäudes statt.

Die Bauarbeiten beginnen im September 2026, die Fertigstellung ist für
das 4. Quartal 2028 geplant.

Folgende Leistungsbereiche werden abgedeckt:

DIN 18330 - Mauerarbeiten
DIN 18331 - Betonarbeiten
DIN 18332 - Naturwerksteinarbeiten
DIN 18335 - Stahlbauarbeiten
DIN 18336 - Abdichtungsarbeiten
DIN 18338 - Dachdeckungsarbeiten
DIN 18339 - Klempnerarbeiten
DIN 18350 - Putz- und Stuckarbeiten
DIN 18353 - Estricharbeiten
DIN 18355 - Tischlerarbeiten
DIN 18357 - Beschlagsarbeiten
DIN 18360 - Metallbauarbeiten
DIN 18361 - Verglasungsarbeiten
DIN 18363 - Maler-und Lackiererarbeiten
DIN 18364 - Korrosionsschutzarbeiten an Stahlbauten

DIN 18379 - Raumlufttechnische Anlagen
DIN 18380 - Heizanlagen und zentrale Wassererwärmungsanlagen
DIN 18381 - Gas-, Wasser- und Entwässerungsanlagen
DIN 18382 - Elektro-, Sicherheits- und Informationstechnische Anlagen
DIN 18384 - Blitzschutz-, Überspannungsschutz- und Erdungsanlagen
DIN 18385 - Aufzugsanlagen, Fahrtreppen und Fahrsteige sowie
Förderanlagen
DIN 18386 - Gebäudeautomation
DIN 18421 - Dämm- und Brandschutzarbeiten an technischen Anlagen

DIN 18451 - Gerüstbauarbeiten
DIN 18459 - Abbruch- und Rückbauarbeiten

## 5 Vertragsbedingungen
Die Allgemeinen Vertragsbedingungen für die Ausführung von Bauleistungen
(VOB/B) und die Allgemeinen Technischen Vertragsbedingungen für
Bauleistungen (VOB/C) werden Bestandteil dieses Vertrags.
Alle Leistungen sind nach den gültigen Rechtsprechungen, den öffentlich,
rechtlichen Bestimmungen (insbesondere der LBO, örtliche
Bauvorschriften, Arbeitsstätten-Richtlinien, Verwaltungsvorschrift zur
Einführung Technischer Baubestimmungen (VV TB) Berlin, usw.) sowie den
Hersteller- und Verarbeitungsrichtlinien der verwendeten Materialien,
den DIN-Normen, UVV-Richtlinien, der VOB Teil C, der DIN 18299 und den
allgemein anerkannten Regeln der Technik auszuführen.

## 1 Umfang und Art der gewerkespezifischen Leistung
Die Arbeiten umfassen:

Ebene -3 | Untergeschoss
- Einläufige Wangentreppe mit Podest, Gitterrost feuerverzinkt
- ca. 20 m2 Doppelboden auf UK höhenverstellbar, Gitterrost
feuerverzinkt

Ebene 0 | Gedenkhalle
- Geländer und Handläufe für Freitreppe beidseitig, Stahl verzinkt,
Beschichtung Duplex-System

Ebene 1 | Forum
- ca. 15 m kleinteilige Geländer und Handläufe für Verbindungstreppen
und Podeste Vorräume, Stahl verzinkt, Beschichtung Duplex-System
- Geländer an der Rundfensteröffnung West: 6,5 m, Stahl verzinkt,
Beschichtung Duplex-System
- ca. 10 m gebogenes Geländer mit Untergurt Stahlwinkel

Ebene 2 | Ring
- Treppe 7: einläufige Wangentreppe mit Trittstufen Tränenblech und
Podest Tränenblech, Geländer und Handläufen, Stahl verzinkt,
Beschichtung Duplex-System
- Brückenkonstruktion zum Aufzugsschacht Südseite
- Treppe 8: einläufige Wangentreppe mit Trittstufen Tränenblech und
Podest Tränenblech, Geländer und Handläufen, Stahl verzinkt,
Beschichtung Duplex-System
- Geländer an Nord- und Südzugang Treppentürme
- radiales Geländer an zentraler Deckenöffnung, Länge ca. 40 m
- Geländer an Fassadenöffnung vor Treppe 9, trapezförmig, Länge ca. 7,5
m
- umlaufende, kleinteilig abgewickelte Aufkantung an Stirnseite der
Rohdecke, Stahlwinkel, Länge ca. 36 m

Ebene 2 | Ring - Ebene 4 | Uhrenkammer (Treppe 9)
- Treppe 9: Wangentreppe mit Trittstufen Tränenblech und Podesten
Tränenblech mit 5 Treppenläufen und 4 Zwischenpodesten
- Tragkonstruktion Podeste: Kragarmträger in Bestandsmauerwerk
eingelassen (einschl. Entnahme, Mauersteine, Kernbohrung, Verfüllung mit
Vergussmörtel und Wiedereinsetzen der äußeren Mauerschicht)
- Geländer und Handläufe beidseitig
- Sonderelement Geländertür vor Treppenlauf 2

Ebene 4 | Uhrenkammer
- Oktogonaler Stahlumgang mit Wangenträgern und Belag Tränenblech
- Tragkonstruktion: 8 Kragarmträger in Bestandsmauerwerk eingelassen
(einschl. Entnahme, Mauersteine, Kernbohrung, Verfüllung mit
Vergussmörtel und Wiedereinsetzen der äußeren Mauerschicht)
- Geländer und Handlauf innenseitig

Ebene 4 | Uhrenkammer - Ebene 6.2 | Panorama (Treppe 11)
- Treppe 11: Wangentreppe mit Trittstufen Tränenblech und Podesten
Tränenblech mit 7 Treppenläufen und 6 Zwischenpodesten
- Tragkonstruktion Podeste: Kragarmträger in Bestandsmauerwerk
eingelassen (einschl. Entnahme, Mauersteine, Kernbohrung, Verfüllung mit
Vergussmörtel und Wiedereinsetzen der äußeren Mauerschicht)
- Geländer und Handläufe beidseitig
- Sonderelement Geländertür am Zugang Wartungsplattform Glockenstuhl

Ebene 6.2 | Panorama
- Oktogonaler Stahlumgang mit Wangenträgern und Belag Tränenblech
- Tragkonstruktion: 8 Kragarmträger in Bestandsmauerwerk eingelassen
(einschl. Entnahme, Mauersteine, Kernbohrung, Verfüllung mit
Vergussmörtel und Wiedereinsetzen der äußeren Mauerschicht)
- Geländer und Handlauf innenseitig

Ebene 6.2 | Panorama - Ebene 7 | Dach (Treppe 13)
- Treppe 13: Spindeltreppe als Wangentreppe mit Trittstufen Tränenblech
und Podesten Tränenblech mit 5 Treppenläufen
- Tragkonstruktion Podeste: Kragarmträger in Bestandsmauerwerk
eingelassen (einschl. Entnahme, Mauersteine, Kernbohrung, Verfüllung mit
Vergussmörtel und Wiedereinsetzen der äußeren Mauerschicht)
- Verlängerung der Spindel nach oben und Ausbildung eines Kegeldachs aus
Stahlschwertern und Stahlblechbekleidung
- Geländer und Handlauf außenseitig
- Sonderelement Geländertür am Austritt bis Höhe Kegeldach
- gebogenes Geländer und Stirnseitige Bekleidung kreisförmige
Dachöffnung, Länge ca. 22 m
- gebogenes Geländer im Bereich des nicht mehr vorhandenen Turmhelms,
Lange ca. 10 m

Treppentürme Nord und Süd (Treppen 14 - 19)
- ca. 30 m helixförmiges Geländer im Inneren des Treppenauges einer
vollgewendelten Treppe
- insgesamt ca. 120 m helixförmige Handläufe

Rechtzeitig vor Beginn der Materialbestellung und Ausführung seiner
Arbeiten hat der Auftragnehmer eigenverantwortlich vorgegebene Maße und
benannte Höhen auf Übereinstimmung mit dem Bestand zu prüfen. Bei
Abweichung ist der Auftraggeber unverzüglich zu verständigen.

## 2 Anlagen
Plansatz Stahlbau:

- KWG-C-OPL-5-GR-0102 - Lageplan

Grundrisse M 1:50

- KWG-C-OPL-5-GR-12U3 - Grundriss Ebene -3 Untergeschoss
- KWG-C-OPL-5-GR-1200 - Grundriss Ebene 0 Gedenkhalle
- KWG-C-OPL-5-GR-1210 - Grundriss Ebene 1 Forum
- KWG-C-OPL-5-GR-1220 - Grundriss Ebene 2 Ring
- KWG-C-OPL-5-GR-1230 - Grundriss Ebene 3 ehe. Balkon
- KWG-C-OPL-5-GR-1240 - Grundriss Ebene 4 Uhrenkammer
- KWG-C-OPL-5-GR-1250 - Grundriss Ebene 5 Turmzimmer
- KWG-C-OPL-5-GR-1260 - Grundriss Ebene 6 Glockenstube
- KWG-C-OPL-5-GR-1262 - Grundriss Ebene 6.2 Panorama
- KWG-C-OPL-5-GR-1268 - Grundriss Ebene 6.8 Dachkuppel
- KWG-C-OPL-5-GR-1270 - Grundriss Ebene 7 Dachebene
- KWG-C-OPL-5-GR-1280 - Grundriss Dachaufsicht

Schnitte M 1:50

- KWG-C-OPL-5-SN-2211 Schnitt Teilplan AA-1
- KWG-C-OPL-5-SN-2212 Schnitt Teilplan AA-2
- KWG-C-OPL-5-SN-2221 Schnitt Teilplan BB-1
- KWG-C-OPL-5-SN-2222 Schnitt Teilplan BB-2
- KWG-C-OPL-5-SN-2231 Schnitt Teilplan CC-1
- KWG-C-OPL-5-SN-2232 Schnitt Teilplan CC-2
- KWG-C-OPL-5-SN-2241 Schnitt Teilplan DD-1
- KWG-C-OPL-5-SN-2242 Schnitt Teilplan DD-2
- KWG-C-OPL-5-SN-2251 Schnitt Teilplan EE-1
- KWG-C-OPL-5-SN-2252 Schnitt Teilplan EE-2

Ansichten M 1:50

- KWG-C-OPL-5-AN-2411 Ansicht Teilplan Nord-1
- KWG-C-OPL-5-AN-2412 Ansicht Teilplan Nord-2
- KWG-C-OPL-5-AN-2421 Ansicht Teilplan Ost-1
- KWG-C-OPL-5-AN-2422 Ansicht Teilplan Ost-2
- KWG-C-OPL-5-AN-2431 Ansicht Teilplan Süd-1
- KWG-C-OPL-5-AN-2432 Ansicht Teilplan Süd-2
- KWG-C-OPL-5-AN-2441 Ansicht Teilplan West-1
- KWG-C-OPL-5-AN-2442 Ansicht Teilplan West-2

Bauteilkatalog

- KWG-C-OPL-5-BK-3580 B80-N: Gitterrost 33x11 (5 KN/m2)
- KWG-C-OPL-5-BK-3682 B82-N: Gitterrost Doppelboden E-3

- KWG-C-OPL-5-BK-3590 B90-N: Stahlboden Riffelblech 8 mm
- KWG-C-OPL-5-BK-3590 B91-N: Stahlboden Riffelblech 15 mm

- KWG-C-OPL-5-BK-3630 D30-N: Stahlkonstruktion E2 Süd
- KWG-C-OPL-5-BK-3631 D31-N: Stahlkonstruktion E4 Uhrenkammer
- KWG-C-OPL-5-BK-3632 D32-N: Stahlkonstruktion E6.2 Panoramaumgang

- KWG-C-OPL-5-BK-3710 G10-N: Stabgeländer 20 mm
- KWG-C-OPL-5-BK-3711 G11-N: Stanzgittergeländer 45 mm
- KWG-C-OPL-5-BK-3712 G12-N: Stabgeländer 18 mm
- KWG-C-OPL-5-BK-3713 G13-N: Stanzgittergeländer 45 mm

- KWG-C-OPL-5-BK-3720 G20-N: Handlauf 25 mm
- KWG-C-OPL-5-BK-3721 G21-N: Handlauf 42,4 mm
- KWG-C-OPL-5-BK-3722 G22-N: Handlauf 42,4 mm mit Beleuchtung
- KWG-C-OPL-5-BK-3723 G23-N: Handlauf 33,7 mm

Details - Ausbau

Geländer:
- KWG-C-OPL-5-DE-6610 GE-1 Geländer E0-Freitreppe
- KWG-C-OPL-5-DE-6611 GE-2 Geländer E0-Treppenläufe Bestand
- KWG-C-OPL-5-DE-6620 GE-3 Geländer E1-N-Zwischentreppen und Podest
- KWG-C-OPL-5-DE-6621 GE-4 Geländer E1-S-Zwischentreppe und Podest
- KWG-C-OPL-5-DE-6622 GE-5 Geländer E1-W-Forum
- KWG-C-OPL-5-DE-6623 GE-6 Geländer E1-O-Forum
- KWG-C-OPL-5-DE-6630 GE-7 Geländer E2-Ring
- KWG-C-OPL-5-DE-6631 GE-8 Geländer E2-S
- KWG-C-OPL-5-DE-6632 GE-9 Geländer E2-N
- KWG-C-OPL-5-DE-6633 GE-10 Geländer E2-O
- KWG-C-OPL-5-DE-6640 GE-11 und 12 Geländer E7
- KWG-C-OPL-5-DE-6650 GE-13 Geländer Treppenturm Nord
- KWG-C-OPL-5-DE-6660 GE-14 und 15 Handlauf Treppenturm Nord und Süd
Außenwand
- KWG-C-OPL-5-DE-6670 GE-16 Aufkantung Deckenrandbereich E2

Treppen und Podeste:
- KWG-C-OPL-5-DE-6710 TRP-7 Stahl E2-N-Ausgleichstreppe
- KWG-C-OPL-5-DE-6711 TRP-8 Stahl E2-S-Ausgleichstreppe und Brücke zum
Aufzug
- KWG-C-OPL-5-DE-6720 TRP-9 Stahl E2-O-Aufstieg Übersichtsplan Grundriss
- KWG-C-OPL-5-DE-6721 TRP-9 Stahl E2-O-Aufstieg Übersichtsplan Schnitt
- KWG-C-OPL-5-DE-6722 TRP-9 Stahl E2-O-Aufstieg Treppenpodest 1
- KWG-C-OPL-5-DE-6723 TRP-9 Stahl E2-O-Aufstieg Treppenpodest 2
- KWG-C-OPL-5-DE-6724 TRP-9 Stahl E2-O-Aufstieg Treppenpodest 3
- KWG-C-OPL-5-DE-6725 TRP-9 Stahl E2-O-Aufstieg Treppenpodest 4
- KWG-C-OPL-5-DE-6726 TRP-9 Stahl E2-O-Aufstieg Oberer Abschluss E4
- KWG-C-OPL-5-DE-6727 TRP-9 Stahl E2-O-Aufstieg 3D Darstellung
- KWG-C-OPL-5-DE-6730 TRP-10 Stahlumgang E4 Übersichtsplan
- KWG-C-OPL-5-DE-6731 TRP-10 Stahlumgang E4 Regeldetails
- KWG-C-OPL-5-DE-6740 TRP-11 Stahl E4-O-Aufstieg Übersichtsplan
- KWG-C-OPL-5-DE-6741 TRP-11 Stahl E4-O-Aufstieg Treppenlauf 1
- KWG-C-OPL-5-DE-6742 TRP-11 Stahl E4-O-Aufstieg Treppenläufe 2-6
- KWG-C-OPL-5-DE-6743 TRP-11 Stahl E4-O-Aufstieg Treppenlauf 7
- KWG-C-OPL-5-DE-6744 TRP-11 Stahl E4-O-Aufstieg Zwischenpodeste
- KWG-C-OPL-5-DE-6745 TRP-11 Stahl E4-O-Aufstieg 3D Darstellung
- KWG-C-OPL-5-DE-6746 TRP-11 Stahl E4-O-Aufstieg Geländer Zwischenpodest
5
- KWG-C-OPL-5-DE-6750 TRP-12 Stahlumgang E6.2 Übersichtsplan
- KWG-C-OPL-5-DE-6751 TRP-12 Stahlumgang E6.2 Regeldetails
- KWG-C-OPL-5-DE-6760 TRP-13 Stahl E6-S-Spiraltreppe Übersichtsplan
- KWG-C-OPL-5-DE-6761 TRP-13 Stahl E6-S-Spiraltreppe Unterer Abschluss
E6.2
- KWG-C-OPL-5-DE-6762 TRP-13 Stahl E6-S-Spiraltreppe Regeldetail
- KWG-C-OPL-5-DE-6763 TRP-13 Stahl E6-S-Spiraltreppe Oberer Anschluss E7
und Dach
- KWG-C-OPL-5-DE-6764 TRP-13 Stahl E6-S-Spiraltreppe 3D Darstellung
- KWG-C-OPL-5-DE-6770 TRP-21 Stahl E3-S-Eingang Technikraum

Die Planbezeichnungen sind ohne den jeweiligen Index aufgeführt, dieser
ist der beiliegenden Planliste zu entnehmen.

## C-300-04 Stahlbauarbeiten

### Titel 1 Ebene 0 | Gedenkhalle

**1.1 Geländer Ebene 0 Werk- und Montageplanung**
Erstellung einer Werk- und Montageplanung für die
nachfolgend
beschriebenen Geländer und Handläufe einschl.
sämtlicher Anschlüsse der Ebene 0 - Forum.

Erstellung auf Grundlage der vom AG zur Verfügung
gestellten Ausführungsplanung und der Statik.
Einschließlich Feinaufmaß. Abgabe digital im PDF- und
DWG-Format.
Menge: 1,000 psch

**1.2 Geländer 1 - Treppe 1 (Freitreppe) beidseitig - Stahlgeländer Rundstab Ø 18 mm, A 9,5 cm, H 101 cm**
Geländer für Treppe 1 (Freitreppe), im Innenbereich
herstellen, liefern und montieren:

Geometrie
- gerader Lauf
- einläufig
- beidseitig
- Neigung dem Treppenlauf folgend, geneigte Länge
jeweils: ca. 710 cm
- am Austritt (Zwischenpodest) übergehend in gebogene
Geländer 2 von Treppe 2
- Geländerkonstruktion aus Stahl
- Obergurt und vertikale Geländerstäbe, Fußplatte an
jeweils drei Geländerstäben
- Höhe: 101 cm
- Achsabstand Geländerstäbe: 95 mm
- Handlauf wird gesondert vergütet

- Steigungshöhe: 18 cm
- Auftrittstiefe: 28,5 cm

Profile und Material
- Obergurt und Geländerstäbe: Rundstab Vollprofil, ø =
18 mm
- Fußplatten: 225 x 30 x 12 mm
- Ankerdorn: Rundstab Vollprofil, ø = 26 mm, l = 100 mm
- Material: feuerverzinkter Stahl DIN EN ISO 1461
- Stahlgüte: S355

Anschlüsse
- je 3 Geländerstäbe an Fußplatte geschweißt
- Fußplatte bündig in Stufenoberseite der Treppe aus
Beton eingelassen
- Fußplatte mittels teildurchgeschweißter Stumpfnaht
mit Ankerdorn verschweißt
- Ankerdorn 10 cm in Bohrung (ohne Schlag, um Schäden
an der Betonoberfläche zu vermeiden) in der Betontreppe
eingelassen und mittels fließfähigem Injektionsmörtel
fixiert

Ausführungsort: Ebene 0 | Gedenkhalle (+0,92 m - +4,67
m)

Ausführung gem. Werk- und Montageplanung (separate
Position) auf Grundlage der Ausführungspläne:
KWG-C-OPL-5-DE-6610 und KWG-C-OPL-5-BK-3712
Menge: 2,000 St

**1.3 Geländer 1 - Kehrstrahlen / Sweepen der verzinkten Oberfläche**
Feuerverzinkte Oberfläche des Geländers vor dem
Beschichtungsaufbau durch Kehrstrahlen (Sweepen)
mechanisch aufrauen, um eine ausreichende Haftung der
nachfolgenden Beschichtung sicherzustellen.

- Verwendung von mineralischen, nichtmetallischem
Strahlmittel
- Vorbereitungsgrad in Anlehnung an SA 2 bis SA 2,5
gem. DIN EN ISO 8501-1 ohne Entfernung der Zinkschicht
- Erzeugung einer Oberflächenrauigkeit von ca. 30 50 µm
(Rz) gem. DIN EN ISO 8503
- Strahldruck und Anstellwinkel sind so zu wählen, dass
die Zinkschicht nicht durchtrennt oder in ihrer Dicke
wesentlich reduziert wird (Zinkschichtdicke vor und
nach dem Strahlen prüfen und dokumentieren, Sollwert
nach DIN EN ISO 1461)
- Oberfläche nach dem Strahlen von Strahlgutresten,
Staub und sonstigen losen Verunreinigungen durch
Absaugen oder Abblasen mit ölfreier Druckluft reinigen
Menge: 2,000 St

**1.4 Geländer 1 - Erstbeschichtung Duplex System, 2K-Haftgrund 2K-PUR-Harz-Lack**
Erstbeschichtung des vorbeschriebenen Geländers nach
Sweepen aus Vorposition:

Duplex-System gem. DIN EN ISO 12944-5
- Untergrund: feuerverzinkter Stahl S235, Oberfläche
kehrgestrahlt, Rauigkeit ca. 30 50 µm (Rz) gem. DIN EN
ISO 8503
- Korrosivitätskategorie: C3

Beschichtungsaufbau
- Grundbeschichtung aus Haftgrund, 2-komponentige
Epoxid-Grundierung, Trockenschichtdicke: 40 - 60 µm
- Schlussbeschichtung aus Polyurethanharzlack,
aliphatisch, 2-komponentig, Trockenschichtdicke: 60 -
80 µm
- Schlussbeschichtung seidenmatt, dunkel getönt nach
NCS-Farbfächer, Farbton NCS S8500-N

Ausführung der Beschichtung im Werk, punktuelles
Nacharbeiten an Verbindungspunkten und
Transport-/Montagebedingten Fehlstellen in situ
Menge: 2,000 St

**1.5 Geländer 2 - Treppe 2 + 3 jeweils einseitig - Stahlgeländer Rundstab Ø 18 mm, A 9,7 - 9,9 cm, H 101 cm, Antritt gebogen**
Geländer für Treppen 2 und 3, im Innenbereich
herstellen, liefern und montieren:

Geometrie
- im Antritt gewendelter Lauf
- einläufig
- einseitig
- Neigung dem Treppenlauf folgend, geneigte Länge
jeweils: ca. 630 cm
- am Antritt (Zwischenpodest) übergehend in Geländer 1
von Treppe 1
- Geländerkonstruktion aus Stahl
- Obergurt und vertikale Geländerstäbe, Fußplatte an
jeweils drei Geländerstäben
- Höhe: 101 cm
- Achsabstand Geländerstäbe: 97 - 99 mm
- Handlauf wird gesondert vergütet

- Steigungshöhe: 18 cm
- Auftrittstiefe: 24,4 - 34 cm

Profile und Material
- Obergurt und Geländerstäbe: Rundstab Vollprofil, ø =
18 mm
- Fußplatten: 225 x 30 x 12 mm
- Ankerdorn: Rundstab Vollprofil, ø = 26 mm, l = 100 mm
- Material: feuerverzinkter Stahl DIN EN ISO 1461
- Stahlgüte: S355

Anschlüsse
- je 3 Geländerstäbe an Fußplatte geschweißt
- Fußplatte bündig in Stufenoberseite der Treppe aus
Beton eingelassen
- Fußplatte mittels teildurchgeschweißter Stumpfnaht
mit Ankerdorn verschweißt
- Ankerdorn 10 cm in Bohrung (ohne Schlag, um Schäden
an der Betonoberfläche zu vermeiden) in der Betontreppe
eingelassen und mittels fließfähigem Injektionsmörtel
fixiert

Ausführungsort: Ebene 0 | Gedenkhalle (+0,92 m - +4,67
m)

Ausführung gem. Werk- und Montageplanung (separate
Position) auf Grundlage der Ausführungspläne:
KWG-C-OPL-5-DE-6611 und KWG-C-OPL-5-BK-3712
Menge: 2,000 St

**1.6 Geländer 2 - Kehrstrahlen / Sweepen der verzinkten Oberfläche**
Feuerverzinkte Oberfläche der Geländer vor dem
Beschichtungsaufbau durch Kehrstrahlen (Sweepen)
mechanisch aufrauen, um eine ausreichende Haftung der
nachfolgenden Beschichtung sicherzustellen.

Ausführung wie Pos. 1.3
Menge: 2,000 St

**1.7 Geländer 2 - Erstbeschichtung Duplex System, 2K-Haftgrund 2K-PUR-Harz-Lack**
Erstbeschichtung der vorbeschriebenen Geländer nach
Sweepen aus Vorposition

Beschichtung wie Pos. 1.4
Menge: 2,000 St

**1.8 Treppe 1 - 3 - Handläufe an Stahlgeländer - Stahlrundrohr Ø 33,7 mm**
Handläufe für Treppen 1-3, im Innenbereich herstellen,
liefern und montieren:

Geometrie
- 3 Treppenläufe (Freitreppenanlage 1 + 2)
- 1 Zwischenpodest
- an Treppe 1 beidseitig, am Zwischenpodest im Radius
von 193 mm jeweils in innenseitigen Handlauf von Treppe
2 und 3 übergehend
- Neigung den Treppenläufen folgend
- Höhe: 87,5 cm
- am Antritt im Radius von 118 mm um 90° nach außen
verschwenkt und mittels Stahlpfosten, ø = 18 mm, h = 90
cm im Boden verankert
- am Austritt um 31,5 cm weitergeführt und mittels
Stahlpfosten, ø = 18 mm, h = 90 cm im Boden verankert

Profile und Material
- Handlauf: Rundrohr Hohlprofil, ø = 33,7 mm,
Wandstärke. 2 mm
- Handlaufhalter: Rundrohr Vollprofil, ø: 10 mm
- Pfosten Enden: Rundrohr Vollprofil, ø = 18 mm
- Material: feuerverzinkter Stahl DIN EN ISO 1461
- Stahlgüte: S355

Anschlüsse
- seitlich an Geländerstäben des vorbeschriebenen
Geländers mittels Handlaufhaltern geschweißt
- 4 Pfosten im Bestandsboden verankert mittels Bohrung
und Verfüllung mit fließfähigem Inkektionsmörtel. Der
Boden der Gedenkhalle ist mit äußerster Vorsicht zu
behandeln und die Arbeiten werden in Abstimmung mit den
Denkmalschutzbehörden ausgeführt

Ausführungsort: Ebene 0 | Gedenkhalle - Ebene 1 | Forum
(+0,92 m bis +8,30 m)

Ausführung gem. Werk- und Montageplanung (separate
Position) auf Grundlage der Ausführungspläne:
KWG-C-OPL-5-DE-6610, KWG-C-OPL-5-DE-6611,
KWG-C-OPL-5-BK-3723
Menge: 28,000 m

**1.9 Treppe 2 und 3 - Handläufe an Apsiswand - Stahlrundrohr Ø 33,7 mm**
wie Vorposition, jedoch:

Handläufe für Treppen 2 und 3, im Innenbereich
herstellen, liefern und montieren:

Geometrie
- 2 Treppenläufe
- jeweils einseitig außenseitig der am Antritt
gewendelten Treppen
- am Austritt um 32,5 cm weitergeführt und mittels
Stahlpfosten, ø = 18 mm, h = 90 cm im Boden verankert
- am Austritt um 32,5 cm weitergeführt und mittels
Stahlpfosten, ø = 18 mm, h = 90 cm im Boden verankert

Anschlüsse
- je Handlauf 6 Handlaufhalter durch Bohrung im
Bestandsmauerwerk eingelassen und mit Injektionsmörtel
eingeklebt.
- je Handlauf 2 Pfosten im Bestandsboden verankert
mittels Bohrung und Verfüllung mit Inkektionsmörtel
eingeklebt.

Ausführungsort: Ebene 0 | Gedenkhalle - Ebene 1 | Forum
(+4,67 m bis +8,30 m)

Ausführung gem. Werk- und Montageplanung (separate
Position) auf Grundlage der Ausführungspläne:
KWG-C-OPL-5-DE-6611, KWG-C-OPL-5-BK-3723
Menge: 18,000 m

**1.10 Treppe 1 - 3 - Handläufe - Kehrstrahlen / Sweepen der verzinkten Oberfläche**
Feuerverzinkte Oberfläche der Handläufe vor dem
Beschichtungsaufbau durch Kehrstrahlen (Sweepen)
mechanisch aufrauen, um eine ausreichende Haftung der
nachfolgenden Beschichtung sicherzustellen.

Ausführung wie Pos. 1.3
Menge: 46,000 m

**1.11 Treppe 1 - 3 - Handläufe - Erstbeschichtung Duplex System, 2K-Haftgrund 2K-PUR-Harz-Lack**
Erstbeschichtung der vorbeschriebenen Handläufe nach
Sweepen aus Vorposition

Beschichtung wie Pos. 1.4
Menge: 46,000 m

### Titel 2 Ebene 1 | Forum

**2.1 Geländer Ebene 1 Werk- und Montageplanung**
Erstellung einer Werk- und Montageplanung für die
nachfolgend
beschriebenen Geländer und Handläufe einschl.
sämtlicher Anschlüsse der Ebene 1 - Forum.

Erstellung auf Grundlage der vom AG zur Verfügung
gestellten Ausführungsplanung und der Statik.
Einschließlich Feinaufmaß. Abgabe digital im PDF- und
DWG-Format.
Menge: 1,000 psch

**2.2 Geländer 3 - kleinteilig gerade, teilweise gebogen - Stahlgeländer Rundstab Ø 20 mm, A 12 cm, H 127,5 cm**
Geländer 3 am Vorraum hinter dem Austritt der
Freitreppe aus der Gedenkhalle, im Innenbereich
herstellen, liefern und montieren:

Geometrie
- 6 gerade Seiten: l = 2x 168 cm, 2x 13 cm, 2x 122 cm,
1x 393 cm
- 2 gebogene Seiten: l = 2x 219 cm, Radius = 140,5 cm
- Geländerkonstruktion aus Stahl
- Obergurt, Untergurt und vertikale Geländerstäbe
- Höhe: 127,5 cm
- Höhe über OKFF: 110 cm
- lichter Abstand zwischen Geländerstäben max. 12 cm

Profile und Material
- Obergurt und Geländerstäbe: Rundstab Vollprofil, ø =
20 mm
- Untergurt: Stahlwinkel 405 x 175 x 20 mm
- Material: feuerverzinkter Stahl DIN EN ISO 1461
- Stahlgüte: S355

Anschlüsse
- Geländerstäbe mit kurzem Schenkel des Stahlwinkel
außenseitig verschweißt, Stahlwinkel mit 20 mm
Toleranzausgleich auf Stahlbetonaufkantung der Rohdecke
verschraubt mittels W-FAZ PRO/S M10 (oder
gleichwertig), Einbindetiefe 40 mm, Abstand 333 mm

Ausführungsort: Ebene 1 | Forum (+9,71 m)

Ausführung gem. Werk- und Montageplanung (separate
Position) auf Grundlage der Ausführungspläne:
KWG-C-OPL-5-DE-6620 und KWG-C-OPL-5-BK-3710
Menge: 1,000 St

**2.3 Geländer 3 - Kehrstrahlen / Sweepen der verzinkten Oberfläche**
Feuerverzinkte Oberfläche des Geländers vor dem
Beschichtungsaufbau durch Kehrstrahlen (Sweepen)
mechanisch aufrauen, um eine ausreichende Haftung der
nachfolgenden Beschichtung sicherzustellen.

Ausführung wie Pos. 1.3
Menge: 1,000 St

**2.4 Geländer 3 - Erstbeschichtung Duplex System, 2K-Haftgrund 2K-PUR-Harz-Lack**
Erstbeschichtung des vorbeschriebenen Geländers nach
Sweepen aus Vorposition

Beschichtung wie Pos. 1.4
Menge: 1,000 St

**2.5 Geländer 4 - gerade Winkelform - Stahlgeländer Rundstab Ø 20 mm, A 12 cm, H 127,5 cm**
wie Pos. 8.2.2 (Geländer 3), jedoch:

Geländer 4 am Zugang zum südlichen Treppenturm, im
Innenbereich herstellen, liefern und montieren:

Geometrie
- 2 gerade Seiten: l = 1x 146,5 cm, 1x 185 cm

Anschlüsse
- Geländerstäbe mit kurzem Schenkel des Stahlwinkel
außenseitig verschweißt, Stahlwinkel mit 20 mm
Toleranzausgleich auf Stahlbetonaufkantung der Rohdecke
verschraubt mittels W-FAZ PRO/S M8 (oder gleichwertig),
Einbindetiefe 40 mm, Abstand 333 mm

Ausführungsort: Ebene 1 | Forum (+9,71 m)

Ausführung gem. Werk- und Montageplanung (separate
Position) auf Grundlage der Ausführungspläne:
KWG-C-OPL-5-DE-6621 und KWG-C-OPL-5-BK-3710
Menge: 1,000 St

**2.6 Geländer 4 - Erstbeschichtung Duplex System, 2K-Haftgrund 2K-PUR-Harz-Lack**
Erstbeschichtung des vorbeschriebenen Geländers nach
Sweepen aus Vorposition

Beschichtung wie Pos. 1.4
Menge: 1,000 St

**2.7 Geländer 4 - Kehrstrahlen / Sweepen der verzinkten Oberfläche**
Feuerverzinkte Oberfläche des Geländers vor dem
Beschichtungsaufbau durch Kehrstrahlen (Sweepen)
mechanisch aufrauen, um eine ausreichende Haftung der
nachfolgenden Beschichtung sicherzustellen.

Ausführung wie Pos. 1.3
Menge: 1,000 St

**2.8 Handläufe Treppe 4 - 6, vorbereitet für Handlaufbeleuchtung - Stahlrundrohr Ø 42,4 mm**
Handlauf für vorbeschriebene Treppe, im Außenbereich
herstellen, liefern und montieren:

Handläufe für Treppe 4, 5 und 6, im Innenbereich
herstellen, liefern und montieren:

Geometrie
- gerader Lauf
- einläufig
- 3 Einzellängen: ca. 3 bis 3,5 m
- Neigung dem Treppenlauf folgend
- Höhe: 87 cm
- Treppe 4 + 5: am Antritt zweifach um 90° gebogen und
zweifach horizontal 30 cm weitergeführt, dem Radius der
Wand folgend
- Treppe 6: am Antritt am Antritt zweifach um 90°
gebogen und horizontal 30 cm weitergeführt
- Treppe 4 + 5: am Austritt zweifach um 90° gebogen und
30 cm horizontal weitergeführt
- Treppe 6: am Austritt einfach um 90° gebogen und
horizontal 45 cm weitergeführt

Profile und Material
- Handlauf: Rundrohr Hohlprofil, ø = 42,4 mm,
Wandstärke. 2 mm
- Handlaufprofil vorbereitet für Beleuchtung
- Gewindebohrungen M18 x 1 für Aufnahme bauseitiger
LED-Leuchten
- elektrische Leitungen innerhalb des Rundrohrprofils
bauseitig führbar
- Handlaufhalter: Rundrohr Vollprofil, ø: 10 mm
- Material: feuerverzinkter Stahl DIN EN ISO 1461
- Stahlgüte: S355

Anschlüsse
- seitlich an vorbeschriebenem Geländer mittels
Handlaufhaltern geschweißt

Ausführungsort: Ebene 1 | Forum (+8,36 - 9,71 m)

Ausführung gem. Werk- und Montageplanung (separate
Position) auf Grundlage der Ausführungspläne:
KWG-C-OPL-5-DE-6620, KWG-C-OPL-5-DE-6621 und
KWG-C-OPL-5-BK-3722
Menge: 10,000 m

**2.9 Treppe 4 - 6 - Handläufe - Kehrstrahlen / Sweepen der verzinkten Oberfläche**
Feuerverzinkte Oberfläche der Handläufe vor dem
Beschichtungsaufbau durch Kehrstrahlen (Sweepen)
mechanisch aufrauen, um eine ausreichende Haftung der
nachfolgenden Beschichtung sicherzustellen.

Ausführung wie Pos. 1.3
Menge: 10,000 m

**2.10 Treppe 4 - 6 - Handläufe - Erstbeschichtung Duplex System, 2K-Haftgrund 2K-PUR-Harz-Lack**
Erstbeschichtung der vorbeschriebenen Handläufe nach
Sweepen aus Vorposition

Beschichtung wie Pos. 1.4
Menge: 10,000 m

**2.11 Geländer 5 - gerade mit Untergurt - Stahlgeländer Rundstab Ø 20 mm, A 12 cm, H 115 cm, L 650 cm**
Geländer 5 am ehem. Rundfenster West, im Außenbereich
herstellen, liefern und montieren:

Geometrie
- gerade
- Länge: 650 cm
- Geländerkonstruktion aus Stahl
- Obergurt, Untergurt und vertikale Geländerstäbe
- Höhe: 115 cm
- lichter Abstand zwischen Geländerstäben max. 12 cm

Profile und Material
- Obergurt und Geländerstäbe: Rundstab Vollprofil, ø =
20 mm
- Untergurt: Stahlwinkel 155 x 120 x 20 mm, mit
Entwässerungsöffnungen 120 x 10 mm im Achsabstand von
480 mm im vertikalen Schenkel
- Material: feuerverzinkter Stahl DIN EN ISO 1461
- Stahlgüte: S355

Anschlüsse
- Geländerstäbe mit Stahlwinkel verschweißt,
Stahlwinkel an Rohdecke verschraubt mittels W-FAZ PRO/S
M12 (oder gleichwertig), Einbindetiefe 50 mm, Abstand
300 mm

Ausführungsort: Ebene 1 | Forum (+9,71 m)

Ausführung gem. Werk- und Montageplanung (separate
Position) auf Grundlage der Ausführungspläne:
KWG-C-OPL-5-DE-6622 und KWG-C-OPL-5-BK-3710
Menge: 1,000 St

**2.12 Geländer 5 - Kehrstrahlen / Sweepen der verzinkten Oberfläche**
Feuerverzinkte Oberfläche des Geländers vor dem
Beschichtungsaufbau durch Kehrstrahlen (Sweepen)
mechanisch aufrauen, um eine ausreichende Haftung der
nachfolgenden Beschichtung sicherzustellen.

Ausführung wie Pos. 1.3
Menge: 1,000 St

**2.13 Geländer 5 - Erstbeschichtung Duplex System, 2K-Haftgrund 2K-PUR-Harz-Lack**
Erstbeschichtung des vorbeschriebenen Geländers nach
Sweepen aus Vorposition

Beschichtung wie Pos. 1.4
Menge: 1,000 St

**2.14 Geländer 6 - gebogen mit Untergurt Stahlwinkel - Stahlgeländer Rundstab Ø 20 mm, A 12 cm, H 148 cm, L 1010 cm, R 613,5 cm**
Geländer 6 auf der Ostseite auf der neuen, gerundeten
Decke, im Außenbereich herstellen, liefern und
montieren:

Ausführung wie Geländer 5, jedoch:

Geometrie
- gebogen mit Radius 613,5 cm
- abgewickelte Länge: 1010 cm
- Höhe: 148 cm
- Montage auf bauseitigem, im gleichen Radius gebogenem
Tragprofil unterhalb des Untergurts

Profile und Material
- Obergurt und Geländerstäbe: Rundstab Vollprofil, ø =
20 mm
- Untergurt: Stahlwinkel 180 x 70 x 20 mm, im Radius
des Geländers gebogen
- Material: feuerverzinkter Stahl DIN EN ISO 1461
- Stahlgüte: Geländer: S355, Tragprofil: S235

Anschlüsse
- Geländerstäbe mit Stahlwinkel verschweißt,
Stahlwinkel an Tragprofil verschraubt mittels M12, 4.6,
a = 120 mm

Ausführungsort: Ebene 1 | Forum (+9,71 m)

Ausführung gem. Werk- und Montageplanung (separate
Position) auf Grundlage der Ausführungspläne:
KWG-C-OPL-5-DE-6623 und KWG-C-OPL-5-BK-3710
Menge: 1,000 St

**2.15 Geländer 6 - Kehrstrahlen / Sweepen der verzinkten Oberfläche**
Feuerverzinkte Oberfläche des Geländers vor dem
Beschichtungsaufbau durch Kehrstrahlen (Sweepen)
mechanisch aufrauen, um eine ausreichende Haftung der
nachfolgenden Beschichtung sicherzustellen.

Ausführung wie Pos. 1.3
Menge: 1,000 St

**2.16 Geländer 6 - Erstbeschichtung Duplex System, 2K-Haftgrund 2K-PUR-Harz-Lack**
Erstbeschichtung des vorbeschriebenen Geländers nach
Sweepen aus Vorposition

Beschichtung wie Pos. 1.4
Menge: 1,000 St

### Titel 3 Ebene 2 | Ring

#### Untertitel 3.1 Treppe 7

*Hinweis: 1. Hinweistext zu Untertitel 3.1*
Die Treppe 7 und das zugehörige Podest verbinden auf
Ebene 2 - Ring den nördlichen Treppenturm mit dem neuen
Bodenaufbau.

Die Ringebene befindet sich auf +20,71 m Höhe (± 0,00 m
= Ebene -1, Podium) im Außenraum.

Der Materialtransport vom Übergabepunkt mit dem
Logistikdienstleister am Gebäude auf Höhe des Podiums
erfolgt wie folgt:

- der Rundöffnung auf der Westseite vorgelagertes
Raumgerüst mit Treppenturm und Transportbühne mit einer
Tragfähigkeit von 1500 kg. Der Aufzug verfügt über ein
Kabinenmaß von 1,40 x 2,00 m, sowie eine
Innenbedienung.

- im Zentrum der Arbeitsebene auf mittlerer Höhe der
Rundöffnung befindet sich eine weitere Transportbühne
mit einer Tragfähigkeit von 500 kg. Der Aufzug verfügt
über ein Kabinenmaß von 1,35 x 0,95 m, sowie eine
Innenbedienung.

- Außerdem wird im Kern der Erschließungszone ein
vertikaler Schacht ausgebildet, über den unabhängig vom
Aufzug über einen Kettenzug mit 1000 kg Tragkraft
Material transportiert werden kann.

**3.1.1 Treppe 7 - Werk- und Montageplanung**
Erstellung einer Werk- und Montageplanung für die
nachfolgend
beschriebenen Stahlbauelemente der Treppe 7 sowie der
angrenzenden Podeste:

- Treppenlauf einschl. sämtlicher Anschlüsse
- Podest einschl. sämtlicher Anschlüsse
- Übergang aus Gitterrost einschl. sämtlicher
Anschlüsse
- Treppen- und Podestgeländer einschl. sämtlicher
Anschlüsse

Erstellung auf Grundlage der vom AG zur Verfügung
gestellten Ausführungsplanung und der Statik.
Einschließlich Feinaufmaß. Abgabe digital im PDF- und
DWG-Format.
Menge: 1,000 psch

**3.1.2 Treppe 7 - Treppenlauf - Wangentreppe gerade einläufig, 7 St, H 18 cm, T 26 cm, B 118 cm, Außentreppe Stahl verz.**
Treppenlauf für Treppe 7 als Wangentreppe im
Außenbereich herstellen, liefern und montieren:

Geometrie
- gerader Lauf
- einläufig
- 7 Steigungen
- Steigungshöhe: 18 cm
- Auftrittstiefe: 26 cm
- Breite Treppenlauf: 118 cm

Profile und Material
- Wangen: Flachstahl, 180 mm x 8 mm
- Trittstufen: Riffelblech (Tränenblech), d = 8 mm,
einseitig 60 mm aufgekantet, verschweißt mit Wangen
durch umlaufende Kehlnaht 3 mm
- Material: feuerverzinkter Stahl DIN EN ISO 1461
- Stahlgüte: S235

Anschlüsse
- Antritt: 2 x Fußplatte 320 x 100 x 6 mm als
konstruktive Lagesicherung, feuerverzinkter Stahl S 235
DIN EN ISO 1461

- Austritt: 2 x Fahnenblech 120 x 80 x 8 mm,
innenseitig verschraubt mit Treppenwangen über 2x M12
Schrauben, verschweißt mit UPN 260 Träger des Podestes
mittels HV Naht

Ausführungsort: Ebene 2 | Ring, nördlicher Treppenturm
(+19,47 m - +20,73 m)

Ausführung gem. Werk- und Montageplanung (separate
Position) auf Grundlage des Ausführungsplans:
KWG-C-OPL-5-DE-6710
Menge: 1,000 St

**3.1.3 Treppe 7 - Treppenlauf - Kehrstrahlen / Sweepen der verzinkten Oberfläche**
Feuerverzinkte Oberfläche des Treppenlaufs vor dem
Beschichtungsaufbau durch Kehrstrahlen (Sweepen)
mechanisch aufrauen, um eine ausreichende Haftung der
nachfolgenden Beschichtung sicherzustellen.

Ausführung wie Pos. 1.3
Menge: 1,000 St

**3.1.4 Treppe 7 - Treppenlauf - Erstbeschichtung Duplex System, 2K-Haftgrund 2K-PUR-Harz-Lack**
Erstbeschichtung des vorbeschriebenen Treppenlaufs nach
Sweepen aus Vorposition

Beschichtung wie Pos. 1.4
Menge: 1,000 St

**3.1.5 Treppe 7 - Podest - Rahmen UPN 240, oberseitiges Riffelblech, 173 x 118 cm**
Podest für Treppe 7 als Rahmen mit oberseitigem
Riffelblech im Außenbereich herstellen, liefern und
montieren:

Geometrie
- Rechteck
- Länge: 173 cm
- Breite: 118 cm
- Höhe: 27 cm

Profile und Material
- Rahmen: UPN 240, verschweißt
- Belag: Riffelblech (Tränenblech), d = 15 mm
verschraubt mit Rahmenträgern mittels Senkkopfschrauben
in regelmäßigem Abstand, Entkopplung am Auflager
(Breite 9 cm) mittels EPDM-Folie d = 2 mm
- Material: feuerverzinkter Stahl DIN EN ISO 1461
- Stahlgüte: S235

Anschlüsse
- Montage mit 2,5 cm Toleranzausgleich auf bauseitigen
Stahlträgern IPE 400 und IPE 160 mittels Verschraubung
- seitlicher Anschluss an vorbeschriebenen Treppenlauf:
2 x Fahnenblech 120 x 80 x 8 mm, verschweißt mittels HV
Naht
- seitlicher Anschluss an Gitterrost: Auflagerwinkel
aus Stahl 50 x 50 x 5 mm, Länge: 139 cm

Ausführungsort: Ebene 2 | Ring, nördlicher Treppenturm
(+20,73 m)

Ausführung gem. Werk- und Montageplanung (separate
Position) auf Grundlage des Ausführungsplans:
KWG-C-OPL-5-DE-6710
Menge: 1,000 St

**3.1.6 Treppe 7 - Podest - Kehrstrahlen / Sweepen der verzinkten Oberfläche**
Feuerverzinkte Oberfläche des Podestes vor dem
Beschichtungsaufbau durch Kehrstrahlen (Sweepen)
mechanisch aufrauen, um eine ausreichende Haftung der
nachfolgenden Beschichtung sicherzustellen.

Ausführung wie Pos. 1.3
Menge: 1,000 St

**3.1.7 Treppe 7 - Podest - Erstbeschichtung Duplex System, 2K-Haftgrund 2K-PUR-Harz-Lack**
Erstbeschichtung des vorbeschriebenen Podestes nach
Sweepen aus Vorposition

Beschichtung wie Pos. 1.4
Menge: 1,000 St

**3.1.8 Übergang aus Gitterrost, Stahl, H 30 mm, 33/11mm**
Übergang aus Gitterrost zwischen Treppenpodest und
Boden Ebene 2 im Außenbereich herstellen, liefern und
montieren:

Geometrie
- Rechteck
- Länge: 133 cm
- Breite: 66,5 cm
- Höhe: 3 cm

Profile und Material
- Maschenweite: 33/11 mm
- Tragstäbe: 30/3 mm
- Material: feuerverzinkter Stahl DIN EN ISO 1461

Anschlüsse
- Auflagerwinkel aus Stahl 50 x 50 x 5 mm
- gegen Ausheben gesichert

Ausführungsort: Ebene 2 | Ring, nördlicher Treppenturm
(+20,73 m)

Ausführung gem. Werk- und Montageplanung (separate
Position) auf Grundlage des Ausführungspläne:
KWG-C-OPL-5-DE-6710 und KWG-C-OPL-5-BK-3580
Menge: 1,000 St

**3.1.9 Übergang aus Gitterrost - Kehrstrahlen / Sweepen der verzinkten Oberfläche**
Feuerverzinkte Oberfläche des Gitterrostes vor dem
Beschichtungsaufbau durch Kehrstrahlen (Sweepen)
mechanisch aufrauen, um eine ausreichende Haftung der
nachfolgenden Beschichtung sicherzustellen.

Ausführung wie Pos. 1.3
Menge: 1,000 St

**3.1.10 Übergang aus Gitterrost - Erstbeschichtung Duplex System, 2K-Haftgrund 2K-PUR-Harz-Lack**
Erstbeschichtung des Gitterrostes nach Sweepen aus
Vorposition

Beschichtung wie Pos. 1.4
Menge: 1,000 St

**3.1.11 Treppe 7 - Geländer - Stahlgeländer Rundstab Ø 20 mm, A 12 cm, H 110 cm, L 270 cm**
Geländer für Treppe 7 und Podest, im Außenbereich
herstellen, liefern und montieren:

Geometrie
- gerader Lauf
- einläufig
- 3 Einzelängen: geneigte Länge: 230 cm, gerade: 1x
185,5; 1x 66,5 cm
- Neigung dem Treppenlauf folgend
- am Austritt abknickend in die Horizontale, Länge: 40
cm
- Geländerkonstruktion aus Stahl
- Obergurt und vertikale Geländerstäbe
- Höhe: 110 cm
- Länge Pfosten/Geländerstäbe: ca. 130 cm (seitlich auf
voller Höhe an Wange verschweißt)
- lichter Abstand zwischen Geländerstäben max. 12 cm
- Handlauf wird gesondert vergütet

- Steigungshöhe: 18 cm
- Auftrittstiefe: 26 cm
- Breite Treppenlauf: 118 cm

Profile und Material
- Obergurt und Geländerstäbe: Rundstab Vollprofil, ø =
20 mm
- Material: feuerverzinkter Stahl DIN EN ISO 1461
- Stahlgüte: S355

Anschlüsse
- seitlich an Treppen-/Podestwangen aus
Flachstahlprofilen geschweißt

Ausführungsort: Ebene 2 | Ring, nördlicher Treppenturm
(+19,47 m - +20,73 m)

Ausführung gem. Werk- und Montageplanung (separate
Position) auf Grundlage der Ausführungspläne:
KWG-C-OPL-5-DE-6710 und KWG-C-OPL-5-BK-3710
Menge: 1,000 St

**3.1.12 Treppe 7 - Geländer - Kehrstrahlen / Sweepen der verzinkten Oberfläche**
Feuerverzinkte Oberfläche des Geländers vor dem
Beschichtungsaufbau durch Kehrstrahlen (Sweepen)
mechanisch aufrauen, um eine ausreichende Haftung der
nachfolgenden Beschichtung sicherzustellen.

Ausführung wie Pos. 1.3
Menge: 1,000 St

**3.1.13 Treppe 7 - Geländer - Erstbeschichtung Duplex System, 2K-Haftgrund 2K-PUR-Harz-Lack**
Erstbeschichtung des vorbeschriebenen Geländers nach
Sweepen aus Vorposition

Beschichtung wie Pos. 1.4
Menge: 1,000 St

**3.1.14 Treppe 7 - Handlauf unbeleuchtet - Stahlrundrohr Ø 42,4 mm**
Handlauf für Treppe 7, im Außenbereich herstellen,
liefern und montieren:

Geometrie
- gerader Lauf
- einläufig
- 2 Einzellängen
- Neigung dem Treppenlauf folgend
- Höhe: 87 cm
- am Antritt 30 cm horizontal weitergeführt
- am Austritt zweifach um 90° gebogen und horizontal 30
cm weitergeführt
- unbeleuchtet

Profile und Material
- Handlauf: Rundrohr Hohlprofil, ø = 42,4 mm,
Wandstärke. 2 mm
- Handlaufhalter: Rundrohr Vollprofil, ø: 10 mm
- Material: feuerverzinkter Stahl DIN EN ISO 1461
- Stahlgüte: S355

Anschlüsse
- seitlich an vorbeschriebenem Geländer mittels
Handlaufhaltern geschweißt

Ausführungsort: Ebene 2 | Ring (+19,47 m - +20,73 m)

Ausführung gem. Werk- und Montageplanung (separate
Position) auf Grundlage der Ausführungspläne:
KWG-C-OPL-5-DE-6710, und KWG-C-OPL-5-BK-3721
Menge: 3,500 m

**3.1.15 Treppe 7 - Handlauf vorbereitet für Handlaufbeleuchtung - Stahlrundrohr Ø 42,4 mm**
Handlauf für vorbeschriebene Treppe, im Außenbereich
herstellen, liefern und montieren:

Ausführung wie Vorposition, jedoch:
- Handlaufprofil vorbereitet für Beleuchtung
- Gewindebohrungen M18 x 1 für Aufnahme bauseitiger
LED-Leuchten
- elektrische Leitungen innerhalb des Rundrohrprofils
bauseitig führbar
- Treppe 7: am An- und Austritt jeweils 30 cm
horizontal weitergeführt

Ausführung gem. Werk- und Montageplanung (separate
Position) auf Grundlage der Ausführungspläne:
KWG-C-OPL-5-DE-6710 und KWG-C-OPL-5-BK-3722
Menge: 3,500 m

**3.1.16 Treppe 7 - Handläufe - Kehrstrahlen / Sweepen der verzinkten Oberfläche**
Feuerverzinkte Oberfläche der Handläufe vor dem
Beschichtungsaufbau durch Kehrstrahlen (Sweepen)
mechanisch aufrauen, um eine ausreichende Haftung der
nachfolgenden Beschichtung sicherzustellen.

Ausführung wie Pos. 1.3
Menge: 7,000 m

**3.1.17 Treppe 7 - Handläufe - Erstbeschichtung Duplex System, 2K-Haftgrund 2K-PUR-Harz-Lack**
Erstbeschichtung der vorbeschriebenen Handläufe nach
Sweepen aus Vorposition

Beschichtung wie Pos. 1.4
Menge: 7,000 m

#### Untertitel 3.2 Treppe 8

*Hinweis: 1. Hinweistext zu Untertitel 3.2*
Die Treppe 8 und das zugehörige Podest / Brücke
verbinden auf Ebene 2 - Ring den südlichen Treppenturm
mit dem neuen Aufzugsschacht und dem neuen Bodenaufbau.

Die Ringebene befindet sich auf +20,71 m Höhe (± 0,00 m
= Ebene -1, Podium) im Außenraum.

Im Gegensatz zu den restlichen Stahlbauteilen werden
der Treppenlauf mit den angeschweißten Geländern, sowie
die Stahlträger der Brückenkonstruktion nicht im
Innenren der Turmruine zum Einbauort befördert, sondern
mit einem Mobilkran (bauseits) von Süden eingehoben und
montiert. Hierzu ist eine enge zeitliche Abstimmung mit
der Objektüberwachung und der mit den Kranleistungen
beauftragten Firma erforderlich. Der erhöhte
logistische Aufwand ist in der Kalkulation der
Einheitspreise zu berücksichtigen.

**3.2.1 Treppe 8 - Werk- und Montageplanung**
Erstellung einer Werk- und Montageplanung für die
nachfolgend
beschriebenen Stahlbauelemente der Treppe 8 sowie der
angrenzenden Podeste:

- Treppenlauf einschl. sämtlicher Anschlüsse
- Brücke zum Aufzugsschacht einschl. sämtlicher
Anschlüsse
- Übergang aus Gitterrost einschl. sämtlicher
Anschlüsse
- Treppen- und Podestgeländer einschl. sämtlicher
Anschlüsse

Erstellung auf Grundlage der vom AG zur Verfügung
gestellten Ausführungsplanung und der Statik.
Einschließlich Feinaufmaß. Abgabe digital im PDF- und
DWG-Format.
Menge: 1,000 psch

**3.2.2 Treppe 8 - Treppenlauf - Wangentreppe gerade einläufig, 7 St, H 18 cm, T 26 cm, B 122 cm, Außentreppe Stahl verz.**
Treppenlauf für Treppe 8 als Wangentreppe im
Außenbereich herstellen, liefern und montieren:

Geometrie
- gerader Lauf
- einläufig
- 7 Steigungen
- Steigungshöhe: 18 cm
- Auftrittstiefe: 26 cm
- Breite Treppenlauf: 122 cm

Profile und Material
- Wangen: Flachstahl, 180 mm x 8 mm
- Trittstufen: Riffelblech (Tränenblech), d = 8 mm,
einseitig 60 mm aufgekantet, verschweißt mit Wangen
durch umlaufende Kehlnaht 3 mm
- Material: feuerverzinkter Stahl DIN EN ISO 1461
- Stahlgüte: S235

Anschlüsse
- Antritt: 2 x Fußplatte 150 x 100 x 8 mm, verschweißt
an Treppenwangen, aufliegend auf Winkelprofil 150 x 150
x 15 mm, L = 150 mm, verschraubt mit Fußplatte über 2 x
M12 4.6 mit Muttern, verschraubt mit Mauerwerk über 2 x
Ankerstange M12, feuerverzinkter Stahl S 235 DIN EN ISO
1461

- Austritt: 2 x Fahnenblech 120 x 140 x 8 mm,
innenseitig verschraubt mit Treppenwangen über 2x M12
5.6 Schrauben, verschraubt mit IPE 160 Träger des
Podestes über 2 x M12 5.6 Schrauben

Ausführungsort: Ebene 2 | Ring, südlicher Treppenturm
(+19,45 m - +20,71 m)

Ausführung gem. Werk- und Montageplanung (separate
Position) auf Grundlage des Ausführungsplans:
KWG-C-OPL-5-DE-6711
Menge: 1,000 St

**3.2.3 Treppe 8 - Treppenlauf - Kehrstrahlen / Sweepen der verzinkten Oberfläche**
Feuerverzinkte Oberfläche des Treppenlaufs vor dem
Beschichtungsaufbau durch Kehrstrahlen (Sweepen)
mechanisch aufrauen, um eine ausreichende Haftung der
nachfolgenden Beschichtung sicherzustellen.

Ausführung wie Pos. 1.3
Menge: 1,000 St

**3.2.4 Treppe 8 - Treppenlauf - Erstbeschichtung Duplex System, 2K-Haftgrund 2K-PUR-Harz-Lack**
Erstbeschichtung des vorbeschriebenen Treppenlaufs nach
Sweepen aus Vorposition

Beschichtung wie Pos. 1.4
Menge: 1,000 St

**3.2.5 Treppe 8 - Tragkonstruktion Brücke zum Aufzugsschacht - L 322 B 133 cm Träger HEA 180, Kreuzverband RS 20**
Tragkonstruktion der Brücke zum Aufzugsschacht als
Rahmen mit oberseitigem Riffelblech im Außenbereich
herstellen, liefern und montieren:

Geometrie
- Rechteck
- Länge: 312,5 cm
- Breite: 133 cm
- Höhe: 18 cm

Profile und Material
- 2 parallele Träger: HEA 180, Länge: 322 cm
- Aussteifung: Kreuzverband Rundstab, Vollprofil ø = 20
mm einschl. Befestigung an HEA 180 Träger, Befestigung
ist im Rahmen der Werk- und Montageplanung durch den AN
zu planen
- Auflager Bestandsdecke: 2 x Stütze HEA 180, Höhe: 15
cm
- Material: feuerverzinkter Stahl DIN EN ISO 1461
- Stahlgüte: S235

Anschlüsse
- Anschluss an Aufzugsschacht: 2 x Fahnenblech 70 x 110
x 30 mm mit Langlöchern an Tragprofil Aufzugsschacht
geschweißt (Fahnenbleche bauseits), verschraubt mit HEA
180 mit 2x M12 8.8
- Verbindung Träger HEA 180 mit Stützen HEA 180:
Kopfplatte 180 x 180 x 18, verschweißt mit Stütze HEA
180, verschraubt mit Träger HEA 180 mittels 4 x M12 8.8

- Anschluss Stütze HEA 180 an Decke Ebene 2: Fußplatte
250 x 220 x 18 mm, verschweißt mit Stütze, verschraubt
über 4x Gewindestange M20 in Rohdecke verdübelt
Ausführungsort: Ebene 2 | Ring, Aufzugsschacht (+20,54
m)

Ausführung gem. Werk- und Montageplanung (separate
Position) auf Grundlage des Ausführungsplans:
KWG-C-OPL-5-DE-6711
Menge: 1,000 St

**3.2.6 Treppe 8 - Tragkonstruktion Brücke zum Aufzugsschacht - Kehrstrahlen / Sweepen der verzinkten Oberfläche**
Feuerverzinkte Oberfläche der Brückenkonstruktion vor
dem Beschichtungsaufbau durch Kehrstrahlen (Sweepen)
mechanisch aufrauen, um eine ausreichende Haftung der
nachfolgenden Beschichtung sicherzustellen.

Ausführung wie Pos. 1.3
Menge: 1,000 St

**3.2.7 Treppe 8 - Tragkonstruktion Brücke zum Aufzugsschacht - Erstbeschichtung Duplex System, 2K-Haftgrund 2K-PUR-Harz-Lack**
Erstbeschichtung der vorbeschriebenen
Brückenkonstruktion nach Sweepen aus Vorposition

Beschichtung wie Pos. 1.4
Menge: 1,000 St

**3.2.8 Treppe 8 - Podest / Brücke zum Aufzugsschacht - Rahmen UPN 160 / IPE 160 / Stahlwinkel, oberseitiges Riffelblech, 173 x 118 cm**
Podest für Treppe 8 / Brücke zum Aufzugsschacht als
Rahmen mit oberseitigem Riffelblech im Außenbereich
herstellen, liefern und montieren:

Geometrie
- Rechteck, annähernd quadratisch
- Länge: 266,5 cm
- Breite: 253,5 cm
- Höhe: 27 cm

Profile und Material
- Rahmen:
    - 3x UPN 160, Längen: 251 cm, 266,5 cm, 124 cm
    - 2x IPE 160, Länge: 266,5 cm
- Belag: Riffelblech (Tränenblech), d = 15 mm
verschraubt mit Rahmenträgern mittels Senkkopfschrauben
in regelmäßigem Abstand, Entkopplung am Auflager
(Breite 9 cm) mittels EPDM-Folie d = 2 mm
- Material: feuerverzinkter Stahl DIN EN ISO 1461
- Stahlgüte: S235

Anschlüsse
- Montage von IPE 160 und UPN 160 Trägern auf
vorbeschriebenen Stahlträgern HEA 180 mittels
Verschraubung an sechs Kreuzungspunkten je 4 x M12 4.6
- seitlicher Anschluss an vorbeschriebenen Treppenlauf:
2 x Fahnenblech 120 x 140 x 8 mm, innenseitig
verschraubt mit Treppenwangen über 2x M12 5.6
Schrauben, verschraubt mit IPE 160 Träger des Podestes
über 2 x M12 5.6 Schrauben
- seitlicher Anschluss an Gitterrost: Auflagerwinkel
aus Stahl 500 x 50 x 5 mm, Länge: 133 cm
- Anschluss von UPN 160 an IPE 160 Träger mittels
Stahllaschen, der detaillierte Anschluss ist durch den
AN im Rahmen der Werk- und Montageplanung vorzusehen

Ausführungsort: Ebene 2 | Ring, Aufzugsschacht (+20,71
m)

Ausführung gem. Werk- und Montageplanung (separate
Position) auf Grundlage des Ausführungsplans:
KWG-C-OPL-5-DE-6711
Menge: 1,000 St

**3.2.9 Treppe 8 - Podest / Brücke zum Aufzugsschacht - Kehrstrahlen / Sweepen der verzinkten Oberfläche**
Feuerverzinkte Oberfläche des Podestes vor dem
Beschichtungsaufbau durch Kehrstrahlen (Sweepen)
mechanisch aufrauen, um eine ausreichende Haftung der
nachfolgenden Beschichtung sicherzustellen.

Ausführung wie Pos. 1.3
Menge: 1,000 St

**3.2.10 Treppe 8 - Podest / Brücke zum Aufzugsschacht - Erstbeschichtung Duplex System, 2K-Haftgrund 2K-PUR-Harz-Lack**
Erstbeschichtung des vorbeschriebenen Podestes nach
Sweepen aus Vorposition

Beschichtung wie Pos. 1.4
Menge: 1,000 St

**3.2.11 Übergang aus Gitterrost, Stahl, H 30 mm, 33/11mm, L 133 cm, B 70,5 cm**
Übergang aus Gitterrost zwischen Treppenpodest / Brücke
zum Aufzugsschacht und Boden Ebene 2 im Außenbereich
herstellen, liefern und montieren:

Geometrie
- Rechteck
- Länge: 133 cm
- Breite: 70,5 cm
- Höhe: 3 cm

Profile und Material
- Maschenweite: 33/11 mm
- Tragstäbe: 30/3 mm
- Material: feuerverzinkter Stahl DIN EN ISO 1461

Anschlüsse
- Anschluss Podest / Brücke zum Aufzugsschacht:
Auflagerwinkel aus Stahl 50 x 50 x 5 mm, Länge: 133 cm
- Anschluss Decke Ebene 2: Auflagerwinkel aus Stahl 50
x 50 x 5 mm, Länge: 133 cm
- gegen Ausheben gesichert

Ausführungsort: Ebene 2 | Ring, nördlicher Treppenturm
(+20,73 m)

Ausführung gem. Werk- und Montageplanung (separate
Position) auf Grundlage des Ausführungspläne:
KWG-C-OPL-5-DE-6711 und KWG-C-OPL-5-BK-3580
Menge: 1,000 St

**3.2.12 Übergang aus Gitterrost - Kehrstrahlen / Sweepen der verzinkten Oberfläche**
Feuerverzinkte Oberfläche des Gitterrostes vor dem
Beschichtungsaufbau durch Kehrstrahlen (Sweepen)
mechanisch aufrauen, um eine ausreichende Haftung der
nachfolgenden Beschichtung sicherzustellen.

Ausführung wie Pos. 1.3
Menge: 1,000 St

**3.2.13 Übergang aus Gitterrost - Erstbeschichtung Duplex System, 2K-Haftgrund 2K-PUR-Harz-Lack**
Erstbeschichtung des Gitterrostes nach Sweepen aus
Vorposition

Beschichtung wie Pos. 1.4
Menge: 1,000 St

**3.2.14 Treppe 8 - Geländer - Stahlgeländer Rundstab Ø 20 mm, A 12 cm, H 110 cm**
Geländer für Treppe 8 und Podest, im Außenbereich
herstellen, liefern und montieren:

Geometrie
- gerader Lauf
- einläufig
- 5 Einzellängen: geneigte Länge: 450 cm, gerade: 185
cm; 59 cm; 134,5 cm; 252 cm
- Neigung dem Treppenlauf folgend
- Geländerkonstruktion aus Stahl
- Obergurt und vertikale Geländerstäbe
- Höhe: 110 cm
- Länge Pfosten/Geländerstäbe: ca. 130 cm (seitlich auf
voller Höhe an Wange verschweißt)
- lichter Abstand zwischen Geländerstäben max. 12 cm
- Handlauf wird gesondert vergütet

- Steigungshöhe: 18 cm
- Auftrittstiefe: 26 cm
- Breite Treppenlauf: 122 cm

Profile und Material
- Obergurt und Geländerstäbe: Rundstab Vollprofil, ø =
20 mm
- Material: feuerverzinkter Stahl DIN EN ISO 1461
- Stahlgüte: S355

Anschlüsse
- seitlich an Treppenwangen aus Flachstahlprofilen (180
x 8 mm) geschweißt

Ausführungsort: Ebene 2 | Ring, südlicher Treppenturm
(+19,45 m - +20,71 m)

Ausführung gem. Werk- und Montageplanung (separate
Position) auf Grundlage der Ausführungspläne:
KWG-C-OPL-5-DE-6711 und KWG-C-OPL-5-BK-3710
Menge: 1,000 St

**3.2.15 Treppe 8 - Geländer - Kehrstrahlen / Sweepen der verzinkten Oberfläche**
Feuerverzinkte Oberfläche des Geländers vor dem
Beschichtungsaufbau durch Kehrstrahlen (Sweepen)
mechanisch aufrauen, um eine ausreichende Haftung der
nachfolgenden Beschichtung sicherzustellen.

Ausführung wie Pos. 1.3
Menge: 1,000 St

**3.2.16 Treppe 8 - Geländer - Erstbeschichtung Duplex System, 2K-Haftgrund 2K-PUR-Harz-Lack**
Erstbeschichtung des vorbeschriebenen Geländers nach
Sweepen aus Vorposition

Beschichtung wie Pos. 1.4
Menge: 1,000 St

**3.2.18 Treppe 8 - Handlauf unbeleuchtet - Stahlrundrohr Ø 42,4 mm**
Handlauf für Treppe 8, im Außenbereich herstellen,
liefern und montieren:

Geometrie
- gerader Lauf
- einläufig
- Neigung dem Treppenlauf folgend
- Höhe: 87 cm
- am Antritt um 90° gebogen und 30 cm horizontal
weitergeführt
- am Austritt um 90° gebogen und horizontal 30 cm
weitergeführt
- unbeleuchtet

Profile und Material
- Handlauf: Rundrohr Hohlprofil, ø = 42,4 mm,
Wandstärke. 2 mm
- Handlaufhalter: Rundrohr Vollprofil, ø: 10 mm
- Material: feuerverzinkter Stahl DIN EN ISO 1461
- Stahlgüte: S355

Anschlüsse
- seitlich an vorbeschriebenem Geländer mittels
Handlaufhaltern geschweißt

Ausführungsort: Ebene 2 | Ring (+19,47 m - +20,73 m)

Ausführung gem. Werk- und Montageplanung (separate
Position) auf Grundlage der Ausführungspläne:
KWG-C-OPL-5-DE-6711 und KWG-C-OPL-5-BK-3721
Menge: 4,000 m

**3.2.19 Treppe 8 - Handlauf vorbereitet für Handlaufbeleuchtung - Stahlrundrohr Ø 42,4 mm**
Handlauf für vorbeschriebene Treppe, im Außenbereich
herstellen, liefern und montieren:

Ausführung wie Vorposition, jedoch:
- Handlaufprofil vorbereitet für Beleuchtung
- Gewindebohrungen M18 x 1 für Aufnahme bauseitiger
LED-Leuchten
- elektrische Leitungen innerhalb des Rundrohrprofils
bauseitig führbar
- Treppe 8: am Antritt 2x um 90° gebogen und 30 + 30 +
170 cm weitergeführt, am Austritt um 90° gebogen und 30
cm horizontal weitergeführt

Ausführung gem. Werk- und Montageplanung (separate
Position) auf Grundlage der Ausführungspläne:
KWG-C-OPL-5-DE-6711  und KWG-C-OPL-5-BK-3722
Menge: 6,000 m

**3.2.20 Treppe 8 - Handläufe - Kehrstrahlen / Sweepen der verzinkten Oberfläche**
Feuerverzinkte Oberfläche der Handläufe vor dem
Beschichtungsaufbau durch Kehrstrahlen (Sweepen)
mechanisch aufrauen, um eine ausreichende Haftung der
nachfolgenden Beschichtung sicherzustellen.

Ausführung wie Pos. 1.3
Menge: 10,000 m

**3.2.21 Treppe 8 - Handläufe - Erstbeschichtung Duplex System, 2K-Haftgrund 2K-PUR-Harz-Lack**
Erstbeschichtung der vorbeschriebenen Handläufe nach
Sweepen aus Vorposition

Beschichtung wie Pos. 1.4
Menge: 10,000 m

#### Untertitel 3.3 Ebene 2 - Umwehrungen

**3.3.1 Geländer Ebene 2 - Werk- und Montageplanung**
Erstellung einer Werk- und Montageplanung für die
nachfolgend
beschriebenen Geländer und Handläufe einschl.
sämtlicher Anschlüsse der Ebene 2 - Ring.

Erstellung auf Grundlage der vom AG zur Verfügung
gestellten Ausführungsplanung und der Statik.
Einschließlich Feinaufmaß. Abgabe digital im PDF- und
DWG-Format.
Menge: 1,000 psch

**3.3.2 Geländer 8 + 9 - Geländer gerade mit Untergurt - Stahlgeländer Rundstab Ø 20 mm, A 12 cm, H 110 cm**
Ausführung wie Vorposition, jedoch:

- 11 Einzellängen:
    - Nord: 243 cm; 319 cm; 913 cm; 319 cm; 497 cm; 115
cm; 147 cm; 125 cm
    - Süd: 114,5 cm; 145 cm; 140,5 cm

Profile und Material
- Obergurt und Geländerstäbe: Rundstab Vollprofil, ø =
20 mm
- Untergurt: Stahlwinkel 220 x 200 x 20 mm
- Material: feuerverzinkter Stahl DIN EN ISO 1461
- Stahlgüte: S355

Anschlüsse
- Geländerstäbe mit Stahlwinkel verschweißt,
Stahlwinkel mit 2 cm Toleranzausgleich an Rohdecke
verschraubt mittels W-FAZ PRO/S M10 (oder
gleichwertig), Einbindetiefe 49 mm, Abstand 333 mm

Ausführungsort: Ebene 2 | Ring, nördlicher Treppenturm
(+19,47 m - +20,73 m)

Ausführung gem. Werk- und Montageplanung (separate
Position) auf Grundlage der Ausführungspläne:
KWG-C-OPL-5-DE-6710, KWG-C-OPL-5-DE-6631,
KWG-C-OPL-5-DE-6632 und KWG-C-OPL-5-BK-3710
Menge: 31,000 m

**3.3.3 Ebene 2 Süd Geländer gerade an Bestandsdecke - Stahlgeländer Rundstab Ø 20 mm, A 12 cm, H 110 cm**
Ausführung wie Pos. 8.1.3, jedoch:

- 2 Einzellängen: 150 cm; 30 cm

Profile und Material
- Obergurt und Geländerstäbe: Rundstab Vollprofil, ø =
20 mm
- Untergurt: Stahlwinkel 180 x 90 x 10 mm
- Material: feuerverzinkter Stahl DIN EN ISO 1461
- Stahlgüte: S355

Anschlüsse
- Geländerstäbe mit Stahlwinkel verschweißt,
Stahlwinkel an Rohdecke verschraubt mittels W-FAZ PRO/S
M10 (oder gleichwertig), Einbindetiefe 49 mm, Abstand
333 mm

Ausführungsort: Ebene 2 | Ring, südlicher Treppenturm
(+19,45 m)

Ausführung gem. Werk- und Montageplanung (separate
Position) auf Grundlage der Ausführungspläne:
KWG-C-OPL-5-DE-6711 und KWG-C-OPL-5-BK-3710
Menge: 1,800 m

**3.3.4 Ebene 2 Nord und Süd - Geländer - Kehrstrahlen / Sweepen der verzinkten Oberfläche**
Feuerverzinkte Oberfläche der Geländer vor dem
Beschichtungsaufbau durch Kehrstrahlen (Sweepen)
mechanisch aufrauen, um eine ausreichende Haftung der
nachfolgenden Beschichtung sicherzustellen.

Ausführung wie Pos. 1.3
Menge: 32,800 m

**3.3.5 Ebene 2 Nord und Süd - Geländer - Erstbeschichtung Duplex System, 2K-Haftgrund 2K-PUR-Harz-Lack**
Erstbeschichtung der vorbeschriebenen Geländer nach
Sweepen aus Vorposition

Beschichtung wie Pos. 1.4
Menge: 32,800 m

**3.3.6 Geländer 7 - gebogen, kreisförmig mit Untergurt Flachstahl - Stahlgeländer Rundstab Ø 20 mm, A 12 cm, H 124,5 cm, L 4085 cm, R 650 cm**
Geländer 7 im Zentrum von Ebene 2 um die kreisförmige
Deckenöffnung, im Außenbereich herstellen, liefern und
montieren:

Geometrie
- gebogen mit Radius 650 cm
- abgewickelte Gesamtlänge: 4085 cm, Elementierung mit
möglichst wenigen Elementen im Rahmen der Werk- und
Montageplanung
- Höhe: 124,5 cm
- Geländerkonstruktion aus Stahl
- Obergurt, Untergurt und vertikale Geländerstäbe
- lichter Abstand zwischen Geländerstäben max. 12 cm

Profile und Material
- Obergurt: Flachstahl 50 x 10 mm, scharfkantig
- Geländerstäbe: Rundstab Vollprofil, ø = 20 mm
- Untergurt: Flachstahl 160 x 20 mm, im Radius des
Geländers gebogen
- 42 Befestigungslaschen: Flachstahl, rechteckig, 270 x
240 x 20 mm
- Material: feuerverzinkter Stahl DIN EN ISO 1461
- Stahlgüte: S355

Anschlüsse
- Geländerstäbe mit Obergurt und Untergurt Flachstahl
verschweißt, Untergurt mit insgesamt 42 Stahllaschen
verschweißt
- Stahllaschen an Rohdecke mit jeweils 2 Betonschrauben
W-FAZ PRO/S M8 (oder gleichwertig) verschraubt,
Verankerungstiefe: mind. 40 mm
- Anschluss des bauseitigen Bronzerings (Bestandteil
der Planung Ausstellungsgestaltung) an den Obergurt
mittels möglichst wenig sichtbarer
Senkkopfverschraubung, detaillierte Planung im Rahmen
der Werk- und Montageplanung durch den AN in Abstimmung
mit Objektplanung, Ausstellungsplanung, sowie
ausführender Firma des Bronzerings

Ausführungsort: Ebene 2 | Ring (+20,94 m)

Ausführung gem. Werk- und Montageplanung (separate
Position) auf Grundlage der Ausführungspläne:
KWG-C-OPL-5-DE-6630
Menge: 1,000 St

**3.3.7 Geländer 7 - Kehrstrahlen / Sweepen der verzinkten Oberfläche**
Feuerverzinkte Oberfläche des Geländers vor dem
Beschichtungsaufbau durch Kehrstrahlen (Sweepen)
mechanisch aufrauen, um eine ausreichende Haftung der
nachfolgenden Beschichtung sicherzustellen.

Ausführung wie Pos. 1.3
Menge: 1,000 St

**3.3.8 Geländer 7 - Erstbeschichtung Duplex System, 2K-Haftgrund 2K-PUR-Harz-Lack**
Erstbeschichtung des vorbeschriebenen Geländers nach
Sweepen aus Vorposition

Beschichtung wie Pos. 1.4
Menge: 1,000 St

**3.3.9 Geländer 10 rechts - Geländer zweiteilig, gerade mit Untergurt, geneigte Abschlüsse - Stahlgeländer Rundstab Ø 20 mm, A 12 cm, H 150 cm**
Ausführung wie Vorposition, jedoch:

Geometrie
- gerade, jedoch mit unterschiedlich geneigten
Abschlüssen (links 143°, rechts 105°)
- Gesamtlänge: 641 cm
- zweiteilig mit Entkopplung im Obergurt; linker
Bereich (l = 481 cm) mit Untergurt Flachstahl, rechter
Bereich (l = 160 cm) mit Untergurt Rundstab

Profile und Material
- Obergurt, Untergurt rechter Bereich und
Geländerstäbe: Rundstab Vollprofil, ø = 20 mm
- Untergurt linker Bereich: Flachstahl 400 x 25 mm
- Befestigungslaschen: 400 x 200 x 25 mm, mit Untergurt
verschweißt, jeweils drei Geländerstäbe
zusammenbindend, Abstand jeweils: 125 mm
- linker Pfosten rechter Teil: Flachstahl 50 x 20 mm
- Material: feuerverzinkter Stahl DIN EN ISO 1461
- Stahlgüte: S355

Anschlüsse
- Geländerstäbe mit Flachstahl verschweißt
- Stahllaschen mit 2 cm Toleranzausgleich an Rohdecke
verschraubt mittels 2 x W-FAZ PRO/S M8 (oder
gleichwertig), Einbindetiefe 40 mm, Abstand 200 mm
- seitlicher Anschluss an Bestandsmauerwerk linke
Seite: 2 x VK 20 mm mit geneigtem RS 20 mm Profil
verschweißt und in Bestandswand eingeklebt
- im auskragenden rechten Bereich sind die
Geländerstäbe durchgeschweißt auszuführen

Ausführungsort: Ebene 2 | Ring (+20,94 m)

Ausführung gem. Werk- und Montageplanung (separate
Position) auf Grundlage der Ausführungspläne:
KWG-C-OPL-5-DE-6633 und KWG-C-OPL-5-BK-3710
Menge: 1,000 St

**3.3.10 Geländer 10 links - Geländer, gerade mit Untergurt, geneigter Abschluss - Stahlgeländer Rundstab Ø 20 mm, A 12 cm, H 105 cm**
Ausführung wie rechter Teil von Geländer 10 rechts,
jedoch:

- Höhe 105 cm
- Länge: 47 cm
- Abschlusswinkel 104°
- Geländerstäbe durchgeschweißt an Ober- und Untergurt
befestigt
- seitlicher Anschluss an Bestandsmauerwerk linke
Seite: 2 x VK 20 mm mit geneigtem RS 20 mm Profil
verschweißt und in Bestandswand eingeklebt
Menge: 1,000 St

**3.3.11 Geländer 10 - Kehrstrahlen / Sweepen der verzinkten Oberfläche**
Feuerverzinkte Oberfläche des Geländers vor dem
Beschichtungsaufbau durch Kehrstrahlen (Sweepen)
mechanisch aufrauen, um eine ausreichende Haftung der
nachfolgenden Beschichtung sicherzustellen.

Ausführung wie Pos. 1.3
Menge: 1,000 St

**3.3.12 Geländer 10 - Erstbeschichtung Duplex System, 2K-Haftgrund 2K-PUR-Harz-Lack**
Erstbeschichtung des vorbeschriebenen Geländers nach
Sweepen aus Vorposition

Beschichtung wie Pos. 1.4
Menge: 1,000 St

**3.3.13 Geländer 16 - Außenseitige Aufkantung des Bodenaufbaus - Stahlwinkel 230 x 220 x 20 mm**
außenseitige Aufkantung als Randprofil des Bodenaufbaus
(Bereiche ohne außenseitiges Geländer) herstellen,
liefern und montieren:

Geometrie
- kleinteilig dem Verlauf der Mauerwerkspfeiler folgend
- 25 Einzellängen: 11,5 cm bis 682 cm

Profil
- Stahlwinkel 230 x 200 x 20 mm
- Material: feuerverzinkter Stahl DIN EN ISO 1461
- Stahlgüte: S235

Anschlüsse
- Aufkantung mit 2 cm Toleranzausgleich an Rohdecke
verschraubt mittels 2 x W-FAZ PRO/S M10 (oder
gleichwertig), Einbindetiefe 40 mm, Abstand 333 mm

Ausführungsort: Ebene 2 | Ring (+20,94 m)

Ausführung gem. Werk- und Montageplanung (separate
Position) auf Grundlage der Ausführungspläne:
KWG-C-OPL-5-DE-6670
Menge: 36,000 m

**3.3.14 Geländer 16 - Aufkantung Innenecke**
Herstllen einer Inneneckverbindung des Stahlwinkels als
Aufkantungsprofil der Vorposition
Menge: 14,000 St

**3.3.15 Geländer 16 - Aufkantung Innenecke**
Herstllen einer Außeneckverbindung des vorbeschriebenen
Stahlwinkels als Aufkantungsprofil
Menge: 10,000 St

**3.3.16 Geländer 16 / Aufkantung - Kehrstrahlen / Sweepen der verzinkten Oberfläche**
Feuerverzinkte Oberfläche der Aufkantung vor dem
Beschichtungsaufbau durch Kehrstrahlen (Sweepen)
mechanisch aufrauen, um eine ausreichende Haftung der
nachfolgenden Beschichtung sicherzustellen.

Ausführung wie Pos. 1.3
Menge: 36,000 m

**3.3.17 Geländer 16 / Aufkantung - Erstbeschichtung Duplex System, 2K-Haftgrund 2K-PUR-Harz-Lack**
Erstbeschichtung der vorbeschriebenen Aufkantung nach
Sweepen aus Vorposition

Beschichtung wie Pos. 1.4
Menge: 36,000 m

### Titel 4 Ebene 2 | Ring bis Ebene 4 | Uhrenkammer

*Hinweis: 1. Hinweistext zu Titel 4*
Die Treppe 9 verbindet als gegenläufige Wangentreppe
mit einem dreistufigen Antrittslauf, 4
Haupttreppenläufen und 4 Podesten die Ebene 2 (Ring)
auf +20,72 m mit der Ebene 4 (Uhrenkammer) auf +33,87
m.

Die Höhenangaben beziehen sich auf ± 0,00 m = Ebene -1,
Podium. Sämtliche Bauteile werden im Außenraum
montiert.

Der Materialtransport vom Übergabepunkt mit dem
Logistikdienstleister am Gebäude auf Höhe des Podiums
erfolgt wie folgt:

- der Rundöffnung auf der Westseite vorgelagertes
Raumgerüst mit Treppenturm und Transportbühne mit einer
Tragfähigkeit von 1500 kg. Der Aufzug verfügt über ein
Kabinenmaß von 1,40 x 2,00 m, sowie eine
Innenbedienung.

- im Zentrum der Arbeitsebene auf mittlerer Höhe der
Rundöffnung befindet sich eine weitere Transportbühne
mit einer Tragfähigkeit von 500 kg. Der Aufzug verfügt
über ein Kabinenmaß von 1,35 x 0,95 m, sowie eine
Innenbedienung.

- Außerdem wird im Kern der Erschließungszone ein
vertikaler Schacht ausgebildet, über den unabhängig vom
Aufzug über einen Kettenzug mit 1000 kg Tragkraft
Material transportiert werden kann.

#### Untertitel 4.1 Treppe 9 - Läufe und Podeste

**4.1.1 Treppe 9 - Werk- und Montageplanung**
Erstellung einer Werk- und Montageplanung für die
nachfolgend
beschriebenen Stahlbauelemente der Treppe 9 sowie der
angrenzenden Podeste:

- Antrittstreppenlauf einschl. sämtlicher Anschlüsse
- 4 Haupttreppenläufe einschl. sämtlicher Anschlüsse
- 4 Podeste einschl. sämtlicher Anschlüsse
- zugehörige Geländer und Handläufe einschl. sämtlicher
Anschlüsse

Erstellung auf Grundlage der vom AG zur Verfügung
gestellten Ausführungsplanung und der Statik.
Einschließlich Feinaufmaß. Abgabe digital im PDF- und
DWG-Format.
Menge: 1,000 psch

**4.1.2 Treppe 9 - Treppenlauf 1 - Wangentreppe gerade einläufig, 3 St, H 18,3 cm, T 24 cm, B 78 cm, Außentreppe Stahl verz.**
Treppenlauf 1 für Treppe 9 als Wangentreppe im
Außenbereich herstellen, liefern und montieren:

Geometrie
- gerader Lauf
- einläufig
- 3 Steigungen
- Steigungshöhe: 18,3 cm
- Auftrittstiefe: 24 cm
- Breite Treppenlauf: 78 cm

Profile und Material
- Wangen: Flachstahl, 160 mm x 12 mm, im Bereich des
Antritts ein Rechteck bildend abgewinkelt (333 x 28 mm)
zum Anschluss der Fußplatte
- Trittstufen: Riffelblech (Tränenblech), d = 8 mm,
einseitig 60 mm aufgekantet, verschweißt mit Wangen
durch umlaufende Kehlnaht 3 mm
- Material: feuerverzinkter Stahl DIN EN ISO 1461
- Stahlgüte: S235

Anschlüsse
- Antritt: 2 x Fußplatte 280 x 100 x 6 mm, verschweißt
an Treppenwangen, aufliegend auf Rohdecke und mittels
konstruktiver Verdübelung verbunden, feuerverzinkter
Stahl S 235 DIN EN ISO 1461

- Austritt: 2 x Gehrungsanschluss der Flachstahlwangen
des Treppenlaufs 1 mit dem Podest 1 mittels HV-Naht

Ausführungsort: Ebene 2 | Ring (+20,73 m bis +21,27 m)

Ausführung gem. Werk- und Montageplanung (separate
Position) auf Grundlage der Ausführungspläne:
KWG-C-OPL-5-DE-6720, KWG-C-OPL-5-DE-6721,
KWG-C-OPL-5-DE-6722
Menge: 1,000 St

**4.1.3 Treppe 9 - Treppenlauf 1 - Kehrstrahlen / Sweepen der verzinkten Oberfläche**
Feuerverzinkte Oberfläche des Treppenlaufs vor dem
Beschichtungsaufbau durch Kehrstrahlen (Sweepen)
mechanisch aufrauen, um eine ausreichende Haftung der
nachfolgenden Beschichtung sicherzustellen.

Ausführung wie Pos. 1.3
Menge: 1,000 St

**4.1.4 Treppe 9 - Treppenlauf 1 - Erstbeschichtung Duplex System, 2K-Haftgrund 2K-PUR-Harz-Lack**
Erstbeschichtung des vorbeschriebenen Treppenlaufs nach
Sweepen aus Vorposition

Beschichtung wie Pos. 1.4
Menge: 1,000 St

**4.1.5 Treppe 9 - Podest 1 - Wangen FL, oberseitiges Riffelblech, 182 + 81,5 x 118 cm**
Podest 1 für Treppe 9 als Rahmen mit oberseitigem
Riffelblech im Außenbereich herstellen, liefern und
montieren:

Geometrie
- Rechteck, um 130° abgewinkelt
- Länge Schenkel 1: 182 cm
- Länge Schenkel 2: 81,5 cm
- Breite: 78 cm
- Höhe: 16 cm
- Montage auf vier Stahlstützen (in separater Position
beschrieben

Profile und Material
- Wangen: Flachstahl 158 x 12 mm, verschweißt
- Belag: Riffelblech (Tränenblech), d = 8 mm, an
Podestwangen geschweißt
- Material: feuerverzinkter Stahl DIN EN ISO 1461
- Stahlgüte: S235

Anschlüsse
- Anschluss an Treppenlauf 9.1: 2 x Gehrungsanschluss
der Flachstahlwangen des Treppenlaufs 1 mit dem Podest
1 mittels HV-Naht
- Anschluss an Treppenlauf 9.2: 2 x Fahnenblech 100 x
70 x 12 mm, verschweißt mit Podestwange, verschraubt
mit 2 x M12 8.8 an Treppenlauf 2
- Anschluss an Stützen: 2 Kopfplatten 120 x 120 x 10
mm, verschraubt mit 2 x M12 4.6, obere Kopfplatte mit
Podestwange verschweißt über 2 x aw = 3 mm

Ausführungsort: Ebene 2 | Ring (+21,27 m)

Ausführung gem. Werk- und Montageplanung (separate
Position) auf Grundlage der Ausführungspläne:
KWG-C-OPL-5-DE-6720, KWG-C-OPL-5-DE-6721,
KWG-C-OPL-5-DE-6722
Menge: 1,000 St

**4.1.6 Treppe 9 - Podest 1 - Kehrstrahlen / Sweepen der verzinkten Oberfläche**
Feuerverzinkte Oberfläche des Podestes vor dem
Beschichtungsaufbau durch Kehrstrahlen (Sweepen)
mechanisch aufrauen, um eine ausreichende Haftung der
nachfolgenden Beschichtung sicherzustellen.

Ausführung wie Pos. 1.3
Menge: 1,000 St

**4.1.7 Treppe 9 - Podest 1 - Erstbeschichtung Duplex System, 2K-Haftgrund 2K-PUR-Harz-Lack**
Erstbeschichtung des vorbeschriebenen Podestes nach
Sweepen aus Vorposition

Beschichtung wie Pos. 1.4
Menge: 1,000 St

**4.1.8 Treppe 9 - Podest 1 - Stütze auf neuer Rohdecke Innenecke, H 52,4 cm, Quadratrohr 50 mm, D 4 mm**
Stützen auf neuem Bodenaufbau für Treppenpodest 1
herstellen, liefern und montieren:

Geometrie
- Höhe: 52,4 cm
- gerade

Profile und Material
- Quadratrohr, Hohlprofil, 50 x 50 mm, Wandstärke: 4 mm
- Material: feuerverzinkter Stahl DIN EN ISO 1461
- Stahlgüte: S235

Anschlüsse
- Anschluss der Podestwange an die Stützen: 2
Kopfplatten 120 x 120 x 10 mm, verschraubt mit 2 x M12
4.6, obere Kopfplatte mit Podestwange verschweißt über
2 x aw = 3 mm, untere Kopfplatte mit Stütze verschweißt
über aw = 3 mm
- Anschluss Stütze an Boden: Fußplatte 140 x 140 x 10
mm, verschweißt über aw = 3 mm,  im Boden verankert mit
Betonankern 4x FAZ II Plus M10, Verankerungstiefe 40 mm

Ausführungsort: Ebene 2 | Ring (+21,11 m)

Ausführung gem. Werk- und Montageplanung (separate
Position) auf Grundlage des Ausführungsplans:
KWG-C-OPL-5-DE-6722
Menge: 1,000 St

**4.1.9 Treppe 9 - Podest 1 - Stütze auf neuer Rohdecke Außenecke, H 52,4 cm, Quadratrohr 50 mm, D 4 mm**
Ausführung wie Vorposition, jedoch:

Anschlüsse
- Anschluss der Podestwange an die Stützen: 2
Kopfplatten, unregelmäßig pentagonal, umschließendes
Rechteck ca. 120 x 95 mm, d = 10 mm, verschraubt mit 2
x M12 4.6, obere Kopfplatte mit Podestwange verschweißt
über 2 x aw = 3 mm, untere Kopfplatte mit Stütze
verschweißt über aw = 3 mm
- zusätzlich 3 konstruktive Steifen, dreieckig, l = 23
- 35 mm, d = 6 mm, verschweißt
- Anschluss Stütze an Boden: Fußplatte 140 x 140 x 10
mm, verschweißt über aw = 3 mm,  im Boden verankert mit
Betonankern 4x FAZ II Plus M10, Verankerungstiefe 40 mm
- Die genauen Abmessungen der Kopfplatten und Steifen
sind im Zuge der Werk- und Montageplanung festzulegen
Menge: 1,000 St

**4.1.10 Treppe 9 - Podest 1 - Stützen auf Bestandsmauerwerk, Quadratrohr 50 mm, D 4 mm**
Ausführung wie Pos.3.8, jedoch:

Geometrie
- Höhe: ca. 35 cm

Anschlüsse
Anschlüsse
- Anschluss der Podestwange an die Stützen: 2
Kopfplatten 120 x 120 x 10 mm, verschraubt mit 2 x M12
4.6, obere Kopfplatte mit Podestwange verschweißt über
2 x aw = 3 mm, untere Kopfplatte mit Stütze verschweißt
über aw = 3 mm
- Anschluss Stütze an Boden: Am Stützenfuß wird eine
Fußplatte 140 x 140 x 10 mm über eingeklebte
Gewindestangen mit dem Bestandsmauerwerk verbunden.
- Die genauen Abmessungen der Höhe und die Befestigung
der Fußplatte sind im Zuge der Werk- und Montageplanung
festzulegen
Menge: 2,000 St

**4.1.11 Treppe 9 - Podest 1 - Stützen - Kehrstrahlen / Sweepen der verzinkten Oberfläche**
Feuerverzinkte Oberfläche der Stützen vor dem
Beschichtungsaufbau durch Kehrstrahlen (Sweepen)
mechanisch aufrauen, um eine ausreichende Haftung der
nachfolgenden Beschichtung sicherzustellen.

Ausführung wie Pos. 1.3
Menge: 4,000 St

**4.1.12 Treppe 9 - Podest 1 - Stützen - Erstbeschichtung Duplex System, 2K-Haftgrund 2K-PUR-Harz-Lack**
Erstbeschichtung der vorbeschriebenen Stützen nach
Sweepen aus Vorposition

Beschichtung wie Pos. 1.4
Menge: 4,000 St

**4.1.13 Treppe 9 - Treppenlauf 2 - Wangentreppe gerade einläufig, 17 St, H 18,3 cm, T 24 cm, B 78 cm, Außentreppe Stahl verz.**
Treppenlauf 2 für Treppe 9 als Wangentreppe im
Außenbereich herstellen, liefern und montieren:

Geometrie
- gerader Lauf
- einläufig
- 17 Steigungen
- Steigungshöhe: 18,3 cm
- Auftrittstiefe: 24 cm
- Breite Treppenlauf: 78 cm
- Wange knickt am Antritt in die horizontale mit 66,2
cm Länge
- Antrittstufentiefe: 78,6 cm

Profile und Material
- Wangen: Flachstahl, 220 mm x 12 mm
- Trittstufen: Riffelblech (Tränenblech), d = 8 mm,
einseitig 60 mm aufgekantet, verschweißt mit Wangen
durch umlaufende Kehlnaht 3 mm
- Material: feuerverzinkter Stahl DIN EN ISO 1461
- Stahlgüte: S235

Anschlüsse
- Antritt: 2 x Fahnenblech 100 x 70 x 12 mm,
verschweißt mit Wange von Treppenpodest 1, verschraubt
mit 2 x M12 8.8 an Treppenlauf 2

- Austritt: 2 x Fahnenblech 150 x 80 x 8 mm, an UPN 240
von Treppenpodest 2 mit HV Naht geschweißt, verschraubt
mit 2 x M12 4.6 an Treppenlauf 2

Ausführungsort: Ebene 2 | Ring (+21,27 m bis +24,37 m)

Ausführung gem. Werk- und Montageplanung (separate
Position) auf Grundlage der Ausführungspläne:
KWG-C-OPL-5-DE-6720, KWG-C-OPL-5-DE-6721,
KWG-C-OPL-5-DE-6723
Menge: 1,000 St

**4.1.14 Treppe 9 - Treppenlauf 2 - Kehrstrahlen / Sweepen der verzinkten Oberfläche**
Feuerverzinkte Oberfläche des Treppenlaufs vor dem
Beschichtungsaufbau durch Kehrstrahlen (Sweepen)
mechanisch aufrauen, um eine ausreichende Haftung der
nachfolgenden Beschichtung sicherzustellen.

Ausführung wie Pos. 1.3
Menge: 1,000 St

**4.1.15 Treppe 9 - Treppenlauf 2 - Erstbeschichtung Duplex System, 2K-Haftgrund 2K-PUR-Harz-Lack**
Erstbeschichtung des vorbeschriebenen Treppenlaufs nach
Sweepen aus Vorposition

Beschichtung wie Pos. 1.4
Menge: 1,000 St

**4.1.16 Treppe 9 - Tragkonstruktion für Podest 2 - Kragträger HEM 180**
Tragkonstruktion des Treppenpodest 2 im Außenbereich
herstellen, liefern und montieren:

Geometrie
- 2 parallele Kragarmträger
- zweifache horizontale Auskreuzung
- Länge: 241 cm
- Einbindetiefe: 62 cm
- Achsabstand: 80 cm
- Höhe: 18 cm

Profile und Material
- HEM 180
- Aussteifung: 2x Kreuzverband Rundstab, Vollprofil ø =
12 mm mittels verschweißter Laschen
- Material: feuerverzinkter Stahl DIN EN ISO 1461
- Stahlgüte: S235

Anschlüsse
- Einbindung in Mauerwerk in separater Position
beschrieben
- Anschluss an Zugstab (separate Position):
Anschlussblech 150 x 60 x 30 mm verschraubt mit 2 x
M16, 8.8
- Anschluss an Podest 2: 8 x M12, 4.6 Schraubverbindung
der UPN 240 Träger mit den HEM 180 Trägern

Ausführungsort: Ebene 2 | Ring (+24,12 m)

Ausführung gem. Werk- und Montageplanung (separate
Position) auf Grundlage der Ausführungspläne:
KWG-C-OPL-5-DE-6720, KWG-C-OPL-5-DE-6721,
KWG-C-OPL-5-DE-6723
Menge: 1,000 St

**4.1.17 Treppe 9 - Tragkonstruktion für Podest 2 - Zugstab RS 30 L 4 m**
Zugstab für Tragkonstruktion des Treppenpodest 2 im
Außenbereich herstellen, liefern und montieren:

Geometrie
- Länge: ca. 4 m
- Abhängung: oberhalb des gemauerten Rundbogens

Profile und Material
- Rundstab Vollprofil 30 mm
- Material: feuerverzinkter Stahl DIN EN ISO 1461
- Stahlgüte: S235

Anschlüsse
- Anschluss an HEM 180 Träger (separate Position):
Anschlussblech 150 x 60 x 30 mm verschraubt mit 2 x
M16, 8.8
- Anschluss an Bestandsmauerwerk oberhalb des
Rundbogens: Verankerung mittel Kontaktplatte 200 x 200
x 20 mm

Ausführungsort: Ebene 2 | Ring (+28,12 m)

Ausführung gem. Werk- und Montageplanung (separate
Position) auf Grundlage der Ausführungspläne:
KWG-C-OPL-5-DE-6720, KWG-C-OPL-5-DE-6721,
KWG-C-OPL-5-DE-6723
Menge: 1,000 St

**4.1.18 Treppe 9 - Tragkonstruktion für Podest 2 - Kehrstrahlen / Sweepen der verzinkten Oberfläche**
Feuerverzinkte Oberfläche der Tragkonstruktion aus
Kragträgern, Kreuzverband und Zugstab vor dem
Beschichtungsaufbau durch Kehrstrahlen (Sweepen)
mechanisch aufrauen, um eine ausreichende Haftung der
nachfolgenden Beschichtung sicherzustellen.

Ausführung wie Pos. 1.3
Menge: 1,000 St

**4.1.19 Treppe 9 - Tragkonstruktion für Podest 2 - Erstbeschichtung Duplex System, 2K-Haftgrund 2K-PUR-Harz-Lack**
Erstbeschichtung der vorbeschriebenen Tragkonstruktion
aus Kragträgern, Kreuzverband und Zugstab nach Sweepen
aus Vorposition

Beschichtung wie Pos. 1.4
Menge: 1,000 St

**4.1.20 Treppe 9 - Einbindung Kragarmträger HEM 180 in Bestandsmauerwerk**
Montage und Einbindung der vorbeschriebenen
Kragarmträger wie folgt:

- möglichst zerstörungsfreier Ausbau der äußersten
Steinschicht im Bereich der Einspannung: ca. 40 x 40 cm
- Lagerung der Steine für den späteren Wiedereinbau
- Herstellen von Kernbohrung(en) mit 50 cm Tiefe im
Hintermauerwerk, ausreichend dimensioniert zum
Einsetzen der Träger
- Kraftschlüssiges Verfüllen der Auflagertaschen mit
hochfester, schwindkompensierter Vergussmörtel, nicht
brennbar A1, Druckfestigkeit  60 N/mm2, Klasse R4 gem.
DIN EN 1504-3, Leitprodukt: Pagel V1/V50 (oder
gleichwertig), Verarbeitung gem. Herstellerangaben
einschl. Herstellen einer Verfüllschablone/Schalung
- Verblendung der Auflagertaschen mit entnommenen
Bestandssteinen
Menge: 2,000 St

**4.1.21 Treppe 9 - Podest 2 - Rahmen UPN 240, oberseitiges Riffelblech, 192,6 x 78 cm**
Podest 2 für Treppe 9 als Rahmen mit oberseitigem
Riffelblech im Außenbereich herstellen, liefern und
montieren:

Geometrie
- Rechteck
- Länge: 192,6 cm
- Breite: 78 cm
- Höhe: 25 cm
- Herstellung des Podestes mit minimalem Gefälle in
Richtung der Treppenläufe
- Montage auf Tragkonstruktion aus Vorposition

Profile und Material
- Rahmen: UPN 240, mit Gehrungsstößen mittels HV-Nähten
verschweißt
- Belag: Riffelblech (Tränenblech), d = 8 mm
verschraubt mit Rahmenträgern mittels Senkkopfschrauben
in regelmäßigem Abstand, Entkopplung am Auflager
(Breite 8,5 cm) mittels EPDM-Folie d = 2 mm
- Material: feuerverzinkter Stahl DIN EN ISO 1461
- Stahlgüte: S235

Anschlüsse
- Anschluss an Treppenlauf 9.2: 2 x Fahnenblech 150 x
80 x 8 mm, an UPN 240 von Treppenpodest 2 mit HV Naht
geschweißt, verschraubt mit 2 x M12 4.6 an Treppenlauf
2
- Anschluss an Treppenlauf 9.3: 2 x Fahnenblech 150 x
80 x 8 mm, an UPN 240 von Treppenpodest 2 mit HV Naht
geschweißt, verschraubt mit 2 x M12 4.6 an Treppenlauf
2
- Verstärkung der Rahmen an den Anschlusspunkten der
inneren Fahnenbleche der Treppenläufe mit 2 x Steife 85
x 240 x 8 mm, verschweißt
- Anschluss an Tragkonstruktion aus Vorposition: 8 x
M12, 4.6 Schraubverbindung der UPN 240 Träger mit den
HEM 180 Trägern

Ausführungsort: Ebene 2 | Ring (+24,37 m)

Ausführung gem. Werk- und Montageplanung (separate
Position) auf Grundlage der Ausführungspläne:
KWG-C-OPL-5-DE-6720, KWG-C-OPL-5-DE-6721,
KWG-C-OPL-5-DE-6723
Menge: 1,000 St

**4.1.22 Treppe 9 - Podest 2 - Kehrstrahlen / Sweepen der verzinkten Oberfläche**
Feuerverzinkte Oberfläche des Podestes vor dem
Beschichtungsaufbau durch Kehrstrahlen (Sweepen)
mechanisch aufrauen, um eine ausreichende Haftung der
nachfolgenden Beschichtung sicherzustellen.

Ausführung wie Pos. 1.3
Menge: 1,000 St

**4.1.23 Treppe 9 - Podest 2 - Erstbeschichtung Duplex System, 2K-Haftgrund 2K-PUR-Harz-Lack**
Erstbeschichtung des vorbeschriebenen Podestes nach
Sweepen aus Vorposition

Beschichtung wie Pos. 1.4
Menge: 1,000 St

**4.1.24 Treppe 9 - Treppenlauf 3 - Wangentreppe gerade einläufig, 18 St, H 18,3 cm, T 24 cm, B 78 cm, Außentreppe Stahl verz.**
Treppenlauf 3 für Treppe 9 als Wangentreppe im
Außenbereich herstellen, liefern und montieren:

Geometrie
- gerader Lauf
- einläufig
- 18 Steigungen
- Steigungshöhe: 18,3 cm
- Auftrittstiefe: 24 cm
- Breite Treppenlauf: 78 cm

Profile und Material
- Wangen: Flachstahl, 220 mm x 12 mm
- Trittstufen: Riffelblech (Tränenblech), d = 8 mm,
einseitig 60 mm aufgekantet, verschweißt mit Wangen
durch umlaufende Kehlnaht 3 mm
- Material: feuerverzinkter Stahl DIN EN ISO 1461
- Stahlgüte: S235

Anschlüsse
- Antritt: 2 x Fahnenblech 150 x 80 x 8 mm, an UPN 240
von Treppenpodest 2 mit HV Naht geschweißt, verschraubt
mit 2 x M12 4.6 an Treppenlauf 3

- Austritt: 2 x Fahnenblech 150 x 80 x 8 mm, an UPN 240
von Treppenpodest 3 mit HV Naht geschweißt, verschraubt
mit 2 x M12 4.6 an Treppenlauf 3

Ausführungsort: Ebene 2 | Ring (+24,37 m bis +27,66 m)

Ausführung gem. Werk- und Montageplanung (separate
Position) auf Grundlage der Ausführungspläne:
KWG-C-OPL-5-DE-6720, KWG-C-OPL-5-DE-6721,
KWG-C-OPL-5-DE-6724
Menge: 1,000 St

**4.1.25 Treppe 9 - Treppenlauf 3 - Kehrstrahlen / Sweepen der verzinkten Oberfläche**
Feuerverzinkte Oberfläche des Treppenlaufs vor dem
Beschichtungsaufbau durch Kehrstrahlen (Sweepen)
mechanisch aufrauen, um eine ausreichende Haftung der
nachfolgenden Beschichtung sicherzustellen.

Ausführung wie Pos. 1.3
Menge: 1,000 St

**4.1.26 Treppe 9 - Treppenlauf 3 - Erstbeschichtung Duplex System, 2K-Haftgrund 2K-PUR-Harz-Lack**
Erstbeschichtung des vorbeschriebenen Treppenlaufs nach
Sweepen aus Vorposition

Beschichtung wie Pos. 1.4
Menge: 1,000 St

**4.1.27 Treppe 9 - Tragkonstruktion für Podest 3 - Kragträger UPN 240 L 77,5 cm**
Tragkonstruktion des Treppenpodest 3 im Außenbereich
herstellen, liefern und montieren:

Geometrie
- Länge: 77,5 cm
- Einbindetiefe: 62 cm
- Höhe: 24 cm

Profile und Material
- UPN 240
- Material: feuerverzinkter Stahl DIN EN ISO 1461
- Stahlgüte: S235

Einbindung in Mauerwerk
- möglichst zerstörungsfreier Ausbau der äußersten
Steinschicht im Bereich der Einspannung: ca. 40 x 40 cm
- Lagerung der Steine für den späteren Wiedereinbau
- Herstellen von Kernbohrung(en) mit 50 cm Tiefe im
Hintermauerwerk, ausreichend dimensioniert zum
Einsetzen der Träger
- Kraftschlüssiges Verfüllen der Auflagertaschen mit
hochfester, schwindkompensierter Vergussmörtel, nicht
brennbar A1, Druckfestigkeit  60 N/mm2, Klasse R4 gem.
DIN EN 1504-3, Leitprodukt: Pagel V1/V50 (oder
gleichwertig), Verarbeitung gem. Herstellerangaben
einschl. Herstellen einer Verfüllschablone/Schalung
- Verblendung der Auflagertaschen mit entnommenen
Bestandssteinen

Anschlüsse
- Anschluss an UPN 240 Rahmen des Podestes:
Schweißverbindung mittels Stumpfnaht

Ausführungsort: Ebene 3 | Balkon (+27,66 m)

Ausführung gem. Werk- und Montageplanung (separate
Position) auf Grundlage der Ausführungspläne:
KWG-C-OPL-5-DE-6720, KWG-C-OPL-5-DE-6721,
KWG-C-OPL-5-DE-6724
Menge: 2,000 St

**4.1.28 Treppe 9 - Podest 3 - Rahmen UPN 240, oberseitiges Riffelblech, 169,5 x 78 cm**
Podest 3 für Treppe 9 als Rahmen mit oberseitigem
Riffelblech im Außenbereich herstellen, liefern und
montieren:

Geometrie
- Rechteck
- Länge: 169,5 cm
- Breite: 78 cm
- Höhe: 25 cm
- Herstellung des Podestes mit minimalem Gefälle in
Richtung der Treppenläufe

Profile und Material
- Rahmen: UPN 240, mit Gehrungsstößen mittels HV-Nähten
verschweißt
- Belag: Riffelblech (Tränenblech), d = 8 mm
verschraubt mit Rahmenträgern mittels Senkkopfschrauben
in regelmäßigem Abstand, Entkopplung am Auflager
(Breite 8,5 cm) mittels EPDM-Folie d = 2 mm
- Material: feuerverzinkter Stahl DIN EN ISO 1461
- Stahlgüte: S235

Anschlüsse
- Anschluss an Treppenlauf 3: 2 x Fahnenblech 150 x 80
x 8 mm, an UPN 240 von Treppenpodest 2 mit HV Naht
geschweißt, verschraubt mit 2 x M12 4.6 an Treppenlauf
2
- Anschluss an Treppenlauf 4: 2 x Fahnenblech 150 x 80
x 8 mm, an UPN 240 von Treppenpodest 2 mit HV Naht
geschweißt, verschraubt mit 2 x M12 4.6 an Treppenlauf
2
- Verstärkung der Rahmen an den Anschlusspunkten der
inneren Fahnenbleche der Treppenläufe mit 2 x Steife 85
x 240 x 8 mm, verschweißt
- Anschluss an Kragarmträger UPN 240 im
Bestandsmauerwerk (separate Position):
Schweißverbindung mittels Stumpfnaht

Ausführungsort: Ebene 3 | Balkon (+27,66 m)

Ausführung gem. Werk- und Montageplanung (separate
Position) auf Grundlage der Ausführungspläne:
KWG-C-OPL-5-DE-6720, KWG-C-OPL-5-DE-6721,
KWG-C-OPL-5-DE-6724
Menge: 1,000 St

**4.1.29 Treppe 9 - Podest 3 - Kehrstrahlen / Sweepen der verzinkten Oberfläche**
Feuerverzinkte Oberfläche des Podestes und der
Kragarmträger vor dem Beschichtungsaufbau durch
Kehrstrahlen (Sweepen) mechanisch aufrauen, um eine
ausreichende Haftung der nachfolgenden Beschichtung
sicherzustellen.

Ausführung wie Pos. 1.3
Menge: 1,000 St

**4.1.30 Treppe 9 - Podest 3 - Erstbeschichtung Duplex System, 2K-Haftgrund 2K-PUR-Harz-Lack**
Erstbeschichtung des vorbeschriebenen Podestes und der
Kragarmträger nach Sweepen aus Vorposition

Beschichtung wie Pos. 1.4
Menge: 1,000 St

**4.1.31 Treppe 9 - Treppenlauf 4 - Wangentreppe gerade einläufig, 18 St, H 18,3 cm, T 24 cm, B 78 cm, Außentreppe Stahl verz.**
Treppenlauf 4 für Treppe 9 als Wangentreppe im
Außenbereich herstellen, liefern und montieren:

Geometrie
- gerader Lauf
- einläufig
- 18 Steigungen
- Steigungshöhe: 18,3 cm
- Auftrittstiefe: 24 cm
- Breite Treppenlauf: 78 cm

Profile und Material
- Wangen: Flachstahl, 220 mm x 12 mm
- Trittstufen: Riffelblech (Tränenblech), d = 8 mm,
einseitig 60 mm aufgekantet, verschweißt mit Wangen
durch umlaufende Kehlnaht 3 mm
- Material: feuerverzinkter Stahl DIN EN ISO 1461
- Stahlgüte: S235

Anschlüsse
- Antritt: 2 x Fahnenblech 150 x 80 x 8 mm, an UPN 240
von Treppenpodest 3 mit HV Naht geschweißt, verschraubt
mit 2 x M12 4.6 an Treppenlauf 3

- Austritt: 2 x Fahnenblech 150 x 80 x 8 mm, an UPN 240
von Treppenpodest 4 mit HV Naht geschweißt, verschraubt
mit 2 x M12 4.6 an Treppenlauf 3

Ausführungsort: Ebene 3 | Balkon (+27,66 m bis +30,95
m)

Ausführung gem. Werk- und Montageplanung (separate
Position) auf Grundlage der Ausführungspläne:
KWG-C-OPL-5-DE-6720, KWG-C-OPL-5-DE-6721,
KWG-C-OPL-5-DE-6725
Menge: 1,000 St

**4.1.32 Treppe 9 - Treppenlauf 4 - Kehrstrahlen / Sweepen der verzinkten Oberfläche**
Feuerverzinkte Oberfläche des Treppenlaufs vor dem
Beschichtungsaufbau durch Kehrstrahlen (Sweepen)
mechanisch aufrauen, um eine ausreichende Haftung der
nachfolgenden Beschichtung sicherzustellen.

Ausführung wie Pos. 1.3
Menge: 1,000 St

**4.1.33 Treppe 9 - Treppenlauf 4 - Erstbeschichtung Duplex System, 2K-Haftgrund 2K-PUR-Harz-Lack**
Erstbeschichtung des vorbeschriebenen Treppenlaufs nach
Sweepen aus Vorposition

Beschichtung wie Pos. 1.4
Menge: 1,000 St

**4.1.34 Treppe 9 - Tragkonstruktion für Podest 4 - Kragträger UPN 240 L 77,5 cm**
Tragkonstruktion des Treppenpodest 3 im Außenbereich
herstellen, liefern und montieren:

Geometrie
- Länge: 77,5 cm
- Einbindetiefe: 62 cm
- Höhe: 24 cm

Profile und Material
- UPN 240
- Material: feuerverzinkter Stahl DIN EN ISO 1461
- Stahlgüte: S235

Einbindung in Mauerwerk
- möglichst zerstörungsfreier Ausbau der äußersten
Steinschicht im Bereich der Einspannung: ca. 40 x 40 cm
- Lagerung der Steine für den späteren Wiedereinbau
- Herstellen von Kernbohrung(en) mit 50 cm Tiefe im
Hintermauerwerk, ausreichend dimensioniert zum
Einsetzen der Träger
- Kraftschlüssiges Verfüllen der Auflagertaschen mit
hochfester, schwindkompensierter Vergussmörtel, nicht
brennbar A1, Druckfestigkeit  60 N/mm2, Klasse R4 gem.
DIN EN 1504-3, Leitprodukt: Pagel V1/V50 (oder
gleichwertig), Verarbeitung gem. Herstellerangaben
einschl. Herstellen einer Verfüllschablone/Schalung
- Verblendung der Auflagertaschen mit entnommenen
Bestandssteinen

Anschlüsse
- Anschluss an UPN 240 Rahmen des Podestes:
Schweißverbindung mittels Stumpfnaht

Ausführungsort: Ebene 3 | Balkon (+30,95 m)

Ausführung gem. Werk- und Montageplanung (separate
Position) auf Grundlage der Ausführungspläne:
KWG-C-OPL-5-DE-6720, KWG-C-OPL-5-DE-6721,
KWG-C-OPL-5-DE-6725
Menge: 2,000 St

**4.1.35 Treppe 9 - Podest 4 - Rahmen UPN 240, oberseitiges Riffelblech, 169,5 x 78 cm**
Podest 4 für Treppe 9 als Rahmen mit oberseitigem
Riffelblech im Außenbereich herstellen, liefern und
montieren:

Geometrie
- Rechteck
- Länge: 169,5 cm
- Breite: 78 cm
- Höhe: 25 cm
- Herstellung des Podestes mit minimalem Gefälle in
Richtung der Treppenläufe

Profile und Material
- Rahmen: UPN 240, mit Gehrungsstößen mittels HV-Nähten
verschweißt
- Belag: Riffelblech (Tränenblech), d = 8 mm
verschraubt mit Rahmenträgern mittels Senkkopfschrauben
in regelmäßigem Abstand, Entkopplung am Auflager
(Breite 8,5 cm) mittels EPDM-Folie d = 2 mm
- Material: feuerverzinkter Stahl DIN EN ISO 1461
- Stahlgüte: S235

Anschlüsse
- Anschluss an Treppenlauf 4: 2 x Fahnenblech 150 x 80
x 8 mm, an UPN 240 von Treppenpodest 2 mit HV Naht
geschweißt, verschraubt mit 2 x M12 4.6 an Treppenlauf
2
- Anschluss an Treppenlauf 5: 2 x Fahnenblech 150 x 80
x 8 mm, an UPN 240 von Treppenpodest 2 mit HV Naht
geschweißt, verschraubt mit 2 x M12 4.6 an Treppenlauf
2
- Verstärkung der Rahmen an den Anschlusspunkten der
inneren Fahnenbleche der Treppenläufe mit 2 x Steife 85
x 240 x 8 mm, verschweißt
- Anschluss an Kragarmträger UPN 240 im
Bestandsmauerwerk (separate Position):
Schweißverbindung mittels Stumpfnaht

Ausführungsort: Ebene 3 | Balkon (+30,95 m)

Ausführung gem. Werk- und Montageplanung (separate
Position) auf Grundlage der Ausführungspläne:
KWG-C-OPL-5-DE-6720, KWG-C-OPL-5-DE-6721,
KWG-C-OPL-5-DE-6725
Menge: 1,000 St

**4.1.36 Treppe 9 - Podest 4 - Kehrstrahlen / Sweepen der verzinkten Oberfläche**
Feuerverzinkte Oberfläche des Podestes und der
Kragarmträger vor dem Beschichtungsaufbau durch
Kehrstrahlen (Sweepen) mechanisch aufrauen, um eine
ausreichende Haftung der nachfolgenden Beschichtung
sicherzustellen.

Ausführung wie Pos. 1.3
Menge: 1,000 St

**4.1.37 Treppe 9 - Podest 4 - Erstbeschichtung Duplex System, 2K-Haftgrund 2K-PUR-Harz-Lack**
Erstbeschichtung des vorbeschriebenen Podestes und der
Kragarmträger nach Sweepen aus Vorposition

Beschichtung wie Pos. 1.4
Menge: 1,000 St

**4.1.38 Treppe 9 - Treppenlauf 5 - Wangentreppe einläufig, Austritt gewendelt, 16 St, H 18,3 cm, T 24 cm, B 78-98 cm, Außentreppe Stahl verz.**
Treppenlauf 5 für Treppe 9 als Wangentreppe im
Außenbereich herstellen, liefern und montieren:

Geometrie
- gerader Lauf, im Austritt achtelgewendelt (3 Stufen)
- einläufig
- 16 Steigungen
- Steigungshöhe: 18,3 cm
- Auftrittstiefe: 24 cm, gewendelte Stufen 10,5 cm bis
ca. 45 cm
- Breite Treppenlauf: 78 bis 98 cm

Profile und Material
- Wangen: Flachstahl, 220 - 260 mm x 12 mm
- Trittstufen: Riffelblech (Tränenblech), d = 8 mm,
einseitig 60 mm aufgekantet, verschweißt mit Wangen
durch umlaufende Kehlnaht 3 mm
- Material: feuerverzinkter Stahl DIN EN ISO 1461
- Stahlgüte: S235

Anschlüsse
- Antritt: 2 x Fahnenblech 150 x 80 x 8 mm, an UPN 240
von Treppenpodest 4 mit HV Naht geschweißt, verschraubt
mit 2 x M12 4.6 an Treppenlauf 3

- Austritt: 2 x Fahnenblech 100 x 80 x 8 mm, an
Kopfplatte von HEB 140 des Stahlumgangs Ebene 4
geschweißt, verschraubt mit 2 x M12 8.8 an Treppenlauf
5

Ausführungsort: Ebene 3 | Balkon (+30,95 m bis +33,87
m)

Ausführung gem. Werk- und Montageplanung (separate
Position) auf Grundlage der Ausführungspläne:
KWG-C-OPL-5-DE-6720, KWG-C-OPL-5-DE-6721,
KWG-C-OPL-5-DE-6726
Menge: 1,000 St

**4.1.39 Treppe 9 - Treppenlauf 5 - Kehrstrahlen / Sweepen der verzinkten Oberfläche**
Feuerverzinkte Oberfläche des Treppenlaufs vor dem
Beschichtungsaufbau durch Kehrstrahlen (Sweepen)
mechanisch aufrauen, um eine ausreichende Haftung der
nachfolgenden Beschichtung sicherzustellen.

Ausführung wie Pos. 1.3
Menge: 1,000 St

**4.1.40 Treppe 9 - Treppenlauf 5 - Erstbeschichtung Duplex System, 2K-Haftgrund 2K-PUR-Harz-Lack**
Erstbeschichtung des vorbeschriebenen Treppenlaufs nach
Sweepen aus Vorposition

Beschichtung wie Pos. 1.4
Menge: 1,000 St

#### Untertitel 4.2 Treppe 9 - Geländer

**4.2.2 Treppe 9 - Treppenlauf/ -podest 1 - Geländer rechts - Stahlgeländer Pfosten, Obergurt, Untergurt FL 45 x 12 mm, Füllung Stanzgitter RS Ø 4 mm, A 4 x 4 cm, H 127,5 cm, L 260 cm**
Geländer für Treppe 9, im Außenbereich herstellen,
liefern und montieren:

Geometrie
- 3 Steigungen geneigt (Treppenlauf 1 folgend, Länge =
ca. 80 cm), danach gerade, horizontal im 130° Winkel
abknickend (Länge 1 = ca. 64 cm, Länge 2 = ca. 116 cm
- Gesamtlänge: 260 cm
- Pfostenabstand: Länge 1: 64 cm, Länge 2: 55 cm
- Neigung dem Treppenlauf folgend
- Geländerkonstruktion aus Stahl
- Pfosten, Obergurt und Untergurt aus Flachstahl,
Füllung aus Stanzgitter
- Höhe über OK Stufenvorderkante: 110 cm
- Gesamthöhe: ca. 126 - 127,5 cm (seitlich auf voller
Höhe an Wange verschweißt)
- Handlauf wird gesondert vergütet

- Steigungshöhe: 18,3 cm
- Auftrittstiefe: 24 cm
- Breite Treppenlauf: 78 cm

Profile und Material
- Pfosten, Obergurt und Untergurt: Flachstahl, 45 x 12
mm
- Füllung: Stahl-Stanzgitter, Rundstäbe ø 4 mm,
Quadratmasche 40 x 40 mm, alternierende Verschweißung
zur Vermeidung von Wölbungen der Gitterfläche
- Material: feuerverzinkter Stahl DIN EN ISO 1461
- Stahlgüte: Pfosten: S355; Ober- und Untergurt: S235

Anschlüsse
- Anschluss an Treppenwangen: am unteren Ende der
Pfosten verschweißter Flachstahl 100 x 60 x 15 mm;
Verschraubung mit Treppen-/Podestwange über 2 x M12;
4.6

Ausführungsort: Ebene 2 | Ring (+20,73 m - +21,27 m)

Ausführung gem. Werk- und Montageplanung (separate
Position) auf Grundlage des Ausführungsplans:
KWG-C-OPL-5-DE-6722
Menge: 2,600 m

**4.2.3 Treppe 9 - Treppenlauf/ -podest 1 - Geländer links - Stahlgeländer Pfosten, Obergurt, Untergurt FL 45 x 12 mm, Füllung Stanzgitter RS Ø 4 mm, A 4 x 4 cm, H 127,5 cm, L 190 cm**
wie Vorposition, jedoch:

- 3 Steigungen geneigt (Treppenlauf 1 folgend, Länge =
ca. 80 cm), danach gerade, horizontal im 130° Winkel
abknickend (Länge 1 = ca. 23,3 cm, Länge 2 = ca. 164 cm
- Gesamtlänge: 187,3 cm
- Pfostenabstand: Länge 1: 64 / 42 cm, Länge 2: 71 cm
Menge: 1,900 m

**4.2.4 Treppe 9 - Treppenpodest 1 - Geländer Stirnseite - Stahlgeländer Pfosten, Obergurt, Untergurt FL 45 x 12 mm, Füllung Stanzgitter RS Ø 4 mm, A 4 x 4 cm, H 126 cm, L 77 cm**
Wie Vorposition, jedoch:

- gerade ohne Zwischenpfosten
- Länge: 77 cm
Menge: 0,800 m

**4.2.5 Treppe 9 - Sonderelement Geländertür - Stahlgeländer Pfosten, Obergurt, Untergurt FL 45 x 12 mm, Füllung Stanzgitter RS Ø 4 mm, A 4 x 4 cm, H 104 cm, B 78 cm**
Tür aus Geländerelement am Antritt vom zweiten Lauf der
Treppe 9, im Außenbereich herstellen, liefern und
montieren:

Geometrie und Ausstattung
- Höhe: 104 cm
- Breite: 78 cm
- Türkonstruktion aus Stahl
- Pfosten, Obergurt und Untergurt aus Flachstahl,
Füllung aus Stanzgitter
- Rahmen aus Flachstahl 45 x 12 mm im mittleren Bereich
des Türblattes, B = 75,6 cm, H = 26 cm, zur Aufnahme
von Bekleidung mit Stahlblech mit
Infokennzeichnung/Gravur
- einschl. Einsteckschloss DIN links mit
Wechselfunktion E
- einschl. Türdrücker Edeltstahl innenseitig, in
Ruheposition nach unten montiert
- einschl. 2 x Aufschraubband 101 mm steigend DIN
links, Edelstahl
- einschl. Anschlagprofil Z-Winkel, 260 x 40 x 40 x 40
mm, Edelstahl

Profile und Material
- Pfosten, Obergurt und Untergurt: Flachstahl, 45 x 12
mm
- Füllung: Stahl-Stanzgitter, Rundstäbe ø 4 mm,
Quadratmasche 40 x 40 mm, alternierende Verschweißung
zur Vermeidung von Wölbungen der Gitterfläche
- Material: feuerverzinkter Stahl DIN EN ISO 1461
- Stahlgüte: Pfosten: S355; Ober- und Untergurt: S235

Anschlüsse
- Bänder mit Pfosten von Geländer Treppenlauf 2 links
verschraubt
- Anschlagprofil an Pfosten von Geländer Treppenlauf 2
rechts verschraubt

Ausführungsort: Ebene 2 | Ring (+21,27 m)

Ausführung gem. Werk- und Montageplanung (separate
Position) auf Grundlage des Ausführungsplans:
KWG-C-OPL-5-DE-6722
Menge: 1,000 St

**4.2.6 Treppe 9 - Sonderelement Geländertür - Kehrstrahlen / Sweepen der verzinkten Oberfläche**
Feuerverzinkte Oberfläche der Tür vor dem
Beschichtungsaufbau durch Kehrstrahlen (Sweepen)
mechanisch aufrauen, um eine ausreichende Haftung der
nachfolgenden Beschichtung sicherzustellen.

Ausführung wie Pos. 1.3
Menge: 1,000 St

**4.2.7 Treppe 9 - Sonderelement Geländertür - Erstbeschichtung Duplex System, 2K-Haftgrund 2K-PUR-Harz-Lack**
Erstbeschichtung der vorbeschriebenen Geländer nach
Sweepen aus Vorposition

Beschichtung wie Pos. 1.4
Menge: 1,000 St

**4.2.8 Treppe 9 - Geländer Treppenläufe 1-4 - Stahlgeländer Pfosten, Obergurt, Untergurt FL 45 x 12 mm, Füllung Stanzgitter RS Ø 4 mm, A 4 x 4 cm, H 135 cm**
wie Pos. 8.3.2, jedoch:

Geometrie
- beidseitige Geländer der Treppenläufe 1-4 von Treppe
9
- Steigungshöhe: 18,3 cm
- Auftrittstiefe: 24 cm
- Breite Treppenlauf: 78 cm
- 8 Elemente; Einzellängen jeweils: ca. 510 - 550 cm
- Pfostenabstand: 61 - 67 cm
- Höhe 135 cm

Anschlüsse
- Anschluss an Treppenwangen: am unteren Ende der
Pfosten verschweißter Flachstahl 100 x 60 x 15 mm;
Verschraubung mit Treppen-/Podestwange über 2 x M12;
4.6

Ausführungsort: Ebene 2 | Ring - Ebene 4 | Uhrenkammer
(+21,27 m - +30,95 m)

Ausführung gem. Werk- und Montageplanung (separate
Position) auf Grundlage der Ausführungspläne:
KWG-C-OPL-5-DE-6723, KWG-C-OPL-5-DE-6724,
KWG-C-OPL-5-DE-6725
Menge: 42,500 m

**4.2.9 Treppe 9 - Geländer Treppenlauf 5 - Stahlgeländer Pfosten, Obergurt, Untergurt FL 45 x 12 mm, Füllung Stanzgitter RS Ø 4 mm, A 4 x 4 cm, H 135 cm**
wie Vorposition, jedoch:

- Treppenlauf am Austritt achtelgewendelt
- beidseitige Geländer einfach horizontal stumpf
abknickend (innen l = 21 cm, außen l = 32 cm)

Ausführungsort: Ebene 4 | Uhrenkammer (+30,95 m -
+33,89 m)

Ausführung gem. Werk- und Montageplanung (separate
Position) auf Grundlage der Ausführungsplan:
KWG-C-OPL-5-DE-6726
Menge: 11,000 m

**4.2.10 Treppe 9 - Geländer Podeste 2-4 - Stahlgeländer Pfosten, Obergurt, Untergurt FL 45 x 12 mm, Füllung Stanzgitter RS Ø 4 mm, A 4 x 4 cm, H 135 cm**
wie Pos. 8.3.8, jedoch:

- Geländer an 3 Zwischenpodesten herstellen, liefern
und montieren
- gerade
- je dreiteilig
- je Podest 2 kurze Seiten, l = 78 cm, ohne Teilung; 1
Lange Seite mit 2 Zwischenpfosten, a = 58 - 67,6 cm
- Höhe: 135 cm

Ausführungsort: Ebene 2 | Ring - Ebene 4 | Uhrenkammer
(+24,37 m - +30,95 m)

Ausführung gem. Werk- und Montageplanung (separate
Position) auf Grundlage der Ausführungspläne:
KWG-C-OPL-5-DE-6723, KWG-C-OPL-5-DE-6724,
KWG-C-OPL-5-DE-6725
Menge: 10,500 m

**4.2.12 Treppe 9 - Geländer - Kehrstrahlen / Sweepen der verzinkten Oberfläche**
Feuerverzinkte Oberfläche der Geländer vor dem
Beschichtungsaufbau durch Kehrstrahlen (Sweepen)
mechanisch aufrauen, um eine ausreichende Haftung der
nachfolgenden Beschichtung sicherzustellen.

Ausführung wie Pos. 1.3
Menge: 70,000 m

**4.2.13 Treppe 9 - Geländer - Erstbeschichtung Duplex System, 2K-Haftgrund 2K-PUR-Harz-Lack**
Erstbeschichtung der vorbeschriebenen Geländer nach
Sweepen aus Vorposition

Beschichtung wie Pos. 1.4
Menge: 70,000 m

**4.2.14 Treppe 9 - Handläufe - Stahlrundrohr Ø 42,4 mm**
Handläufe für Treppe 9, im Außenbereich herstellen,
liefern und montieren:

Geometrie
- 5 Treppenläufe
- 3 Zwischenpodeste
- Treppe 9: beidseitig, Umgang: nur innenseitig
- Neigung den Treppenläufen folgend
- Höhe: 87 cm
- einschl. Anpassung an Wendelung der 3 letzten Stufen
von Treppenlauf 5
- am Antritt 30 cm horizontal weitergeführt
- am Austritt außenseitig um 30 cm weitergeführt,
innenseitig in Handlauf Stahlumgang übergehend

Profile und Material
- Handlauf: Rundrohr Hohlprofil, ø = 42,4 mm,
Wandstärke. 2 mm
- Handlaufhalter: Rundrohr Vollprofil, ø: 10 mm
- Material: feuerverzinkter Stahl DIN EN ISO 1461
- Stahlgüte: S355

Anschlüsse
- seitlich an vorbeschriebenem Geländer mittels
Handlaufhaltern geschweißt

Ausführungsort: Ebene 2 | Ring (+21,26 m - Ebene 4 |
Uhrenkammer +33,89 m)

Ausführung gem. Werk- und Montageplanung (separate
Position) auf Grundlage der Ausführungspläne:
KWG-C-OPL-5-DE-6723, KWG-C-OPL-5-DE-6724,
KWG-C-OPL-5-DE-6725, KWG-C-OPL-5-DE-6726,
KWG-C-OPL-5-DE-6730,KWG-C-OPL-5-DE-6731, KWG-C-OPL-5-BK
3721
Menge: 70,000 m

**4.2.15 Treppe - Handläufe - Kehrstrahlen / Sweepen der verzinkten Oberfläche**
Feuerverzinkte Oberfläche der Handläufe vor dem
Beschichtungsaufbau durch Kehrstrahlen (Sweepen)
mechanisch aufrauen, um eine ausreichende Haftung der
nachfolgenden Beschichtung sicherzustellen.

Ausführung wie Pos. 1.3
Menge: 70,000 m

**4.2.16 Treppe - Handläufe - Erstbeschichtung Duplex System, 2K-Haftgrund 2K-PUR-Harz-Lack**
Erstbeschichtung der vorbeschriebenen Handläufe nach
Sweepen aus Vorposition

Beschichtung wie Pos. 1.4
Menge: 70,000 m

### Titel 5 Ebene 4 | Uhrenkammer

*Hinweis: 1. Hinweistext zu Titel 5*
Der Stahlumgang auf Höhe der Ebene 4 - Uhrenkammer ist
ein umlaufendes Oktogon aus in das Bestandsmauerwerk
eingespannten Kragarmträgern, die eine
Wangenkonstruktion mit aufgelegtem Stahlblechbelag
tragen.

Die Uhrenkammer befindet sich auf +33,87 m Höhe (± 0,00
m = Ebene -1, Podium) im Außenraum.

Der Materialtransport vom Übergabepunkt mit dem
Logistikdienstleister am Gebäude auf Höhe des Podiums
erfolgt wie folgt:

- der Rundöffnung auf der Westseite vorgelagertes
Raumgerüst mit Treppenturm und Transportbühne mit einer
Tragfähigkeit von 1500 kg. Der Aufzug verfügt über ein
Kabinenmaß von 1,40 x 2,00 m, sowie eine
Innenbedienung.

- im Zentrum der Arbeitsebene auf mittlerer Höhe der
Rundöffnung befindet sich eine weitere Transportbühne
mit einer Tragfähigkeit von 500 kg. Der Aufzug verfügt
über ein Kabinenmaß von 1,35 x 0,95 m, sowie eine
Innenbedienung.

- Außerdem wird im Kern der Erschließungszone ein
vertikaler Schacht ausgebildet, über den unabhängig vom
Aufzug über einen Kettenzug mit 1000 kg Tragkraft
Material transportiert werden kann.

**5.1 Stahlumgang Ebene 4 - Werk- und Montageplanung**
Erstellung einer Werk- und Montageplanung für die
nachfolgend
beschriebenen Stahlbauelemente des Umgangs in Ebene 4:

- Tragkonstruktion aus Kragträgern einschl. sämtlicher
Anschlüsse
- Wangenträger einschl. sämtlicher Anschlüsse
- Bodenbelag Riffelblech einschl. sämtlicher Anschlüsse
- Geländer und Handläufe einschl. sämtlicher Anschlüsse

Erstellung auf Grundlage der vom AG zur Verfügung
gestellten Ausführungsplanung und der Statik.
Einschließlich Feinaufmaß. Abgabe digital im PDF- und
DWG-Format.
Menge: 1,000 psch

**5.2 Tragkonstruktion für Stahlumgang - Kragträger HEB 140 L 171,5 cm**
Tragkonstruktion des Stahlumgangs auf Ebene 4 im
Außenbereich herstellen, liefern und montieren:

Geometrie
- 8 Kragarmträger im Bestandsmauerwerk in oktogonaler
Anordnung
- Länge: 171,5 cm
- Einbindetiefe: 62 cm
- Höhe: 14 cm
- im Bereich der Einspannung: Ober- und Unterseitig
mittels konstruktiver Kehlnaht verschweißte
Kontaktplatten 200 x 500 x 10 mm

Profile und Material
- HEB 140
- Material: feuerverzinkter Stahl DIN EN ISO 1461
- Stahlgüte: S235

Einbindung in Mauerwerk
- möglichst zerstörungsfreier Ausbau der äußersten
Steinschicht im Bereich der Einspannung: ca. 36 x 36 cm
- Lagerung der Steine für den späteren Wiedereinbau
- Herstellen von Kernbohrung(en) mit 50 cm Tiefe im
Hintermauerwerk, ausreichend dimensioniert zum
Einsetzen der Träger
- Kraftschlüssiges Verfüllen der Auflagertaschen mit
hochfester, schwindkompensierter Vergussmörtel, nicht
brennbar A1, Druckfestigkeit  60 N/mm2, Klasse R4 gem.
DIN EN 1504-3, Leitprodukt: Pagel V1/V50 (oder
gleichwertig), Verarbeitung gem. Herstellerangaben
einschl. Herstellen einer Verfüllschablone/Schalung
- Verblendung der Auflagertaschen mit entnommenen
Bestandssteinen

Anschlüsse
- Anschluss an UPN 140 Wangenträger des Stahlumgangs:
Verschraubung mittels M12, 4.6 gem. Angaben Statik

Ausführungsort: Ebene 4 | Uhrenkammer (+33,72 m)

Ausführung gem. Werk- und Montageplanung (separate
Position) auf Grundlage der Ausführungspläne:
KWG-C-OPL-5-DE-6730, KWG-C-OPL-5-DE-6731
Menge: 8,000 St

**5.3 Tragkonstruktion für Stahlumgang - Kehrstrahlen / Sweepen der verzinkten Oberfläche**
Feuerverzinkte Oberfläche der Tragkonstruktion aus
Kragträgern vor dem Beschichtungsaufbau durch
Kehrstrahlen (Sweepen) mechanisch aufrauen, um eine
ausreichende Haftung der nachfolgenden Beschichtung
sicherzustellen.

Ausführung wie Pos. 1.3
Menge: 8,000 St

**5.4 Tragkonstruktion für Stahlumgang - Erstbeschichtung Duplex System, 2K-Haftgrund 2K-PUR-Harz-Lack**
Erstbeschichtung der vorbeschriebenen Tragkonstruktion
aus Kragträgern nach Sweepen aus Vorposition

Beschichtung wie Pos. 1.4
Menge: 8,000 St

**5.5 Wangenträger außen - UPN 140 mit Halterung für Entwässerungsrinne**
Wangenträger auf der Außenseite des Stahlumgangs auf
Ebene 4 im Außenbereich herstellen, liefern und
montieren:

Geometrie
- 7 Wangenträger in oktogonaler Anordnung
- Länge: 395 cm
- Höhe: 14 cm
- Enden mit Gehrungsschnitt 67,5*

Profile und Material
- UPN 140
- Material: feuerverzinkter Stahl DIN EN ISO 1461
- Stahlgüte: S235
- Halterungen für Kastenrinne (bauseits): Stahlwinkel
70 x 95 x 40 x 10 mm, verschraubt mit M12, 4.6 (oder
gleichwertig)

Anschlüsse
- Anschluss an HEB 140 Kragträger: Verschraubung
mittels M12, 4.6 gem. Angaben Statik

Ausführungsort: Ebene 4 | Uhrenkammer (+33,72 m)

Ausführung gem. Werk- und Montageplanung (separate
Position) auf Grundlage der Ausführungspläne:
KWG-C-OPL-5-DE-6730, KWG-C-OPL-5-DE-6731
Menge: 7,000 St

**5.6 Wangenträger außen - Kehrstrahlen / Sweepen der verzinkten Oberfläche**
Feuerverzinkte Oberfläche der Träger vor dem
Beschichtungsaufbau durch Kehrstrahlen (Sweepen)
mechanisch aufrauen, um eine ausreichende Haftung der
nachfolgenden Beschichtung sicherzustellen.

Ausführung wie Pos. 1.3
Menge: 7,000 St

**5.7 Wangenträger außen - Erstbeschichtung Duplex System, 2K-Haftgrund 2K-PUR-Harz-Lack**
Erstbeschichtung der vorbeschriebenen Wangenträger nach
Sweepen aus Vorposition

Beschichtung wie Pos. 1.4
Menge: 7,000 St

**5.8 Wangenträger innen - UPN 140**
wie Wangenträger außen (Pos. 4.5), jedoch:

Geometrie
- 7 Wangenträger in oktogonaler Anordnung
- Länge: 235,5 cm
- einschl. Distanzstück, oberseitig aufliegend aus
keilförmig zugeschnittener, verschweißter Stahlplatte
oder Elastomerlager, zurückversetzt mit Schattenfuge,
zur Herstellung eines Gefälles von mind. 1 % im
Bodenbelag

Anschlüsse
- Anschluss an HEB 140 Kragträger: Verschraubung
mittels M12, 4.6 gem. Angaben Statik
- Anschlüsse an Geländer über Fahnenbleche, 100 x 70 x
8 mm, verschweißt an Geländerpfosten, verschraubt mit
UPN 140 mittels 2 x M12, 4.6

Ausführungsort: Ebene 4 | Uhrenkammer (+33,72 m)

Ausführung gem. Werk- und Montageplanung (separate
Position) auf Grundlage der Ausführungspläne:
KWG-C-OPL-5-DE-6730, KWG-C-OPL-5-DE-6731
Menge: 7,000 St

**5.9 Wangenträger innen - Kehrstrahlen / Sweepen der verzinkten Oberfläche**
Feuerverzinkte Oberfläche der Träger vor dem
Beschichtungsaufbau durch Kehrstrahlen (Sweepen)
mechanisch aufrauen, um eine ausreichende Haftung der
nachfolgenden Beschichtung sicherzustellen.

Ausführung wie Pos. 1.3
Menge: 7,000 St

**5.10 Wangenträger innen - Erstbeschichtung Duplex System, 2K-Haftgrund 2K-PUR-Harz-Lack**
Erstbeschichtung der vorbeschriebenen Wangenträger nach
Sweepen aus Vorposition

Beschichtung wie Pos. 1.4
Menge: 7,000 St

**5.11 Bodenbelag - Riffelblech (Tränenblech) Stahl verz. D 8 mm, S235**
Bodenbelag des Stahlumgangs aus Riffelblech herstellen,
liefern und montieren:

Geometrie
- Oktogonale Galerie
- Seitenlänge: ca. 407 cm
- Breite: 88 cm
- Montage auf UPN Wangenträgern (Vorpositionen)
- Ausbildung eines Gefälles von mind. 1 % durch
Distanzstück auf innerem Wangenträger (in Pos. 5.8
beschrieben)

Profile und Material
- Riffelblech (Tränenblech), d = 8 mm verschraubt mit
Rahmenträgern mittels Senkkopfschrauben in regelmäßigem
Abstand, Entkopplung am Auflager (Breite 8,5 cm)
mittels EPDM-Folie d = 2 mm
- Material: feuerverzinkter Stahl DIN EN ISO 1461
- Stahlgüte: S235

Ausführungsort: Ebene 4 | Uhrenkammer (+33,89 m)

Ausführung gem. Werk- und Montageplanung (separate
Position) auf Grundlage der Ausführungspläne:
KWG-C-OPL-5-DE-6730, KWG-C-OPL-5-DE-6731 und
KWG-C-OPL-5-BK-3590
Menge: 23,000 m2

**5.12 Bodenbelag - Kehrstrahlen / Sweepen der verzinkten Oberfläche**
Feuerverzinkte Oberfläche des Bodenbelags vor dem
Beschichtungsaufbau durch Kehrstrahlen (Sweepen)
mechanisch aufrauen, um eine ausreichende Haftung der
nachfolgenden Beschichtung sicherzustellen.

Ausführung wie Pos. 1.3
Menge: 23,000 m2

**5.13 Bodenbelag - Erstbeschichtung Duplex System, 2K-Haftgrund 2K-PUR-Harz-Lack**
Erstbeschichtung des Bodenbelags nach Sweepen aus
Vorposition

Beschichtung wie Pos. 1.4
Menge: 23,000 m2

**5.14 Geländer Stahlumgang Ebene 4 - oktogonal umlaufend innenseitig - Stahlgeländer Pfosten, Obergurt, Untergurt FL 45 x 12 mm, Füllung Stanzgitter RS Ø 4 mm, A 4 x 4 cm, H 125 cm**
wie Pos. wie Pos. 8.3.10, jedoch:

- Geländer innenseitig am Umgang Ebene 4 herstellen,
liefern und montieren
- 7 Elemente, oktogonal angeordnet, jeweils gerade
- Pfostenabstand: 70,5 cm
- Einzellängen: 310,5 - 333,5 cm
- Höhe: 125 cm

- Anschluss an Wangenträger: am unteren Ende der
Pfosten verschweißter Flachstahl 100 x 70 x 8 mm;
Verschraubung mit Treppen-/Podestwange über 2 x M12;
4.6

Ausführungsort: Ebene 4 | Uhrenkammer (+33,89 m)

Ausführung gem. Werk- und Montageplanung (separate
Position) auf Grundlage der Ausführungspläne:
KWG-C-OPL-5-DE-6730, KWG-C-OPL-5-DE-6731 und
KWG-C-OPL-5-BK-3711
Menge: 23,000 m

**5.15 Geländer Umgang Ebene 4 - Kehrstrahlen / Sweepen der verzinkten Oberfläche**
Feuerverzinkte Oberfläche der Geländer vor dem
Beschichtungsaufbau durch Kehrstrahlen (Sweepen)
mechanisch aufrauen, um eine ausreichende Haftung der
nachfolgenden Beschichtung sicherzustellen.

Ausführung wie Pos. 1.3
Menge: 23,000 m

**5.16 Geländer Umgang Ebene 4 - Erstbeschichtung Duplex System, 2K-Haftgrund 2K-PUR-Harz-Lack**
Erstbeschichtung der vorbeschriebenen Geländer nach
Sweepen aus Vorposition

Beschichtung wie Pos. 1.4
Menge: 23,000 m

**5.17 Handläufe Umgang Ebene 4 - Stahlrundrohr Ø 42,4 mm**
Handläufe für den Umgang in Ebene 4, im Außenbereich
herstellen, liefern und montieren:

Geometrie
- oktogonale Stahlgalerie
- nur innenseitig
- Neigung den Treppenläufen folgend
- Höhe: 87 cm
- am Austritt in Handlauf Treppe 9 übergehend
- am Antritt in Handlauf Treppe 11 übergehend

Profile und Material
- Handlauf: Rundrohr Hohlprofil, ø = 42,4 mm,
Wandstärke. 2 mm
- Handlaufhalter: Rundrohr Vollprofil, ø: 10 mm
- Material: feuerverzinkter Stahl DIN EN ISO 1461
- Stahlgüte: S355

Anschlüsse
- seitlich an vorbeschriebenem Geländer mittels
Handlaufhaltern geschweißt

Ausführungsort: Ebene 4 | Uhrenkammer +33,89 m

Ausführung gem. Werk- und Montageplanung (separate
Position) auf Grundlage der Ausführungspläne:
KWG-C-OPL-5-DE-6730,KWG-C-OPL-5-DE-6731, KWG-C-OPL-5-BK
3721
Menge: 23,000 m

**5.18 Handläufe Umgang Ebene 4 - Kehrstrahlen / Sweepen der verzinkten Oberfläche**
Feuerverzinkte Oberfläche der Handläufe vor dem
Beschichtungsaufbau durch Kehrstrahlen (Sweepen)
mechanisch aufrauen, um eine ausreichende Haftung der
nachfolgenden Beschichtung sicherzustellen.

Ausführung wie Pos. 1.3
Menge: 23,000 m

**5.19 Handläufe - Umgang Ebene 4 - Erstbeschichtung Duplex System, 2K-Haftgrund 2K-PUR-Harz-Lack**
Erstbeschichtung der vorbeschriebenen Handläufe nach
Sweepen aus Vorposition

Beschichtung wie Pos. 1.4
Menge: 23,000 m

### Titel 6 Ebene 4 | Uhrenkammer bis Ebene 6.2 | Pa

*Hinweis: 1. Hinweistext zu Titel 6*
Die Treppe 11 verbindet als gegenläufige Wangentreppe
mit 7 Läufen und 6 Podesten die Ebene 4 (Uhrenkammer)
auf +33,87 m mit der Ebene 6.2 (Panorama) auf +47,26 m.

Die Höhenangaben beziehen sich auf ± 0,00 m = Ebene -1,
Podium. Sämtliche Bauteile werden im Außenraum
montiert.

Die Treppe verläuft durch ein bauzeitliches Sprengwerk
aus Stahl, das den Glockenstuhl trägt und muss um die
Träger dieses Sprengwerks herumgebaut, bzw. dazwischen
"eingefädelt" werden. Der erhöhte Montageaufwand ist in
den Einheitspreisen zu berücksichtigen.

Der Materialtransport vom Übergabepunkt mit dem
Logistikdienstleister am Gebäude auf Höhe des Podiums
erfolgt wie folgt:

- der Rundöffnung auf der Westseite vorgelagertes
Raumgerüst mit Treppenturm und Transportbühne mit einer
Tragfähigkeit von 1500 kg. Der Aufzug verfügt über ein
Kabinenmaß von 1,40 x 2,00 m, sowie eine
Innenbedienung.

- im Zentrum der Arbeitsebene auf mittlerer Höhe der
Rundöffnung befindet sich eine weitere Transportbühne
mit einer Tragfähigkeit von 500 kg. Der Aufzug verfügt
über ein Kabinenmaß von 1,35 x 0,95 m, sowie eine
Innenbedienung.

- Außerdem wird im Kern der Erschließungszone ein
vertikaler Schacht ausgebildet, über den unabhängig vom
Aufzug über einen Kettenzug mit 1000 kg Tragkraft
Material transportiert werden kann.

#### Untertitel 6.1 Treppe 11 - Läufe und Podeste

**6.1.1 Treppe 11 - Werk- und Montageplanung**
Erstellung einer Werk- und Montageplanung für die
nachfolgend
beschriebenen Stahlbauelemente der Treppe 11 sowie der
angrenzenden Podeste:

- 7 Haupttreppenläufe einschl. sämtlicher Anschlüsse
- 6 Podeste einschl. sämtlicher Anschlüsse
- zugehörige Geländer und Handläufe einschl. sämtlicher
Anschlüsse

Erstellung auf Grundlage der vom AG zur Verfügung
gestellten Ausführungsplanung und der Statik.
Einschließlich Feinaufmaß. Abgabe digital im PDF- und
DWG-Format.
Menge: 1,000 psch

**6.1.2 Treppe 11 - Treppenlauf 1 - Wangentreppe gerade einläufig, 12 St, H 20,6 cm, T 24 cm, B 78 cm, Außentreppe Stahl verz.**
Treppenlauf 1 für Treppe 11 als Wangentreppe im
Außenbereich herstellen, liefern und montieren:

Geometrie
- gerader Lauf
- einläufig
- 12 Steigungen
- Steigungshöhe: 20,6 cm
- Auftrittstiefe: 24 cm
- Breite Treppenlauf: 78 cm

Profile und Material
- Wangen: Flachstahl, 220 mm x 12 mm
- Trittstufen: Riffelblech (Tränenblech), d = 8 mm,
einseitig 60 mm aufgekantet, verschweißt mit Wangen
durch umlaufende Kehlnaht 3 mm
- Material: feuerverzinkter Stahl DIN EN ISO 1461
- Stahlgüte: S235

Anschlüsse
- Antritt: 2 x Fahnenblech 100 x 70 x 8 mm, verschweißt
an Kopfplatte 140 x 60 x 12 mm, verschraubt mit 2 x M12
4.6 an Treppenlauf 1

- Austritt: 2 x Fahnenblech 150 x 80 x 8 mm, an UPN 240
von Treppenpodest 1 mit HV Naht geschweißt, verschraubt
mit 2 x M12 4.6 an Treppenlauf 1

Ausführungsort: Ebene 4 | Uhrenkammer (+33,87 m bis
+36,34 m)

Ausführung gem. Werk- und Montageplanung (separate
Position) auf Grundlage der Ausführungspläne:
KWG-C-OPL-5-DE-6740, KWG-C-OPL-5-DE-6741
Menge: 1,000 St

**6.1.3 Treppe 11 - Treppenlauf 2-6 - Wangentreppe gerade einläufig, 9 St, H 20,6 cm, T 24 cm, B 78 cm, Außentreppe Stahl verz.**
Treppenläufe 2 bis 6 für Treppe 11 als Wangentreppe im
Außenbereich herstellen, liefern und montieren:

Ausführung wie Vorposition, jedoch:

- 9 Steigungen

Ausführungsort: Ebene 4 | Uhrenkammer (+33,87 m bis
+45,64  m)

Ausführung gem. Werk- und Montageplanung (separate
Position) auf Grundlage der Ausführungspläne:
KWG-C-OPL-5-DE-6740, KWG-C-OPL-5-DE-6742
Menge: 5,000 St

**6.1.4 Treppe 11 - Treppenlauf 7 - Wangentreppe gerade einläufig, 8 St, H 20,6 cm, T 24 cm, B 78 cm, Außentreppe Stahl verz.**
Treppenlauf 7 für Treppe 11 als Wangentreppe im
Außenbereich herstellen, liefern und montieren:

Ausführung wie Vorposition, jedoch:

- 8 Steigungen

- Anschluss Austritt: 2 x Fahnenblech 100 x 70 x 8 mm,
verschweißt an Kopfplatte 140 x 60 x 12 mm, verschraubt
mit 2 x M12 4.6 an Treppenlauf 7

Ausführungsort: Ebene 4 | Uhrenkammer bis Ebene 6.2 |
Panorama (+45,64 m bis +47,26  m)

Ausführung gem. Werk- und Montageplanung (separate
Position) auf Grundlage der Ausführungspläne:
KWG-C-OPL-5-DE-6740, KWG-C-OPL-5-DE-6743
Menge: 1,000 St

**6.1.5 Treppe 11 - Treppenläufe - Kehrstrahlen / Sweepen der verzinkten Oberfläche**
Feuerverzinkte Oberfläche der Treppenläufe vor dem
Beschichtungsaufbau durch Kehrstrahlen (Sweepen)
mechanisch aufrauen, um eine ausreichende Haftung der
nachfolgenden Beschichtung sicherzustellen.

Ausführung wie Pos. 1.3
Menge: 7,000 St

**6.1.6 Treppe 11 - Treppenläufe - Erstbeschichtung Duplex System, 2K-Haftgrund 2K-PUR-Harz-Lack**
Erstbeschichtung der vorbeschriebenen Treppenläufe nach
Sweepen aus Vorposition

Beschichtung wie Pos. 1.4
Menge: 7,000 St

**6.1.7 Treppe 11 - Tragkonstruktion für Zwischenpodeste - Kragträger UPN 240 L 77,5 cm**
Tragkonstruktion der Zwischenpodeste von Treppe 11 im
Außenbereich herstellen, liefern und montieren:

Geometrie
- Länge: 77,5 cm
- Einbindetiefe: 62 cm
- Höhe: 24 cm
- Anordnung jeweils in Verlängerung der Längsträger des
Podestrahmens gen Wand
- Ausnahmen: Podeste 1 und 4; Verzicht auf den jeweils
inneren Kragträger

Profile und Material
- UPN 240
- Material: feuerverzinkter Stahl DIN EN ISO 1461
- Stahlgüte: S235

Einbindung in Mauerwerk
- möglichst zerstörungsfreier Ausbau der äußersten
Steinschicht im Bereich der Einspannung: ca. 40 x 40 cm
- Lagerung der Steine für den späteren Wiedereinbau
- Herstellen von Kernbohrung(en) mit 50 cm Tiefe im
Hintermauerwerk, ausreichend dimensioniert zum
Einsetzen der Träger
- Kraftschlüssiges Verfüllen der Auflagertaschen mit
hochfester, schwindkompensierter Vergussmörtel, nicht
brennbar A1, Druckfestigkeit  60 N/mm2, Klasse R4 gem.
DIN EN 1504-3, Leitprodukt: Pagel V1/V50 (oder
gleichwertig), Verarbeitung gem. Herstellerangaben
einschl. Herstellen einer Verfüllschablone/Schalung
- Verblendung der Auflagertaschen mit entnommenen
Bestandssteinen

Anschlüsse
- Anschluss an UPN 240 Rahmen des Podestes:
Schweißverbindung mittels Stumpfnaht

Ausführungsort: Ebene 4 | Uhrenkammer (+36,34 m bis
+45,61 m)

Ausführung gem. Werk- und Montageplanung (separate
Position) auf Grundlage der Ausführungspläne:
KWG-C-OPL-5-DE-6740, KWG-C-OPL-5-DE-6744
Menge: 10,000 St

**6.1.8 Treppe 11 - Zwischenpodeste - Rahmen UPN 240, oberseitiges Riffelblech, 169,5 x 77 cm**
Zwischenpodeste für Treppe 11 als Rahmen mit
oberseitigem Riffelblech im Außenbereich herstellen,
liefern und montieren:

Geometrie
- Rechteck
- Länge: 169,5 cm
- Breite: 77 cm
- Höhe: 25 cm

Profile und Material
- Rahmen: UPN 240, mit Gehrungsstößen mittels HV-Nähten
verschweißt
- Belag: Riffelblech (Tränenblech), d = 8 mm
verschraubt mit Rahmenträgern mittels Senkkopfschrauben
in regelmäßigem Abstand, Entkopplung am Auflager
(Breite 8,5 cm) mittels EPDM-Folie d = 2 mm
- Material: feuerverzinkter Stahl DIN EN ISO 1461
- Stahlgüte: S235

Anschlüsse
- Anschluss an Treppenläufe: je 2 x Fahnenblech 150 x
80 x 8 mm, an UPN 240 der Treppenpodeste mit HV Naht
geschweißt, verschraubt mit 2 x M12 4.6 an Treppenläufe
- Verstärkung der Rahmen an den Anschlusspunkten der
inneren Fahnenbleche der Treppenläufe mit 2 x Steife 85
x 240 x 8 mm, verschweißt
- Anschluss an Kragarmträger UPN 240 im
Bestandsmauerwerk (separate Position):
Schweißverbindung mittels Stumpfnaht

Ausführungsort: Ebene 4 | Uhrenkammer (+36,34 m bis
+45,61 m)

Ausführung gem. Werk- und Montageplanung (separate
Position) auf Grundlage der Ausführungspläne:
KWG-C-OPL-5-DE-6740, KWG-C-OPL-5-DE-6744
Menge: 6,000 St

**6.1.9 Treppe 11 - Zwischenpodeste und Tragkonstruktionen - Kehrstrahlen / Sweepen der verzinkten Oberfläche**
Feuerverzinkte Oberfläche der Podestes einschl. der
Kragarmträger vor dem Beschichtungsaufbau durch
Kehrstrahlen (Sweepen) mechanisch aufrauen, um eine
ausreichende Haftung der nachfolgenden Beschichtung
sicherzustellen.

Ausführung wie Pos. 1.3
Menge: 6,000 St

**6.1.10 Treppe 11 - Zwischenpodeste - Erstbeschichtung Duplex System, 2K-Haftgrund 2K-PUR-Harz-Lack**
Erstbeschichtung der vorbeschriebenen Podeste einschl.
der Kragarmträger nach Sweepen aus Vorposition

Beschichtung wie Pos. 1.4
Menge: 6,000 St

#### Untertitel 6.2 Treppe 11 - Geländer

**6.2.2 Treppe 11 - Geländer Treppenläufe - Stahlgeländer Pfosten, Obergurt, Untergurt FL 45 x 12 mm, Füllung Stanzgitter RS Ø 4 mm, A 4 x 4 cm, H 127,5 cm**
Geländer für Treppe 9, im Außenbereich herstellen,
liefern und montieren:

Geometrie
- beidseitige Geländer der Treppenläufe 1-7 von Treppe
11
- 14 Elemente; Einzellängen jeweils: ca. 250 - 380 cm
- Pfostenabstand: 72 cm
- Neigung dem Treppenlauf folgend
- Geländerkonstruktion aus Stahl
- Pfosten, Obergurt und Untergurt aus Flachstahl,
Füllung aus Stanzgitter
- Höhe über OK Stufenvorderkante: 110 cm
- Gesamthöhe: ca. 127,5 cm (seitlich auf voller Höhe an
Wange verschweißt)
- Handlauf wird gesondert vergütet

- Steigungshöhe: 20,6 cm
- Auftrittstiefe: 24 cm
- Breite Treppenlauf: 78 cm

Profile und Material
- Pfosten, Obergurt und Untergurt: Flachstahl, 45 x 12
mm
- Füllung: Stahl-Stanzgitter, Rundstäbe ø 4 mm,
Quadratmasche 40 x 40 mm, alternierende Verschweißung
zur Vermeidung von Wölbungen der Gitterfläche
- Material: feuerverzinkter Stahl DIN EN ISO 1461
- Stahlgüte: Pfosten: S355; Ober- und Untergurt: S235

Anschlüsse
- Anschluss an Treppenwangen: am unteren Ende der
Pfosten verschweißter Flachstahl 100 x 60 x 15 mm;
Verschraubung mit Treppen-/Podestwange über 2 x M12;
4.6

Ausführungsort: Ebene 4 | Uhrenkammer - Ebene 6.2 |
Panorama (+33,87 m bis +47,26 m)

Ausführung gem. Werk- und Montageplanung (separate
Position) auf Grundlage der Ausführungspläne:
KWG-C-OPL-5-DE-6740, KWG-C-OPL-5-DE-6741,
KWG-C-OPL-5-DE-6742, KWG-C-OPL-5-DE-6743,
KWG-C-OPL-5-BK-3711
Menge: 42,000 m

**6.2.3 Treppe 11 - Geländer Zwischenpodeste - Stahlgeländer Pfosten, Obergurt, Untergurt FL 45 x 12 mm, Füllung Stanzgitter RS Ø 4 mm, A 4 x 4 cm, H 135 cm**
wie Vorposition jedoch:

- Geländer an 6 Zwischenpodesten herstellen, liefern
und montieren
- gerade
- je dreiteilig
- je Podest 2 kurze Seiten, l = 77 cm, ohne Teilung; 1
lange Seite, l = 178,5 cm mit 2 Zwischenpfosten, a =
62,5 cm
- Höhe: 135 cm

Anschlüsse
- Anschluss an UPN 240 Träger der Podeste: am unteren
Ende der Pfosten verschweißter Flachstahl 100 x 95 x 15
mm; Verschraubung mit UPN 240 über 2 x M12; 4.6

Ausführungsort: Ebene 4 | Uhrenkammer (+36,34 m bis
+45,61 m)

Ausführung gem. Werk- und Montageplanung (separate
Position) auf Grundlage der Ausführungspläne:
KWG-C-OPL-5-DE-6740, KWG-C-OPL-5-DE-6744, ,
KWG-C-OPL-5-BK-3711
Menge: 20,000 m

**6.2.4 Treppe 11 - Geländer - Kehrstrahlen / Sweepen der verzinkten Oberfläche**
Feuerverzinkte Oberfläche der Geländer vor dem
Beschichtungsaufbau durch Kehrstrahlen (Sweepen)
mechanisch aufrauen, um eine ausreichende Haftung der
nachfolgenden Beschichtung sicherzustellen.

Ausführung wie Pos. 1.3
Menge: 62,000 m

**6.2.5 Treppe 11 - Geländer - Erstbeschichtung Duplex System, 2K-Haftgrund 2K-PUR-Harz-Lack**
Erstbeschichtung der vorbeschriebenen Geländer nach
Sweepen aus Vorposition

Beschichtung wie Pos. 1.4
Menge: 62,000 m

**6.2.6 Treppe 11 - Sonderelement Geländertür - Stahlgeländer Pfosten, Obergurt, Untergurt FL 45 x 12 mm, Füllung Stanzgitter RS Ø 4 mm, A 4 x 4 cm, H 135 cm, B 78 cm**
Tür aus Geländerelement am 5. Zwischenpodest von Treppe
11, im Außenbereich herstellen, liefern und montieren:

Geometrie und Ausstattung
- Höhe: 135 cm
- Breite: 78 cm
- Türkonstruktion aus Stahl
- Pfosten, Obergurt und Untergurt aus Flachstahl,
Füllung aus Stanzgitter
- einschl. Einschweißschloss, 100 x 100 x 40 mm, in den
Geländerrahmen integriert, mit justierbarer Länge des
Fallenriegels
- einschl. 2 x Aufschraubband DIN links, Edelstahl,
beschichtet in Farbton des restlichen Geländers
- einschl. Bohrung für den Fallenriegel in Pfosten des
benachbarten Geländers
- Bänder und Schloss müssen im geschlossenen Zustand
absturzsichernd ausgeführt werden.

Profile und Material
- Pfosten, Obergurt und Untergurt: Flachstahl, 45 x 12
mm
- Füllung: Stahl-Stanzgitter, Rundstäbe ø 4 mm,
Quadratmasche 40 x 40 mm, alternierende Verschweißung
zur Vermeidung von Wölbungen der Gitterfläche
- Material: feuerverzinkter Stahl DIN EN ISO 1461
- Stahlgüte: Pfosten: S355; Ober- und Untergurt: S235

Anschlüsse
- Bänder mit Pfosten von Geländer Treppenpodest 5
verschraubt

Ausführungsort: Ebene 5 | Turmzimmer (+43,76 m)

Ausführung gem. Werk- und Montageplanung (separate
Position) auf Grundlage des Ausführungsplans:
KWG-C-OPL-5-DE-6746
Menge: 1,000 St

**6.2.7 Treppe 11 - Sonderelement Geländertür - Kehrstrahlen / Sweepen der verzinkten Oberfläche**
Feuerverzinkte Oberfläche der Geländertür vor dem
Beschichtungsaufbau durch Kehrstrahlen (Sweepen)
mechanisch aufrauen, um eine ausreichende Haftung der
nachfolgenden Beschichtung sicherzustellen.

Ausführung wie Pos. 1.3
Menge: 1,000 St

**6.2.8 Treppe 11 - Sonderelement Geländertür - Erstbeschichtung Duplex System, 2K-Haftgrund 2K-PUR-Harz-Lack**
Erstbeschichtung der vorbeschriebenen Geländertür nach
Sweepen aus Vorposition

Beschichtung wie Pos. 1.4
Menge: 1,000 St

**6.2.9 Treppe 11 - Handläufe - Stahlrundrohr Ø 42,4 mm**
Handläufe für Treppe 11, im Außenbereich herstellen,
liefern und montieren:

Geometrie
- 7 Treppenläufe
- 6 Zwischenpodeste
- Handlauf beidseitig
- Neigung den Treppenläufen folgend
- Höhe: 87 cm
- am Antritt Verbindung mit Handlauf von Umgang Ebene 4
- am Austritt außenseitig um 30 cm weitergeführt,
innenseitig in Handlauf Stahlumgang übergehend

Profile und Material
- Handlauf: Rundrohr Hohlprofil, ø = 42,4 mm,
Wandstärke. 2 mm
- Handlaufhalter: Rundrohr Vollprofil, ø: 10 mm
- Material: feuerverzinkter Stahl DIN EN ISO 1461
- Stahlgüte: S355

Anschlüsse
- seitlich an vorbeschriebenem Geländer mittels
Handlaufhaltern geschweißt

Ausführungsort: Ebene 4 | Uhrenkammer - Ebene 6.2 |
Panorama (+33,87 m bis +47,26 m)

Ausführung gem. Werk- und Montageplanung (separate
Position) auf Grundlage der Ausführungspläne:
KWG-C-OPL-5-DE-6740, KWG-C-OPL-5-DE-6741,
KWG-C-OPL-5-DE-6742, KWG-C-OPL-5-DE-6743,
KWG-C-OPL-5-BK-3721
Menge: 65,000 m

**6.2.10 Treppe 11 - Handläufe - Kehrstrahlen / Sweepen der verzinkten Oberfläche**
Feuerverzinkte Oberfläche der Handläufe vor dem
Beschichtungsaufbau durch Kehrstrahlen (Sweepen)
mechanisch aufrauen, um eine ausreichende Haftung der
nachfolgenden Beschichtung sicherzustellen.

Ausführung wie Pos. 1.3
Menge: 65,000 m

**6.2.11 Treppe 11 - Handläufe - Erstbeschichtung Duplex System, 2K-Haftgrund 2K-PUR-Harz-Lack**
Erstbeschichtung der vorbeschriebenen Handläufe nach
Sweepen aus Vorposition

Beschichtung wie Pos. 1.4
Menge: 65,000 m

**6.2.12 Treppe 11 - Sonderelement schwenkbarer Handlauf - L-Form, 72 x 28,5 cm, Stahlrundrohr Ø 42,4 mm**
Schwenkbares Sonderelement des Handlaufes für Treppe
11, im Außenbereich herstellen, liefern und montieren:

Geometrie
- L-Form
- Längen:
    - Schenkel 1: 72 cm
    - Schenkel 2: 28,5 cm
- 90° nach oben schwenkbar
- Höhe: 87 cm

Profile und Material
- Handlauf: Rundrohr Hohlprofil, ø = 42,4 mm,
Wandstärke. 2 mm
- Material: feuerverzinkter Stahl DIN EN ISO 1461
- Stahlgüte: S355

Anschlüsse
- einseitig an benachbarten Handlauf des
Zwischnenpodestes 5 mittels drehbar gelagertem Dorn aus
Edelstahl angeschlossen
- Lagesicherung auf Öffnungsseite am benachbarten
Handlauf von Treppenlauf 6 mittels verschiebbarer
Sicherungshülse analog zum Referenzbild

Ausführungsort: Ebene 5 | Turmzimmer (+43,76 m)

Ausführung gem. Werk- und Montageplanung (separate
Position) auf Grundlage der Ausführungspläne:
KWG-C-OPL-5-DE-6740, KWG-C-OPL-5-DE-6746,
KWG-C-OPL-5-BK-3721
Menge: 1,000 St

**6.2.13 Treppe 11 - Sonderelement schwenkbarer Handlauf - Kehrstrahlen / Sweepen der verzinkten Oberfläche**
Feuerverzinkte Oberfläche des Handlaufelements vor dem
Beschichtungsaufbau durch Kehrstrahlen (Sweepen)
mechanisch aufrauen, um eine ausreichende Haftung der
nachfolgenden Beschichtung sicherzustellen.

Ausführung wie Pos. 1.3
Menge: 1,000 St

**6.2.14 Treppe 11 - Sonderelement schwenkbarer Handlauf - Erstbeschichtung Duplex System, 2K-Haftgrund 2K-PUR-Harz-Lack**
Erstbeschichtung des vorbeschriebenen Handlaufelements
nach Sweepen aus Vorposition

Beschichtung wie Pos. 1.4
Menge: 1,000 St

### Titel 7 Ebene 6.2 | Panorama

*Hinweis: 1. Hinweistext zu Titel 7*
Der Stahlumgang auf Höhe der Ebene 6.2 - Panorama ist
ein umlaufendes Oktogon aus in das Bestandsmauerwerk
eingespannten Kragarmträgern, die eine
Wangenkonstruktion mit aufgelegtem Stahlblechbelag
tragen.

Die Panoramaebene befindet sich auf +47,26 m Höhe (±
0,00 m = Ebene -1, Podium) im Außenraum.

Der Materialtransport vom Übergabepunkt mit dem
Logistikdienstleister am Gebäude auf Höhe des Podiums
erfolgt wie folgt:

- der Rundöffnung auf der Westseite vorgelagertes
Raumgerüst mit Treppenturm und Transportbühne mit einer
Tragfähigkeit von 1500 kg. Der Aufzug verfügt über ein
Kabinenmaß von 1,40 x 2,00 m, sowie eine
Innenbedienung.

- im Zentrum der Arbeitsebene auf mittlerer Höhe der
Rundöffnung befindet sich eine weitere Transportbühne
mit einer Tragfähigkeit von 500 kg. Der Aufzug verfügt
über ein Kabinenmaß von 1,35 x 0,95 m, sowie eine
Innenbedienung.

- Außerdem wird im Kern der Erschließungszone ein
vertikaler Schacht ausgebildet, über den unabhängig vom
Aufzug über einen Kettenzug mit 1000 kg Tragkraft
Material transportiert werden kann.

**7.1 Stahlumgang Ebene 6.2 - Werk- und Montageplanung**
Erstellung einer Werk- und Montageplanung für die
nachfolgend
beschriebenen Stahlbauelemente des Umgangs in Ebene
6.2:

- Tragkonstruktion aus Kragträgern einschl. sämtlicher
Anschlüsse
- Wangenträger einschl. sämtlicher Anschlüsse
- Bodenbelag Riffelblech einschl. sämtlicher Anschlüsse
- Geländer und Handläufe einschl. sämtlicher Anschlüsse

Erstellung auf Grundlage der vom AG zur Verfügung
gestellten Ausführungsplanung und der Statik.
Einschließlich Feinaufmaß. Abgabe digital im PDF- und
DWG-Format.
Menge: 1,000 psch

**7.2 Tragkonstruktion für Stahlumgang - Kragträger HEB 140 L 162 cm**
Tragkonstruktion des Stahlumgangs auf Ebene 6.2 im
Außenbereich herstellen, liefern und montieren:

Geometrie
- 7 Kragarmträger im Bestandsmauerwerk in oktogonaler
Anordnung
- Länge: 162 cm
- Einbindetiefe: 62 cm
- Höhe: 14 cm
- im Bereich der Einspannung: Ober- und Unterseitig
mittels konstruktiver Kehlnaht verschweißte
Kontaktplatten 200 x 500 x 15 mm

Profile und Material
- HEB 140
- Material: feuerverzinkter Stahl DIN EN ISO 1461
- Stahlgüte: S235

Einbindung in Mauerwerk
- Herstellen von Kernbohrung(en) mit 62 cm Tiefe im
Hintermauerwerk, ausreichend dimensioniert zum
Einsetzen der Träger
- Kraftschlüssiges Verfüllen der Auflagertaschen mit
hochfester, schwindkompensierter Vergussmörtel, nicht
brennbar A1, Druckfestigkeit  60 N/mm2, Klasse R4 gem.
DIN EN 1504-3, Leitprodukt: Pagel V1/V50 (oder
gleichwertig), Verarbeitung gem. Herstellerangaben
einschl. Herstellen einer Verfüllschablone/Schalung

Anschlüsse
- Anschluss an UPN 140 Wangenträger des Stahlumgangs:
Verschraubung mittels M12, 4.6 gem. Angaben Statik

Ausführungsort: Ebene 6.2 | Panorama (+47,10 m)

Ausführung gem. Werk- und Montageplanung (separate
Position) auf Grundlage der Ausführungspläne:
KWG-C-OPL-5-DE-6750, KWG-C-OPL-5-DE-6751
Menge: 7,000 St

**7.3 Tragkonstruktion für Stahlumgang - Kehrstrahlen / Sweepen der verzinkten Oberfläche**
Feuerverzinkte Oberfläche der Tragkonstruktion aus
Kragträgern vor dem Beschichtungsaufbau durch
Kehrstrahlen (Sweepen) mechanisch aufrauen, um eine
ausreichende Haftung der nachfolgenden Beschichtung
sicherzustellen.

Ausführung wie Pos. 1.3
Menge: 7,000 St

**7.4 Tragkonstruktion für Stahlumgang - Erstbeschichtung Duplex System, 2K-Haftgrund 2K-PUR-Harz-Lack**
Erstbeschichtung der vorbeschriebenen Tragkonstruktion
aus Kragträgern nach Sweepen aus Vorposition

Beschichtung wie Pos. 1.4
Menge: 7,000 St

**7.5 Tragkonstruktion für Stahlumgang im Bereich Anschluss Treppe 13 (Spiraltreppe) - Kragträger HEB 200 L 137 cm**
Sonderfall im Bereich des Fußpunktes der Treppe 13
(Spiraltreppe) der Tragkonstruktion des Stahlumgangs
auf Ebene 6.2 im Außenbereich herstellen, liefern und
montieren:

Geometrie
- 1 Kragarmträger im Bestandsmauerwerk
- Länge: 137 cm
- Einbindetiefe: 62 cm
- Höhe: 20 cm
- im Bereich der Einspannung: 2x mittels konstruktiver
Kehlnaht verschweißte Kontaktplatten 300 x 500 x 15 mm

Profile und Material
- HEB 200
- Material: feuerverzinkter Stahl DIN EN ISO 1461
- Stahlgüte: S235

Einbindung in Mauerwerk
- Herstellen von Kernbohrung(en) mit 62 cm Tiefe im
Hintermauerwerk, ausreichend dimensioniert zum
Einsetzen der Träger
- Kraftschlüssiges Verfüllen der Auflagertaschen mit
hochfester, schwindkompensierter Vergussmörtel, nicht
brennbar A1, Druckfestigkeit  60 N/mm2, Klasse R4 gem.
DIN EN 1504-3, Leitprodukt: Pagel V1/V50 (oder
gleichwertig), Verarbeitung gem. Herstellerangaben
einschl. Herstellen einer Verfüllschablone/Schalung

Anschlüsse
- Anschluss an HEB 200 Träger (verschweißt mit R0219.1
der Spiraltreppe: Montagestoß mittels 2x Kopfplatte 200
x 200 x 20 mm, verschraubt mit 4 x M22, 10.9 gem.
Angaben Statik
- Anschluss an UPN 140 Wangenträger des Stahlumgangs:
Verschraubung mittels M12, 4.6 gem. Angaben Statik

Ausführungsort: Ebene 6.2 | Panorama (+47,10 m)

Ausführung gem. Werk- und Montageplanung (separate
Position) auf Grundlage der Ausführungspläne:
KWG-C-OPL-5-DE-6750, KWG-C-OPL-5-DE-6761
Menge: 1,000 St

**7.6 Tragkonstruktion für Stahlumgang Sonderträger Spiraltreppe - Kehrstrahlen / Sweepen der verzinkten Oberfläche**
Feuerverzinkte Oberfläche des Kragträgers vor dem
Beschichtungsaufbau durch Kehrstrahlen (Sweepen)
mechanisch aufrauen, um eine ausreichende Haftung der
nachfolgenden Beschichtung sicherzustellen.

Ausführung wie Pos. 1.3
Menge: 1,000 St

**7.7 Tragkonstruktion für Stahlumgang Sonderträger Spiraltreppe - Erstbeschichtung Duplex System, 2K-Haftgrund 2K-PUR-Harz-Lack**
Erstbeschichtung des vorbeschriebenen Kragträgers nach
Sweepen aus Vorposition

Beschichtung wie Pos. 1.4
Menge: 1,000 St

**7.8 Wangenträger außen - UPN 140 mit Halterung für Entwässerungsrinne**
Wangenträger auf der Außenseite des Stahlumgangs auf
Ebene 4 im Außenbereich herstellen, liefern und
montieren:

Geometrie
- 8 Wangenträger in oktogonaler Anordnung
- Längen: 7 x 400 cm; 1 x 87 cm
- Höhe: 14 cm
- Enden mit Gehrungsschnitt 67,5*

Profile und Material
- UPN 140
- Material: feuerverzinkter Stahl DIN EN ISO 1461
- Stahlgüte: S235
- Halterungen für Kastenrinne (bauseits): Stahlwinkel
70 x 95 x 40 x 10 mm, verschraubt mit M12, 4.6 (oder
gleichwertig)

Anschlüsse
- Anschluss an HEB 140 Kragträger: Verschraubung
mittels M12, 4.6 gem. Angaben Statik

Ausführungsort: Ebene 6.2 | Panorama (+47,26 m)

Ausführung gem. Werk- und Montageplanung (separate
Position) auf Grundlage der Ausführungspläne:
KWG-C-OPL-5-DE-6750, KWG-C-OPL-5-DE-6751
Menge: 29,000 m

**7.9 Wangenträger außen - Kehrstrahlen / Sweepen der verzinkten Oberfläche**
Feuerverzinkte Oberfläche der Träger vor dem
Beschichtungsaufbau durch Kehrstrahlen (Sweepen)
mechanisch aufrauen, um eine ausreichende Haftung der
nachfolgenden Beschichtung sicherzustellen.

Ausführung wie Pos. 1.3
Menge: 29,000 m

**7.10 Wangenträger außen - Erstbeschichtung Duplex System, 2K-Haftgrund 2K-PUR-Harz-Lack**
Erstbeschichtung der vorbeschriebenen Wangenträger nach
Sweepen aus Vorposition

Beschichtung wie Pos. 1.4
Menge: 29,000 m

**7.11 Wangenträger innen - UPN 140**
wie Wangenträger außen (Pos. 6.8), jedoch:

Geometrie
- 8 Wangenträger in oktogonaler Anordnung; 3
zusätzliche Träger (Abschluss an Treppenloch Treppe 11,
Podest Spiraltreppe)
- Längen: 6 x 330 cm; 1x 290 cm; 1 x 60 cm; 1 x 115 cm;
1 x 80 cm; 1 x 110 cm
- einschl. Distanzstück, oberseitig aufliegend aus
keilförmig zugeschnittener, verschweißter Stahlplatte
oder Elastomerlager, zurückversetzt mit Schattenfuge,
zur Herstellung eines Gefälles von mind. 1 % im
Bodenbelag

Anschlüsse
- Anschluss an HEB 140 Kragträger: Verschraubung
mittels M12, 4.6 gem. Angaben Statik
- Anschlüsse an Geländer über Fahnenbleche, 100 x 70 x
8 mm, verschweißt an Geländerpfosten, verschraubt mit
UPN 140 mittels 2 x M12, 4.6
- Anschlüsse zusätzliche UPN 140 im Bereich
Antrittspodest Spiraltreppe an oktogonale UPN 140: 2 x
Fahnenblech (1 x 90°; 1 x 135°) 70 x 100 mm, gem.
Angaben Statik

Ausführungsort: Ebene 6 | Panorama (+47,26 m)

Ausführung gem. Werk- und Montageplanung (separate
Position) auf Grundlage der Ausführungspläne:
KWG-C-OPL-5-DE-6750, KWG-C-OPL-5-DE-6751,
KWG-C-OPL-5-DE-6761
Menge: 26,500 m

**7.12 Wangenträger innen - Kehrstrahlen / Sweepen der verzinkten Oberfläche**
Feuerverzinkte Oberfläche der Träger vor dem
Beschichtungsaufbau durch Kehrstrahlen (Sweepen)
mechanisch aufrauen, um eine ausreichende Haftung der
nachfolgenden Beschichtung sicherzustellen.

Ausführung wie Pos. 1.3
Menge: 26,500 m

**7.13 Wangenträger innen - Erstbeschichtung Duplex System, 2K-Haftgrund 2K-PUR-Harz-Lack**
Erstbeschichtung der vorbeschriebenen Träger nach
Sweepen aus Vorposition

Beschichtung wie Pos. 1.4
Menge: 26,500 m

**7.14 Außenseitige Aufkantung im Bereich der Eckpfeiler - Flachstahl 190 x 10 mm**
außenseitige Aufkantung als Randprofil im Bereich der
Außenwände/Eckpfeiler (Bereiche ohne außenseitiges
Geländer) herstellen, liefern und montieren:

Geometrie
- 6 x Ecke aus 2 x 102 cm (135° Winkel); 1 x Ecke aus
20 cm + 40 cm; 1 x Ecke aus 1 x 40 cm

Profil
- Flachstahl 190 x 10 mm
- Material: feuerverzinkter Stahl DIN EN ISO 1461
- Stahlgüte: S235

Anschlüsse
- verschweißt mit Haltewinkeln Entwässerungsrinne

Ausführungsort: Ebene 6 | Panorama (+47,26 m)

Ausführung gem. Werk- und Montageplanung (separate
Position) auf Grundlage der Ausführungspläne:
KWG-C-OPL-5-DE-6750, KWG-C-OPL-5-DE-6751
Menge: 13,500 m

**7.15 Aufkantung - Kehrstrahlen / Sweepen der verzinkten Oberfläche**
Feuerverzinkte Oberfläche der Aufkantung vor dem
Beschichtungsaufbau durch Kehrstrahlen (Sweepen)
mechanisch aufrauen, um eine ausreichende Haftung der
nachfolgenden Beschichtung sicherzustellen.

Ausführung wie Pos. 1.3
Menge: 13,500 m

**7.16 Aufkantung - Erstbeschichtung Duplex System, 2K-Haftgrund 2K-PUR-Harz-Lack**
Erstbeschichtung der vorbeschriebenen Aufkantung nach
Sweepen aus Vorposition

Beschichtung wie Pos. 1.4
Menge: 13,500 m

**7.17 Bodenbelag - Riffelblech (Tränenblech) Stahl verz. D 8 mm, S235**
Bodenbelag des Stahlumgangs aus Riffelblech herstellen,
liefern und montieren:

Geometrie
- Oktogonale Galerie mit Antrittspodest Spiraltreppe
- Seitenlänge: ca. 385 cm
- Breite: 82 cm
- Montage auf UPN Wangenträgern (Vorpositionen)
- Ausbildung eines Gefälles von mind. 1 % durch
Distanzstück auf innerem Wangenträger (in Pos. 7.11
beschrieben)

Profile und Material
- Riffelblech (Tränenblech), d = 8 mm verschraubt mit
Rahmenträgern mittels Senkkopfschrauben in regelmäßigem
Abstand, Entkopplung am Auflager (Breite 8,5 cm)
mittels EPDM-Folie d = 2 mm
- Material: feuerverzinkter Stahl DIN EN ISO 1461
- Stahlgüte: S235

Ausführungsort: Ebene 6 | Panorama (+47,26 m)

Ausführung gem. Werk- und Montageplanung (separate
Position) auf Grundlage der Ausführungspläne:
KWG-C-OPL-5-DE-6750, KWG-C-OPL-5-DE-6751 und
KWG-C-OPL-5-BK-3590
Menge: 23,000 m2

**7.18 Bodenbelag - Kehrstrahlen / Sweepen der verzinkten Oberfläche**
Feuerverzinkte Oberfläche des Bodenbelags vor dem
Beschichtungsaufbau durch Kehrstrahlen (Sweepen)
mechanisch aufrauen, um eine ausreichende Haftung der
nachfolgenden Beschichtung sicherzustellen.

Ausführung wie Pos. 1.3
Menge: 23,000 m2

**7.19 Bodenbelag - Erstbeschichtung Duplex System, 2K-Haftgrund 2K-PUR-Harz-Lack**
Erstbeschichtung des Bodenbelags nach Sweepen aus
Vorposition

Beschichtung wie Pos. 1.4
Menge: 23,000 m2

**7.20 Geländer Stahlumgang Ebene 6.2 - Stahlgeländer Pfosten, Obergurt, Untergurt FL 45 x 12 mm, Füllung Stanzgitter RS Ø 4 mm, A 4 x 4 cm, H 126 cm**
Geländer innenseitig am Umgang Ebene 6.2 herstellen,
liefern und montieren

Geometrie
- 11 Elemente, oktogonal angeordnet, jeweils gerade,
mit abweichungen Antrittspodest Spindetltreppe (Treppe
13) und Austritt Treppe 11
- Längen: 4 x 325 cm; 1 x 60 cm; 1 x 208 cm; 1 x 110
cm; 1 x 80 cm; 1 x 231 cm; 1 x 285 cm; 1 x 115 cm
- Pfostenabstand: 70,5 cm
- Geländerkonstruktion aus Stahl
- Pfosten, Obergurt und Untergurt aus Flachstahl,
Füllung aus Stanzgitter
- Höhe über OK Bodenbelag: 110 cm
- Gesamthöhe: 126 (seitlich auf voller Höhe an Wange
verschweißt)
- Handlauf wird gesondert vergütet

Profile und Material
- Pfosten, Obergurt und Untergurt: Flachstahl, 45 x 12
mm
- Füllung: Stahl-Stanzgitter, Rundstäbe ø 4 mm,
Quadratmasche 40 x 40 mm, alternierende Verschweißung
zur Vermeidung von Wölbungen der Gitterfläche
- Material: feuerverzinkter Stahl DIN EN ISO 1461
- Stahlgüte: Pfosten: S355; Ober- und Untergurt: S235

Anschlüsse
- Anschluss an Wangenträger UPN 140: am unteren Ende
der Pfosten verschweißter Flachstahl 100 x 60 x 15 mm;
Verschraubung mit UPN 140 über 2 x M12; 4.6

Ausführungsort: Ebene 6.2 | Panorama (+47,26 m)

Ausführung gem. Werk- und Montageplanung (separate
Position) auf Grundlage des Ausführungsplans:
KWG-C-OPL-5-DE-6750, KWG-C-OPL-5-DE-6751,
KWG-C-OPL-5-BK-3711
Menge: 24,500 m

**7.21 Geländer Stahlumgang Ebene 6.2 - Stahlgeländer Pfosten, Obergurt, Untergurt FL 45 x 12 mm, Füllung Stanzgitter RS Ø 4 mm, A 4 x 4 cm, H 126 cm**
wie Vorposition, jedoch:

Geometrie
- 8 Elemente, oktogonal angeordnet, jeweils gerade, mit
abweichungen Antrittspodest Spindetltreppe (Treppe 13)
und Austritt Treppe 11
- Längen: 7 x 300 cm; 1 x 70 cm

Anschlüsse
- Anschluss an Wangenträger UPN 140: am unteren Ende
der Pfosten verschraubtes Fahnenblech in L-Form 130 x
100 x 12 mm, vershweißt mit UPN 240, Verschraubung mit
Pfosten Flachstahl 45 x 12 mm über 2 x M12; 8.8
Menge: 22,000 m

**7.22 Umgang Ebene 6.2 - Geländer - Kehrstrahlen / Sweepen der verzinkten Oberfläche**
Feuerverzinkte Oberfläche der Geländer vor dem
Beschichtungsaufbau durch Kehrstrahlen (Sweepen)
mechanisch aufrauen, um eine ausreichende Haftung der
nachfolgenden Beschichtung sicherzustellen.

Ausführung wie Pos. 1.3
Menge: 46,500 m

**7.23 Umgang Ebene 6.2 - Geländer - Erstbeschichtung Duplex System, 2K-Haftgrund 2K-PUR-Harz-Lack**
Erstbeschichtung der vorbeschriebenen Geländer nach
Sweepen aus Vorposition

Beschichtung wie Pos. 1.4
Menge: 46,500 m

**7.24 Umgang Ebene 6.2 - Handläufe - Stahlrundrohr Ø 42,4 mm**
Handläufe für Stahlumgang Ebene 6.2, im Außenbereich
herstellen, liefern und montieren:

Geometrie
- oktogonale Form mit Erweiterung Antrittspodest Treppe
13 (Spiraltreppe) und Stirnseite an Treppenloch Trepp
11
- innenseitig
- Höhe: 87 cm
- einschl. Verbindungen im 135° Winkel, sowie in
spitzen / stumpfen Winkeln des Antrittspodestes und
Treppenloches
- am Antrittspodest rechts in außenseitigen Handlauf
der Spiraltreppe übergehend

Profile und Material
- Handlauf: Rundrohr Hohlprofil, ø = 42,4 mm,
Wandstärke. 2 mm
- Handlaufhalter: Rundrohr Vollprofil, ø: 10 mm
- Material: feuerverzinkter Stahl DIN EN ISO 1461
- Stahlgüte: S355

Anschlüsse
- seitlich an vorbeschriebenen innenseitigen Geländern
mittels Handlaufhaltern geschweißt

Ausführungsort: Ebene 6.2 | Panorama (+47,26 m)

Ausführung gem. Werk- und Montageplanung (separate
Position) auf Grundlage der Ausführungspläne:
KWG-C-OPL-5-DE-6750, KWG-C-OPL-5-DE-6751,
KWG-C-OPL-5-BK-3721
Menge: 24,000 m

**7.25 Umgang Ebene 6.2 - Handläufe - Kehrstrahlen / Sweepen der verzinkten Oberfläche**
Feuerverzinkte Oberfläche der Handläufe vor dem
Beschichtungsaufbau durch Kehrstrahlen (Sweepen)
mechanisch aufrauen, um eine ausreichende Haftung der
nachfolgenden Beschichtung sicherzustellen.

Ausführung wie Pos. 1.3
Menge: 24,000 m

**7.26 Umgang Ebene 6.2 - Handläufe - Erstbeschichtung Duplex System, 2K-Haftgrund 2K-PUR-Harz-Lack**
Erstbeschichtung der vorbeschriebenen Handläufe nach
Sweepen aus Vorposition

Beschichtung wie Pos. 1.4
Menge: 24,000 m

### Titel 8 Ebene 6.2 | Panorama bis Ebene 7 | Dach

*Hinweis: 1. Hinweistext zu Titel 8*
Die Treppe 13 verbindet als Spindeltreppe in
Wangenkonstruktion mit 5 Windungen  und 4 Podesten die
Ebene 6.2 (Panorama) auf +47,26 m mit der Ebene 7
(Dach) auf +60,05 m.

Die Höhenangaben beziehen sich auf ± 0,00 m = Ebene -1,
Podium. Sämtliche Bauteile werden im Außenraum
montiert.

Der Materialtransport vom Übergabepunkt mit dem
Logistikdienstleister am Gebäude auf Höhe des Podiums
erfolgt wie folgt:

- der Rundöffnung auf der Westseite vorgelagertes
Raumgerüst mit Treppenturm und Transportbühne mit einer
Tragfähigkeit von 1500 kg. Der Aufzug verfügt über ein
Kabinenmaß von 1,40 x 2,00 m, sowie eine
Innenbedienung.

- im Zentrum der Arbeitsebene auf mittlerer Höhe der
Rundöffnung befindet sich eine weitere Transportbühne
mit einer Tragfähigkeit von 500 kg. Der Aufzug verfügt
über ein Kabinenmaß von 1,35 x 0,95 m, sowie eine
Innenbedienung.

- Außerdem wird im Kern der Erschließungszone ein
vertikaler Schacht ausgebildet, über den unabhängig vom
Aufzug über einen Kettenzug mit 1000 kg Tragkraft
Material transportiert werden kann.

- auf Höhe der Stahltragebene auf +47,50 m muss das
Material umgeladen werden.

- Oberhalb der Tragebene auf +47,50 m ist ein weiterer
Aufzug angeordnet, hierbei handelt es sich um einen
reinen Materialaufzug mit 300 kg Tragkraft und einem
Kabinenmaß von 1,40 x 0,75 m

#### Untertitel 8.1 Treppe 13 - Läufe und Podeste

**8.1.1 Treppe 13 - Werk- und Montageplanung**
Erstellung einer Werk- und Montageplanung für die
nachfolgend
beschriebenen Stahlbauelemente der Treppe 13, der
integrierten Podeste, sowie der Tragkonstruktion:

- Spindeltreppe mit 5 Windungen einschl. sämtlicher
Anschlüsse
- 4 Podeste einschl. sämtlicher Anschlüsse
- 4 Kragarmträger im Bestandsmauerwerk einschl.
sämtlicher Anschlüsse
- 5 Träger, über Montagestöße mit den Kragarmträgern
verbunden, einschl. sämtlicher Anschlüsse
- Weiterführung der Spindel ca. 255 cm über Austritt
und Ausbildung eines flach geneigten Kegeldaches
einschl. Dacheindeckung aus Zink Winkelstehfalzblech,
sowie sämtlicher Anschlüsse
- zugehörige Geländer und Handläuge, sowie Geländer auf
Ebene 7 | Dach einsch. sämtlicher Anschlüsse

Erstellung auf Grundlage der vom AG zur Verfügung
gestellten Ausführungsplanung und der Statik.
Einschließlich Feinaufmaß. Abgabe digital im PDF- und
DWG-Format.
Menge: 1,000 psch

**8.1.2 Tragkonstruktion für Spindeltreppe - Kragträger HEB 180 L 137 cm**
Tragkonstruktion für Spiraltreppe (Treppe 13) als
Kragarmträger im Außenbereich herstellen, liefern und
montieren:

Geometrie
- 1 Kragarmträger im Bestandsmauerwerk je Windung
Spiraltreppe
- Länge: 137 cm
- Einbindetiefe: 62 cm
- Höhe: 18 cm
- im Bereich der Einspannung: 2x mittels konstruktiver
Kehlnaht verschweißte Kontaktplatten 300 x 500 x 15 mm

Profile und Material
- HEB 180
- Material: feuerverzinkter Stahl DIN EN ISO 1461
- Stahlgüte: S235

Einbindung in Mauerwerk
- Herstellen von Kernbohrung(en) mit 62 cm Tiefe im
Sandsteinmauerwerk, ausreichend dimensioniert zum
Einsetzen der Träger
- Kraftschlüssiges Verfüllen der Auflagertaschen mit
hochfester, schwindkompensierter Vergussmörtel, nicht
brennbar A1, Druckfestigkeit  60 N/mm2, Klasse R4 gem.
DIN EN 1504-3, Leitprodukt: Pagel V1/V50 (oder
gleichwertig), Verarbeitung gem. Herstellerangaben
einschl. Herstellen einer Verfüllschablone/Schalung

Anschlüsse
- Anschluss an HEB 180 Träger (verschweißt mit R0219.1
der Spiraltreppe: Montagestoß mittels 2x Kopfplatte 180
x 180 x 20 mm, verschweißt mit HEB 180 Träger über 5 mm
Naht, gem. Angaben Statik und verschraubt mit 4 x M20,
10.9 gem. Angaben Statik
- Anschluss an UPN 140 Wangenträger des Stahlumgangs:
Verschraubung mittels M12, 4.6 gem. Angaben Statik

Ausführungsort: Ebene 6.2 | Panorama bis Ebene 6.8 |
Dachkuppel (+49,32 m bis +56,93 m)

Ausführung gem. Werk- und Montageplanung (separate
Position) auf Grundlage der Ausführungspläne:
KWG-C-OPL-5-DE-6760, KWG-C-OPL-5-DE-6762
Menge: 4,000 St

**8.1.3 Tragkonstruktion für Spindeltreppe - Kehrstrahlen / Sweepen der verzinkten Oberfläche**
Feuerverzinkte Oberfläche der Tragkonstruktion aus
Kragträgern vor dem Beschichtungsaufbau durch
Kehrstrahlen (Sweepen) mechanisch aufrauen, um eine
ausreichende Haftung der nachfolgenden Beschichtung
sicherzustellen.

Ausführung wie Pos. 1.3
Menge: 4,000 St

**8.1.4 Tragkonstruktion für Spindeltreppe - Erstbeschichtung Duplex System, 2K-Haftgrund 2K-PUR-Harz-Lack**
Erstbeschichtung der vorbeschriebenen Tragkonstruktion
aus Kragträgern nach Sweepen aus Vorposition

Beschichtung wie Pos. 1.4
Menge: 4,000 St

**8.1.5 Treppe 13 - Treppenlauf 1 - Spindeltreppe mit äußerer Wange, 13 St, H 19,75 cm, T 24 cm, B 104,5 cm, Außentreppe Stahl verz.**
Treppenlauf 1 für Treppe 13 als Spindeltreppe im
Außenbereich herstellen, liefern und montieren:

Geometrie
- gewendelter Lauf
- zentrale Stahlspindel
- äußere Treppenwange
- Höhe: 256 cm
- 13 Steigungen
- Steigungshöhe: 19,75 cm
- Auftrittstiefe: 24 cm
- Breite Treppenlauf (inkl. Radius Spindel: 104,5 cm
- Länge horizontale Tragkonstruktion: 120 cm

Profile und Material
- Spindel: Rundrohr, Hohlprofil Ø 219,1 mm, Stärke: 10
mm
- horizontale Tragkonstruktion: HEB 200, verschweißt
mit Spindel gem. Angaben Statik
- Wange: Flachstahl, 180 mm x 8 mm, gebogen
- Trittstufen: Riffelblech (Tränenblech), d = 8 mm,
einseitig 90 mm aufgekantet, verschweißt mit Wange und
Spindel durch umlaufende HV-Naht, die Stufenprofile
werden dabei jeweils in das Stützenprofil gem. Angaben
Statik eingespannt
- Setzstufe Antritt: Stahlblech 168 x 8 mm, l = 95 cm,
ab die Wange und das Rundrohr geschweißt, 30 mm Abstand
zu Bodenbelag Umgang Ebene 6.2
- Material: feuerverzinkter Stahl DIN EN ISO 1461
- Stahlgüte: S235

Anschlüsse
- Anschluss an HEB 200 Kragarmträger (Pos. 6.5):
Montagestoß mittels 2x Kopfplatte 200 x 200 x 20 mm,
verschweißt mit 5 mm Schweißnähten gem. Angaben Statik,
verschraubt mit 4 x M22, 10.9 gem. Angaben Statik

- Anschluss an Treppenlauf 2: bei Treppenlauf 2
beschrieben.

- Anschluss Geländer, außenseitig an der Wange
verschweißt

Ausführungsort: Ebene 6.2 | Panorama (+47,26 m bis
+49,81 m)

Ausführung gem. Werk- und Montageplanung (separate
Position) auf Grundlage der Ausführungspläne:
KWG-C-OPL-5-DE-6760, KWG-C-OPL-5-DE-6761
Menge: 1,000 St

**8.1.6 Treppe 13 - Treppenlauf 1 - Kehrstrahlen / Sweepen der verzinkten Oberfläche**
Feuerverzinkte Oberfläche des Treppenlaufs einschl.
Spindel und Tragkonstruktion vor dem
Beschichtungsaufbau durch Kehrstrahlen (Sweepen)
mechanisch aufrauen, um eine ausreichende Haftung der
nachfolgenden Beschichtung sicherzustellen.

Ausführung wie Pos. 1.3
Menge: 1,000 St

**8.1.7 Treppe 13 - Treppenlauf 1 - Erstbeschichtung Duplex System, 2K-Haftgrund 2K-PUR-Harz-Lack**
Erstbeschichtung des vorbeschriebenen Treppenlaufs
einschl. Spindel und Tragkonstruktion nach Sweepen aus
Vorposition

Beschichtung wie Pos. 1.4
Menge: 1,000 St

**8.1.8 Treppe 13 - Treppenläufe 2 - 4, Spindeltreppe mit äußerer Wange, 12 St, H 19,75 cm, T 24 cm, B 104,5 cm, Außentreppe Stahl verz.**
wie Treppenlauf 1 (Pos. 7.5), jedoch:

Geometrie
- Höhe: 237 cm
- 12 Steigungen
- 1 Podest am Antritt: ca. 0,7 m2 in Wendelform

Profile und Material
- horizontale Tragkonstruktion: HEB 180, verschweißt
mit Spindel gem. Angaben Statik
- Podest: Riffelblech (Tränenblech), d= 8 mm,
verschweißt mit Wange und Spindel durch umlaufende
HV-Naht, die Stufenprofile werden dabei jeweils in das
Stützenprofil gem. Angaben Statik eingespannt,
konstruktiv verschraubt mit HEB 180 Träger an 4
Schraubpunkten

Anschlüsse
- Anschluss an HEB 180 Kragarmträger (Pos. 7.2):
Montagestoß mittels 2x Kopfplatte 180 x 180 x 20 mm,
verschweißt mit 5 mm Schweißnähten gem. Angaben Statik,
verschraubt mit 4 x M20, 10.9 gem. Angaben Statik

- Anschluss an Treppenlauf 2: am unteren Ende des
Rundrohrs der Spindel verschweißte Ringplatte ø = 219,1
mm x 8 mm, daran unterseitig verschweißtes Innenrohr
als Dorn, ø = 203,1 mm, t = 8 mm, l = 300 mm,
außenseitig des Innenrohrs an Ringplatte verschweißte
Kontaktfläche, ø = 219,1 mm, t = 10 mm, l =  15 mm; Das
Innenrohr ist als Dorn zur Querkraftübertragung
auszubilden. Der Außendurchmesser des Dorns ist dabei
an den Innendurchmesser des Stützenprofils anzupassen

- Anschluss Treppenwange an Kragträger: ausgeklinkter
Fahnenblechanschluss, 2x 100 x 100 x 8 mm, verschraubt
mit 2x M12, 4.6
- Anschluss Geländer, außenseitig an der Wange
verschweißt

Ausführungsort: Ebene 6.2 | Panorama (+49,82 m bis
+56,93 m)

Ausführung gem. Werk- und Montageplanung (separate
Position) auf Grundlage der Ausführungspläne:
KWG-C-OPL-5-DE-6760, KWG-C-OPL-5-DE-6761,
KWG-C-OPL-5-DE-6762
Menge: 3,000 St

**8.1.9 Treppe 13 - Treppenläufe 2 - 4 - Kehrstrahlen / Sweepen der verzinkten Oberfläche**
Feuerverzinkte Oberfläche der Treppenläufe einschl.
Spindel und Tragkonstruktion vor dem
Beschichtungsaufbau durch Kehrstrahlen (Sweepen)
mechanisch aufrauen, um eine ausreichende Haftung der
nachfolgenden Beschichtung sicherzustellen.

Ausführung wie Pos. 1.3
Menge: 3,000 St

**8.1.10 Treppe 13 - Treppenläufe 2 - 4 - Erstbeschichtung Duplex System, 2K-Haftgrund 2K-PUR-Harz-Lack**
Erstbeschichtung der vorbeschriebenen Treppenläufe
einschl. Spindel und Tragkonstruktion nach Sweepen aus
Vorposition

Beschichtung wie Pos. 1.4
Menge: 3,000 St

**8.1.11 Treppe 13 - Treppenlauf 5, Spindeltreppe mit äußerer Wange, 16 St, H 19,75 cm, T 24 cm, B 104,5 cm, Außentreppe Stahl verz.**
wie Treppenläufe 2-4 (Pos. 7.8), jedoch:

Geometrie
- Höhe: 317 cm
- 16 Steigungen
- 1 Podest am Antritt: ca. 0,7 m2 in Wendelform
- 1 Podest am Austrit: ca. 0,7 m2 in Wendelform,
Treppenwange als Abschlussprofil zur Spindel geführt
und verschweißt

Profile und Material
- horizontale Tragkonstruktion: HEB 180, verschweißt
mit Spindel gem. Angaben Statik
- Podest: Riffelblech (Tränenblech), d= 8 mm,
verschweißt mit Wange und Spindel durch umlaufende
HV-Naht, die Stufenprofile werden dabei jeweils in das
Stützenprofil gem. Angaben Statik eingespannt,
konstruktiv verschraubt mit HEB 180 Träger an 4
Schraubpunkten
- Stahlkonsolen Dach: l = 98 cm, h = 20 cm, t = 10 mm
- Abschlussplatte oberes Ende Spindel: Stahlplatte ø =
219,1 mm, t = 10 mm, verschweißt

Anschlüsse
- Anschluss an HEB 180 Kragarmträger (Pos. 7.2):
Montagestoß mittels 2x Kopfplatte 180 x 180 x 20 mm,
verschweißt mit 5 mm Schweißnähten gem. Angaben Statik,
verschraubt mit 4 x M20, 10.9 gem. Angaben Statik

- Anschluss an Treppenlauf 4: am unteren Ende des
Rundrohrs der Spindel verschweißte Ringplatte ø = 219,1
mm x 8 mm, daran unterseitig verschweißtes Innenrohr
als Dorn, ø = 203,1 mm, t = 8 mm, l = 300 mm,
außenseitig des Innenrohrs an Ringplatte verschweißte
Kontaktfläche, ø = 219,1 mm, t = 10 mm, l =  15 mm; Das
Innenrohr ist als Dorn zur Querkraftübertragung
auszubilden. Der Außendurchmesser des Dorns ist dabei
an den Innendurchmesser des Stützenprofils anzupassen

- Anschluss Treppenwange an Kragträger: ausgeklinkter
Fahnenblechanschluss, 2x 100 x 100 x 8 mm, verschraubt
mit 2x M12, 4.6
- Anschluss Geländer, außenseitig an der Wange
verschweißt
- Anschluss Treppenwange an Stirnseite Betondecke Ebene
7: seitlicher Fahnenblechanschluss mit 2 x Betonanker
gem. Angaben Statik

Ausführungsort: Ebene 6.8 | Dachkuppel bis Ebene 7 |
Dach (+56,92 m bis +60,10 m)

Ausführung gem. Werk- und Montageplanung (separate
Position) auf Grundlage der Ausführungspläne:
KWG-C-OPL-5-DE-6760, KWG-C-OPL-5-DE-6761,
KWG-C-OPL-5-DE-6762, KWG-C-OPL-5-DE-6763
Menge: 1,000 St

**8.1.12 Treppe 13 - Treppenlauf 5 - Kehrstrahlen / Sweepen der verzinkten Oberfläche**
Feuerverzinkte Oberfläche des Treppenlaufs einschl.
Spindel und Tragkonstruktion vor dem
Beschichtungsaufbau durch Kehrstrahlen (Sweepen)
mechanisch aufrauen, um eine ausreichende Haftung der
nachfolgenden Beschichtung sicherzustellen.

Ausführung wie Pos. 1.3
Menge: 1,000 St

**8.1.13 Treppe 13 - Treppenlauf 5 - Erstbeschichtung Duplex System, 2K-Haftgrund 2K-PUR-Harz-Lack**
Erstbeschichtung des vorbeschriebenen Treppenlaufs
einschl. Spindel und Tragkonstruktion nach Sweepen aus
Vorposition

Beschichtung wie Pos. 1.4
Menge: 1,000 St

**8.1.14 Treppe 13 - Abschluss Kegeldach, Stahl verz.**
Verlängerung der Spindeltreppe inkl. Kegeldach als
oberen Abschluss herstellen, liefern und montieren:

Geometrie
- Höhe Stütze für Kegeldach: 255 cm
- Unterkonstruktion Dach: 8 Stahlkonsolen,
dreiecksform, Neigung 10°
- Dachbekleidung aus dreieckig zugeschnittenen
Stahlplatten, untereinander vershweißt, ø = 120 cm,
Neigung 10°, Dachüberstand: 10,5 cm

Profile und Material
- Spindel: Rundrohr, Hohlprofil Ø 219,1 mm, Stärke: 10
mm
- Stahlkonsolen Dach: l = 98 cm, h = 20 cm, t = 10 mm
- Bekleidung Dach: Stahlblech, t = 8 mm, umlaufend
verschweißt mit Stahlkonsolen und untereinander
- Abschlussplatte oberes Ende Spindel: Stahlplatte ø =
219,1 mm, t = 10 mm, verschweißt
- Firstabdeckung Kegeldach: Kegel Stahlblech, t = 8 mm,
h = 4 cm, ø = 8 cm, umlaufend mit Stahlblech
verschweißt
- Material: feuerverzinkter Stahl DIN EN ISO 1461
- Stahlgüte: S235

Anschlüsse
- Anschluss an Treppenlauf 5: am unteren Ende des
Rundrohrs der Spindel verschweißte Ringplatte ø = 219,1
mm x 8 mm, daran unterseitig verschweißtes Innenrohr
als Dorn, ø = 203,1 mm, t = 8 mm, l = 300 mm,
außenseitig des Innenrohrs an Ringplatte verschweißte
Kontaktfläche, ø = 219,1 mm, t = 10 mm, l =  15 mm; Das
Innenrohr ist als Dorn zur Querkraftübertragung
auszubilden. Der Außendurchmesser des Dorns ist dabei
an den Innendurchmesser des Stützenprofils anzupassen,
Verschraubung des Dorns mit dem Rundrohr von
Treppenlauf 5 durch 8 x M20 Senkkopfschraube, gem.
Angaben Statik

Ausführungsort: Ebene 7 | Dach (+60,10 m bis +62,65 m)

Ausführung gem. Werk- und Montageplanung (separate
Position) auf Grundlage der Ausführungspläne:
KWG-C-OPL-5-DE-6760, KWG-C-OPL-5-DE-6761,
KWG-C-OPL-5-DE-6762, KWG-C-OPL-5-DE-6763
Menge: 1,000 St

**8.1.15 Treppe 13 - Abschluss Kegeldach - Kehrstrahlen / Sweepen der verzinkten Oberfläche**
Feuerverzinkte Oberfläche des Kegeldaches einschl.
Spindel und Unterkonstruktion vor dem
Beschichtungsaufbau durch Kehrstrahlen (Sweepen)
mechanisch aufrauen, um eine ausreichende Haftung der
nachfolgenden Beschichtung sicherzustellen.

Ausführung wie Pos. 1.3
Menge: 1,000 St

**8.1.16 Treppe 13 - Abschluss Kegeldach - Erstbeschichtung Duplex System, 2K-Haftgrund 2K-PUR-Harz-Lack**
Erstbeschichtung des vorbeschriebenen Kegeldaches
einschl. Spindel und Unterkonstruktion nach Sweepen aus
Vorposition

Beschichtung wie Pos. 1.4
Menge: 1,000 St

#### Untertitel 8.2 Treppe 13 + Ebene 7 - Geländer

**8.2.2 Treppe 13 - Geländer Treppenläufe und Podeste - Stahlgeländer gewendelt als unterbrochene Helix, Pfosten, Obergurt, Untergurt FL 45 x 12 mm, Füllung Stanzgitter RS Ø 4 mm, A 4 x 4 cm, H 130 cm**
Geländer für Treppe 9, im Außenbereich herstellen,
liefern und montieren:

Geometrie
- außenseitiges Geländer der Treppenläufe 1-5 von
Treppe 13, sowie der 4 Zwischenpodeste (horizontale
Geländerführung im Bereich der Zwischenpodeste)
- der Wendelung der Spindeltreppe folgend, Radius =
104,75 cm
- unterbrochene Helixform
- am Austritt von Treppenlauf 5 verkürzt sich die Höhe
des Geländers sukzessive beim Anschluss an das
Umlaufende Geländer des Deckenausschnittes des Dachs
- Pfostenabstand: ca. 80 cm
- Geländerkonstruktion aus Stahl
- Pfosten, Obergurt und Untergurt aus Flachstahl,
Füllung aus Stanzgitter
- Höhe über OK Stufenvorderkante: 110 cm
- Gesamthöhe: ca. 130 cm (seitlich auf voller Höhe an
Wange verschweißt)
- Handlauf wird gesondert vergütet

- Steigungshöhe: 19,75 cm
- Auftrittstiefe: 24 cm

Profile und Material
- Pfosten, Obergurt und Untergurt: Flachstahl, 45 x 12
mm
- Füllung: Stahl-Stanzgitter, Rundstäbe ø 4 mm,
Quadratmasche 40 x 40 mm, alternierende Verschweißung
zur Vermeidung von Wölbungen der Gitterfläche
- Material: feuerverzinkter Stahl DIN EN ISO 1461
- Stahlgüte: Pfosten: S355; Ober- und Untergurt: S235

Anschlüsse
- Anschluss an Treppenwange: Untergurt und Pfosten
außenseitig umlaufend an Flachstahl geschweißt

Ausführungsort: Ebene 6.2 | Panorama - Ebene 7 | Dach
(+47,26 m bis +60,10 m)

Ausführung gem. Werk- und Montageplanung (separate
Position) auf Grundlage der Ausführungspläne:
KWG-C-OPL-5-DE-6760, KWG-C-OPL-5-DE-6761,
KWG-C-OPL-5-DE-6762, KWG-C-OPL-5-DE-6763,
KWG-C-OPL-5-BK-3711
Menge: 74,000 m

**8.2.3 Treppe 13 - Geländer - Kehrstrahlen / Sweepen der verzinkten Oberfläche**
Feuerverzinkte Oberfläche der Geländer vor dem
Beschichtungsaufbau durch Kehrstrahlen (Sweepen)
mechanisch aufrauen, um eine ausreichende Haftung der
nachfolgenden Beschichtung sicherzustellen.

Ausführung wie Pos. 1.3
Menge: 74,000 m

**8.2.4 Treppe 13 - Geländer - Erstbeschichtung Duplex System, 2K-Haftgrund 2K-PUR-Harz-Lack**
Erstbeschichtung der vorbeschriebenen Geländer nach
Sweepen aus Vorposition

Beschichtung wie Pos. 1.4
Menge: 74,000 m

**8.2.5 Treppe 13 - Sonderelement Geländertür Austritt - Stahlgeländer Pfosten, Obergurt, Untergurt FL 45 x 12 mm, Füllung Stanzgitter RS Ø 4 mm, A 4 x 4 cm, H 229,5 cm, B 80 cm**
Tür aus Geländerelement am Austritt von Treppe 13, im
Außenbereich herstellen, liefern und montieren:

Geometrie und Ausstattung
- Höhe: 229,5 cm
- Breite: 80 cm
- im Gegensatz zum Geländer gerade Form
- Türkonstruktion aus Stahl
- Pfosten, Obergurt und Untergurt aus Flachstahl,
Füllung aus Stanzgitter
- einschl. Einsteckschloss, Edelstahl, mit
Wechselfunktion E, DIN rechts
- einschl. beidseitigem Türdrücker, Edelstahl,
beschichtet in Farbton des restlichen Geländers
- einschl. 2 x Aufschraubband DIN links, 101 mm,
Edelstahl, beschichtet in Farbton des restlichen
Geländers
- Rahmen aus Flachstahl 45 x 12 mm im mittleren Bereich
des Türblattes, B = 80 cm, H = 26 cm, zur Aufnahme von
Bekleidung mit pulverbeschichtetem Stahlblech mit
Infokennzeichnung/Gravur
- Stahlstanzgitter nur im unteren Bereich bis zum
Stahlblechfeld, h = 84 cm, darüber Taubenschutz
(bauseits)

Profile und Material
- Pfosten, Obergurt und Untergurt: Flachstahl, 45 x 12
mm
- Füllung: Stahl-Stanzgitter, Rundstäbe ø 4 mm,
Quadratmasche 40 x 40 mm, alternierende Verschweißung
zur Vermeidung von Wölbungen der Gitterfläche
- Material: feuerverzinkter Stahl DIN EN ISO 1461
- Stahlgüte: Pfosten: S355; Ober- und Untergurt: S235

Anschlüsse
- Bänder mit erhöhten Pfosten von Geländer Dachöffnung
verschraubt

Ausführungsort: Ebene 7 | Dach (+62,40 m)

Ausführung gem. Werk- und Montageplanung (separate
Position) auf Grundlage des Ausführungsplans:
KWG-C-OPL-5-DE-6763
Menge: 1,000 St

**8.2.6 Treppe 13 - Sonderelement Geländertür - Kehrstrahlen / Sweepen der verzinkten Oberfläche**
Feuerverzinkte Oberfläche der Tür vor dem
Beschichtungsaufbau durch Kehrstrahlen (Sweepen)
mechanisch aufrauen, um eine ausreichende Haftung der
nachfolgenden Beschichtung sicherzustellen.

Ausführung wie Pos. 1.3
Menge: 1,000 St

**8.2.7 Treppe 13 - Sonderelement Geländertür - Erstbeschichtung Duplex System, 2K-Haftgrund 2K-PUR-Harz-Lack**
Erstbeschichtung der vorbeschriebenen Geländer nach
Sweepen aus Vorposition

Beschichtung wie Pos. 1.4
Menge: 1,000 St

**8.2.8 Treppe 13 - Handlauf - Stahlrundrohr Ø 42,4 mm, Helix mit geraden Abschnitten**
Handläufe für Treppe 13, im Außenbereich herstellen,
liefern und montieren:

Geometrie
- 5 Treppenläufe
- Helixform
- 4 Zwischenpodeste, dabei gerader Handlauf
- Handlauf einseitig am äußeren Geländer
- Neigung den Treppenläufen folgend
- Höhe: 87 cm
- am Antritt Verbindung mit Handlauf von Umgang Ebene
6.2

Profile und Material
- Handlauf: Rundrohr Hohlprofil, ø = 42,4 mm,
Wandstärke. 2 mm
- Handlaufhalter: Rundrohr Vollprofil, ø: 10 mm
- Material: feuerverzinkter Stahl DIN EN ISO 1461
- Stahlgüte: S355

Anschlüsse
- seitlich an vorbeschriebenem Geländer mittels
Handlaufhaltern geschweißt

Ausführungsort: Ebene 6.2 | Panorama - Ebene 7 | Dach
(+47,26 m bis +60,10 m)

Ausführung gem. Werk- und Montageplanung (separate
Position) auf Grundlage der Ausführungspläne:
KWG-C-OPL-5-DE-6760, KWG-C-OPL-5-DE-6761,
KWG-C-OPL-5-DE-6762, KWG-C-OPL-5-DE-6763,
KWG-C-OPL-5-BK-3721
Menge: 74,000 m

**8.2.9 Treppe 13 - Handlauf - Kehrstrahlen / Sweepen der verzinkten Oberfläche**
Feuerverzinkte Oberfläche des Handlaufs vor dem
Beschichtungsaufbau durch Kehrstrahlen (Sweepen)
mechanisch aufrauen, um eine ausreichende Haftung der
nachfolgenden Beschichtung sicherzustellen.

Ausführung wie Pos. 1.3
Menge: 74,000 m

**8.2.10 Treppe 13 - Handlauf - Erstbeschichtung Duplex System, 2K-Haftgrund 2K-PUR-Harz-Lack**
Erstbeschichtung des vorbeschriebenen Handlaufs nach
Sweepen aus Vorposition

Beschichtung wie Pos. 1.4
Menge: 74,000 m

**8.2.11 Geländer 11 - stirnseitige Bekleidung der Dachöffnung, kreisförmig gebogen, Flachstahl 390 x 20 mm, L ca. 22 m**
Bekleidung der Stirnseite des kreisförmigen
Dachausschnittes in Ebene 7, im Außenbereich
herstellen, liefern und montieren:

Geometrie
- gebogen, kreisförmig, mit kreissegmentförmiger
Erweiterung im Bereich der Spindeltreppe (Treppe 13)
- Länge: ca. 22,0 m

Profile und Material
- Flachstahl, 390 x 20 mm
- Stahlgüte: Pfosten: S355; Ober- und Untergurt: S235

Anschlüsse
- Anschluss an Betondach: ja Geländerpfosten: 4 x
Betonanker W-FAZ PRO/S M8
- Anschluss an Geländerpfosten: am stirnseitigen
Flachstahl aus Vorposition der Betondecke verschweißte
Fahnenbleche 70 x 240 x 12 mm; Verschraubung mit
Geländerpfosten über 2 x M16; 8.8

Ausführungsort: Ebene 7 | Dach (+60,10 m)

Ausführung gem. Werk- und Montageplanung (separate
Position) auf Grundlage der Ausführungspläne:
KWG-C-OPL-5-DE-6640, KWG-C-OPL-5-BK-3713
Menge: 22,000 m

**8.2.12 Geländer 11 - stirnseitige Bekleidung der Dachöffnung - Kehrstrahlen / Sweepen der verzinkten Oberfläche**
Feuerverzinkte Oberfläche der Bekleidung vor dem
Beschichtungsaufbau durch Kehrstrahlen (Sweepen)
mechanisch aufrauen, um eine ausreichende Haftung der
nachfolgenden Beschichtung sicherzustellen.

Ausführung wie Pos. 1.3
Menge: 22,000 m

**8.2.13 Geländer 11 - stirnseitige Bekleidung der Dachöffnung - Erstbeschichtung Duplex System, 2K-Haftgrund 2K-PUR-Harz-Lack**
Erstbeschichtung der Bekleidung nach Sweepen aus
Vorposition

Beschichtung wie Pos. 1.4
Menge: 22,000 m

**8.2.14 Geländer 11 - Geländer Dachöffnung, kreisförmig, Stahlgeländer Pfosten, Obergurt, Untergurt FL 60 x 12 mm, Füllung Stanzgitter RS Ø 4 mm, A 4 x 4 cm, H 145 cm**
Geländer des kreisförmigen Dachausschnittes in Ebene 7,
im Außenbereich herstellen, liefern und montieren:

Geometrie
- gebogen, kreisförmig, mit kreissegmentförmiger
Erweiterung im Bereich der Spindeltreppe (Treppe 13)
- Pfostenabstand: 15° eines Kreises mit ø = 650 cm
- Geländerkonstruktion aus Stahl
- Pfosten, Obergurt und Untergurt aus Flachstahl,
Füllung aus Stanzgitter
- Höhe über OKFF: 113 cm
- 2 Pfosten, beidseitig der Tür am Austritt der
Spindeltreppe erhöht (h = 262 cm)
- Gesamthöhe: ca. 145 cm (seitlich auf voller Höhe an
Stirnseite Decke befestigt)

Profile und Material
- Pfosten, Obergurt und Untergurt: Flachstahl, 60 x 12
mm
- Füllung: Stahl-Stanzgitter, Rundstäbe ø 4 mm,
Quadratmasche 40 x 40 mm, alternierende Verschweißung
zur Vermeidung von Wölbungen der Gitterfläche
- Material: feuerverzinkter Stahl DIN EN ISO 1461
- Stahlgüte: Pfosten: S355; Ober- und Untergurt: S235

Anschlüsse
- Anschluss an Stirnseite Dach: am stirnseitigen
Flachstahl aus Vorposition der Betondecke verschweißte
Fahnenbleche 70 x 240 x 12 mm; Verschraubung mit
Geländerpfosten über 2 x M16; 8.8
- Anschluss an Unterkonstruktion Kegeldach gem. Statik

Ausführungsort: Ebene 7 | Dach (+60,10 m)

Ausführung gem. Werk- und Montageplanung (separate
Position) auf Grundlage der Ausführungspläne:
KWG-C-OPL-5-DE-6640, KWG-C-OPL-5-BK-3713
Menge: 22,000 m

**8.2.15 Geländer 11 - Kehrstrahlen / Sweepen der verzinkten Oberfläche**
Feuerverzinkte Oberfläche des Geländers vor dem
Beschichtungsaufbau durch Kehrstrahlen (Sweepen)
mechanisch aufrauen, um eine ausreichende Haftung der
nachfolgenden Beschichtung sicherzustellen.

Ausführung wie Pos. 1.3
Menge: 22,000 m

**8.2.16 Geländer 11 - Erstbeschichtung Duplex System, 2K-Haftgrund 2K-PUR-Harz-Lack**
Erstbeschichtung des vorbeschriebenen Geländers nach
Sweepen aus Vorposition

Beschichtung wie Pos. 1.4
Menge: 22,000 m

**8.2.17 Geländer 12 - Ebene 7 offene Seite Turmhelm - Stahlgeländer gebogen, Pfosten, Obergurt, Untergurt FL 60 x 12 mm, Füllung Stanzgitter RS Ø 4 mm, A 4 x 4 cm, H 117,2 cm**
wie Pos. 8.6.14, jedoch:

Geländer an der offenen Seite des Turmhelms als
Kreissegment in Ebene 7, im Außenbereich herstellen,
liefern und montieren:

Geometrie
- Kreissegement eines Kreises mit dem Radius: 501,5 cm
- Pfostenabstand: 15° eines Kreises mit Radius: 501,5
cm
- Geländerkonstruktion aus Stahl
- Gesamthöhe: ca. 117,2 cm

Anschlüsse
- Anschluss an Rohdecke: je Pfosten 1 Fußplatte 150 x
100 x 18 mm, verschweißt mit Pfosten und verschraubt
mit Rohdecke über 2 x Betonanker W-FAZ PRO/S M12

Ausführungsort: Ebene 7 | Dach (+60,10 m)

Ausführung gem. Werk- und Montageplanung (separate
Position) auf Grundlage der Ausführungspläne:
KWG-C-OPL-5-DE-6640, KWG-C-OPL-5-BK-3713
Menge: 10,000 m

**8.2.18 Geländer 12 - Kehrstrahlen / Sweepen der verzinkten Oberfläche**
Feuerverzinkte Oberfläche des Geländers vor dem
Beschichtungsaufbau durch Kehrstrahlen (Sweepen)
mechanisch aufrauen, um eine ausreichende Haftung der
nachfolgenden Beschichtung sicherzustellen.

Ausführung wie Pos. 1.3
Menge: 10,000 m

**8.2.19 Geländer 12 - Erstbeschichtung Duplex System, 2K-Haftgrund 2K-PUR-Harz-Lack**
Erstbeschichtung des vorbeschriebenen Geländers nach
Sweepen aus Vorposition

Beschichtung wie Pos. 1.4
Menge: 10,000 m

### Titel 9 Treppentürme Nord und Süd (Treppen 14 bi

**9.1 Geländer Treppe 14 - 19 - Werk- und Montageplanung**
Erstellung einer Werk- und Montageplanung für die
nachfolgend
beschriebenen Geländer und Handläufe der Treppen 14 -
19 in den Treppentürem Nord und Süd

Erstellung auf Grundlage der vom AG zur Verfügung
gestellten Ausführungsplanung und der Statik.
Einschließlich Feinaufmaß. Abgabe digital im PDF- und
DWG-Format.
Menge: 1,000 psch

**9.2 Geländer 13 - Treppe 14, 15, 16 (Wendeltreppen) - Stahlgeländer Rundstäbe, A 9,5 cm, H 110 cm, gewendelt**
Geländer für Treppen 14, 15 und 16 im Innenbereich
herstellen, liefern und montieren:

Geometrie
- vollgewendelt als Helix
- einläufig
- einseitig innen am Treppenloch
- Neigung dem Treppenlauf folgend, Radius des
Treppenloches: 34,5 cm
- Geländerkonstruktion aus Stahl
- Obergurt, vertikale Geländerstäbe und Untergurt
- Höhe: 110 cm
- Achsabstand Geländerstäbe: 95 mm
- Pfostenabstand: 52,5 cm
- Handläufe werden gesondert vergütet

- Steigungshöhe: 20 cm
- Auftrittstiefe: 26 cm

Profile und Material
- Obergurt und Pfosten: Rundstab Vollprofil, ø = 30 mm
- Geländerstäbe und Untergurt: Rundstab Vollprofil, ø =
15 mm
- Material: feuerverzinkter Stahl DIN EN ISO 1461
- Stahlgüte: S355

Anschlüsse
- Pfosten um 20 cm nach unten verlängert und mittels
Stahllaschen an je 2 Punkten mit den Stirnseiten jeder
5. Stufe verschraubt; Verbindungsmittel: Klebeanker
gem. Angaben Statik

Ausführungsort: Ebene -1 | Podium bis Ebene 2 | Ring
(-0,03 m - +19,58 m)

Ausführung gem. Werk- und Montageplanung (separate
Position) auf Grundlage der Ausführungspläne:
KWG-C-OPL-5-DE-6650, KWG-C-OPL-5-SN-2251
Menge: 30,000 m

**9.3 Geländer 13 - Kehrstrahlen / Sweepen der verzinkten Oberfläche**
Feuerverzinkte Oberfläche des Geländers vor dem
Beschichtungsaufbau durch Kehrstrahlen (Sweepen)
mechanisch aufrauen, um eine ausreichende Haftung der
nachfolgenden Beschichtung sicherzustellen.

Ausführung wie Pos. 1.3
Menge: 30,000 m

**9.4 Geländer 13 - Erstbeschichtung Duplex System, 2K-Haftgrund 2K-PUR-Harz-Lack**
Erstbeschichtung des vorbeschriebenen Geländers nach
Sweepen aus Vorposition

Beschichtung wie Pos. 1.4
Menge: 30,000 m

**9.5 Treppen 14 - 19 - Handlauf - Stahlrundrohr Ø 25 mm, Helix**
Handläufe der Treppen 14 bis 19, im Innenbereich
herstellen, liefern und montieren:

Geometrie
- 2 Spindeltreppenanlagen im nördlichen und südlichen
Treppenraum
- 6 Treppenläufe, Handlauf jeweils an den
Übergängen/Zwischenpodesten unterbrochen
- Helixform
- Radius des Handlaufs: 130,7 cm
- Handlauf einseitig außenseitig an der Bestandswand
- Neigung den Treppenläufen folgend
- Höhe: 87 cm
- am Antritt Verbindung mit Handlauf von Umgang Ebene
6.2

Profile und Material
- Handlauf: Rundrohr Hohlprofil, ø = 25 mm, Wandstärke.
2 mm
- Handlaufhalter: Rundrohr Vollprofil, ø: 10 mm, 7,5 x
6,5 cm
- Material: feuerverzinkter Stahl DIN EN ISO 1461
- Stahlgüte: S355

Anschlüsse
- Handlaufhalter in der Mittelachse jeder 5. Stufe mit
dem Handlauf verschweißt
- jeHandlaufhalter durch Bohrung im Bestandsmauerwerk
eingelassen und mit fließfähigem Injektionsmörtel
eingeklebt

Ausführungsort: Ebene -3 | Untergeschoss - Ebene 2 |
Ring (-1,83 m bis +19,58 m)

Ausführung gem. Werk- und Montageplanung (separate
Position) auf Grundlage der Ausführungspläne:
KWG-C-OPL-5-SN-2251, KWG-C-OPL-5-DE-6660,
KWG-C-OPL-5-BK-3720
Menge: 120,000 m

**9.6 Treppe 14 bis 19 - Handläufe - Kehrstrahlen / Sweepen der verzinkten Oberfläche**
Feuerverzinkte Oberfläche der Handläufe vor dem
Beschichtungsaufbau durch Kehrstrahlen (Sweepen)
mechanisch aufrauen, um eine ausreichende Haftung der
nachfolgenden Beschichtung sicherzustellen.

Ausführung wie Pos. 1.3
Menge: 120,000 m

**9.7 Treppe 14 bis 19 - Handläufe - Erstbeschichtung Duplex System, 2K-Haftgrund 2K-PUR-Harz-Lack**
Erstbeschichtung der vorbeschriebenen Handläufe nach
Sweepen aus Vorposition

Beschichtung wie Pos. 1.4
Menge: 120,000 m

### Titel 10 Ebene -3 | Untergeschoss - Gitterrostbod

**10.1 Ebene -3 - Doppelboden und Zugangstreppe - Werk- und Montageplanung**
Erstellung einer Werk- und Montageplanung für die
nachfolgend
beschriebenen Stahlbauelemente der Ebene 3:

- Treppenlauf 4 Steigungen einschl. sämtlicher
Anschlüsse
- Treppenaustrittspodest einschl. sämtlicher Anschlüsse
- Geländer für Treppenlauf und Podest einschl.
sämtlicher Anschlüsse
- Doppelboden aus Gitterrost einschl. sämtlicher
Anschlüsse

Erstellung auf Grundlage der vom AG zur Verfügung
gestellten Ausführungsplanung und der Statik.
Einschließlich Feinaufmaß. Abgabe digital im PDF- und
DWG-Format.
Menge: 1,000 psch

**10.2 Treppe 21 - Treppenlauf - Wangentreppe gerade einläufig, 4 St, H 18 cm, T 24 cm, B 114 - 120 cm, Innentreppe Stahl verz.**
Treppenlauf für Treppe 21 als Wangentreppe im
Außenbereich herstellen, liefern und montieren:

Geometrie
- gerader Lauf
- einläufig
- Stufen außenseitig an gebogene Apsiswand angepasst
- Innenseitig mit Wange, außenseitig Trittstufen direkt
an Außenwand geschraubt
- einschl. Stellfüße für befestigung Wange
- nur Trittstufen, keine Setzstufen
- 4 Steigungen
- Steigungshöhe: 18 cm
- Auftrittstiefe: 24 cm
- Breite Treppenlauf: 114 - 120 cm

Profile und Material
- Wange raumseitig: Stahlwinkel L-Form, 200 mm x 100 x
8 mm
- Trittstufen: Gitterrost, h = 35 mm, Maschenweite = 33
x 33 mm, Tragstab = 35 x 2 mm
- Stellfüße: höhenverstellbare Stahlstützen mit Fuß-
und Kopfplatte, Abstand: 60 cm
- Material: feuerverzinkter Stahl DIN EN ISO 1461
- Stahlgüte: S235

Anschlüsse
- Stahlwange auf höhenverstellbaren Stellfüßen gem.
Statik verschraubt
- Stahlstützen auf Rohboden gem. Statik verschraubt
- Trittstufen mittels seitlichen Stahllaschen an Wangen
und Apsiswand gem. Statik verschraubt

Ausführungsort: Ebene -3 | Untergeschoss (-1,61 m bis
-0,89 m)

Ausführung gem. Werk- und Montageplanung (separate
Position) auf Grundlage des Ausführungsplans:
KWG-C-OPL-5-DE-6770, KWG-C-OPL-5-BK-3582
Menge: 1,000 St

**10.3 Treppe 21 - Podest - Stahlwinkel, oberseitiges Gitterrost, 120 x 105 cm**
Podest für Treppe 21 mit oberseitigem Gitterrost im
Innenbereich herstellen, liefern und montieren:

Geometrie
- Rechteck, im Bereich der Apsiswand/Türöffnung an
gerundeten Verlauf der Wand angepasst
- Montage auf Stellfüßen
- Länge: 105 cm
- Breite: 90 -120 cm
- Höhe: 115 cm
- Höhe Stellfüße: 95 cm
- Gitterrostbelag zur Revision abnehmbar ausführen

Profile und Material
- Rahmen: Stahlwinkel L-Form, 200 mm x 100 x 8 mm
- Belag: Gitterrost, h = 35 mm, Maschenweite = 33 x 33
mm, Tragstab = 35 x 2 mm
- Stellfüße: höhenverstellbare Stahlstützen mit Fuß-
und Kopfplatte, Abstand: 60 cm
- Material: feuerverzinkter Stahl DIN EN ISO 1461
- Stahlgüte: S235

Anschlüsse
- Stahlwange auf höhenverstellbaren Stellfüßen gem.
Statik verschraubt
- Stahlwange auf Rohboden gem. Statik verschraubt
- Belag mittels seitlichen Stahllaschen an Wangen und
Apsiswand gem. Statik verschraubt

Ausführungsort: Ebene -3 | Untergeschoss (-0,89 m)

Ausführung gem. Werk- und Montageplanung (separate
Position) auf Grundlage des Ausführungsplans:
KWG-C-OPL-5-DE-6770, KWG-C-OPL-5-BK-3582
Menge: 1,000 St

**10.4 Treppe 21 - Geländer Treppenlauf und Podest - Stahlgeländer Pfosten, Obergurt, Untergurt FL 45 x 12 mm, Füllung Stanzgitter RS Ø 4 mm, A 4 x 4 cm, H 105,5 cm, L 130 cm**
Geländer für Treppe 21, im Innenbereich herstellen,
liefern und montieren:

Geometrie
- einseitiges Geländer der Treppe 21
- 2 Elemente; Einzellängen: 90 cm und 132,5 cm
- Pfostenabstand: 72 cm
- Neigung dem Treppenlauf folgend, im Bereich des
Podests gerade
- Geländerkonstruktion aus Stahl
- Pfosten, Obergurt und Untergurt aus Flachstahl,
Füllung aus Stanzgitter
- Höhe über OK Stufenvorderkante / OKFF Podest: 90 cm
- Gesamthöhe: 105,5 cm (seitlich  Höhe an Wange
verschraubt)

- Steigungshöhe: 18 cm
- Auftrittstiefe: 24 cm

Profile und Material
- Pfosten, Obergurt und Untergurt: Flachstahl, 45 x 12
mm
- Füllung: Stahl-Stanzgitter, Rundstäbe ø 4 mm,
Quadratmasche 40 x 40 mm, alternierende Verschweißung
zur Vermeidung von Wölbungen der Gitterfläche
- Material: feuerverzinkter Stahl DIN EN ISO 1461
- Stahlgüte: Pfosten: S355; Ober- und Untergurt: S235

Anschlüsse
- Anschluss an Treppen-/Podestwangen: Verschraubung
gem. Angaben Statik

Ausführungsort: Ebene -3 | Untergeschoss (-1,61 m bis
-0,89 m)

Ausführung gem. Werk- und Montageplanung (separate
Position) auf Grundlage des Ausführungsplans:
KWG-C-OPL-5-DE-6770, KWG-C-OPL-5-BK-3711
Menge: 1,000 St

**10.5 Ebene -3 - Doppelboden Gitterrost auf Stahlstützen mit UK Stahl Stahl, H ges. 43 cm, H Gitter 35 mm, 30 x 33/33 mm**
Doppelboden aus Gitterrost im ehemaligen Shop auf Ebene
-3 im Innenbereich herstellen, liefern und montieren:

Geometrie
- unregelmäßige kleinteilige Form, teilweise der
Rundung der Apsiswand folgend, an den neu hergestellten
Aufzugsschacht anschließend, die Geometrie und der
Zuschnitt der UK und Belagsplatten ist in der
Kalkulation des Einheitspreises zu berücksichtigen
- Höhe: ca. 43 cm
- Systemboden aus höhenverstellbaren Stahlstützen,
Unterkonstruktion aus Stahlprofilen gem. Werk- und
Montageplanung (Kalkulationsgrundlage: Stahlträger
Doppel-T-Form, h = 60 cm im Rastermaß 120 x 60 cm)
- Lastabtrag: mind. 3 kn/m2
- Plattenformat Boden: 60 x 60 cm

Profile und Material
- Maschenweite: 33/11 mm
- Tragstäbe: 30/3 mm
- Material: feuerverzinkter Stahl DIN EN ISO 1461

Anschlüsse
- Stahlwange auf höhenverstellbaren Stellfüßen gem.
Statik verschraubt
- Stahlstützen auf Rohboden gem. Statik verschraubt
- im Randbereich UK Stahlträger mittels
Kopfplatten/Laschen an Wand verschraubt

Ausführungsort: Ebene -3 | Untergeschoss (-1,61 m)

Ausführung gem. Werk- und Montageplanung (separate
Position) auf Grundlage des Ausführungsplans:
KWG-C-OPL-5-GR-12U3, KWG-C-OPL-5-DE-6770,
KWG-C-OPL-5-BK-3582
Menge: 20,000 m2

### Titel 11 Muster

**11.1 Musterelement Treppe 9 - Wangentreppe gerade einläufig, 3 St, H 18,3 cm, T 24 cm, B 78 cm, Außentreppe Stahl verz.**
Muster für Treppe 9 (Titel 4) als Wangentreppe im
Außenbereich herstellen, liefern und montieren:

Geometrie
- gerader Lauf
- einläufig
- 3 Steigungen
- beidseitige Geländer gem. Titel 4.2; G11-N gem.
Bauteilkatalog
- beidseitige Handläufe gem. Titel 4.2; G21-N gem.
Bauteilkatalog

- einschl. 4 x Montagefüße Unterkonstruktion,
konstruktiv, durch AN frei wählbar
- einschl. Sweepen gem. Pos. 1.3
- einschl. Duplex Beschichtung gem. Pos. 1.4
- einschl. Werk- und Montageplanung
Menge: 1,000 St

**11.2 Musterelement Treppe 13 - Spindeltreppe gerade einläufig, 3 St, H 19,75 cm, T 24 cm, B 104,5 cm, Außentreppe Stahl verz.**
Muster für Treppe 13 (Titel 8) als Wangentreppe im
Außenbereich herstellen, liefern und montieren:

Geometrie
- gewendelter Lauf
- einläufig
- 3 Steigungen
- außenseitig Geländer gem. Titel 4.2; G11-N gem.
Bauteilkatalog
- außenseitig Handläufe gem. Titel 4.2; G21-N gem.
Bauteilkatalog

- einschl. 2 x Montagefüße Unterkonstruktion,
konstruktiv, durch AN frei wählbar
- einschl. Sweepen gem. Pos. 1.3
- einschl. Duplex Beschichtung gem. Pos. 1.4
- einschl. Werk- und Montageplanung
Menge: 1,000 St

**11.3 Musterelement Geländer 1 - Stahlgeländer Rundstab Ø 18 mm, A 9,5 cm, H 101 cm, L 1m**
Muster für Geländer 1 (Pos. 1.2) als
Stahl-Rundstabgeländer im Innenbereich herstellen,
liefern und montieren:

Geometrie
- gerader Lauf
- Geländerfeld: 1m
- einschl. Handlauf gem. Pos. 1.8; G23-N gem.
Bauteilkatalog

- einschl. 2 x Montagefüße Unterkonstruktion,
konstruktiv, durch AN frei wählbar
- einschl. Sweepen gem. Pos. 1.3
- einschl. Duplex Beschichtung gem. Pos. 1.4
- einschl. Werk- und Montageplanung
Menge: 1,000 St

**11.4 Musterelement Geländer 3 - Stahlgeländer Rundstab Ø 20 mm, A 12 cm, H 127,5 cm**
Muster für Geländer 3 (Pos. 2.2) als
Stahl-Rundstabgeländer im Innenbereich herstellen,
liefern und montieren:

Geometrie
- gerader Lauf
- Geländerfeld: 1m
- einschl. Handlauf mit Vorbereitung für
Handlaufbeleuchtung gem. Pos. 1.8; G22-N gem.
Bauteilkatalog

- einschl. 2 x Montagefüße Unterkonstruktion,
konstruktiv, durch AN frei wählbar
- einschl. Sweepen gem. Pos. 1.3
- einschl. Duplex Beschichtung gem. Pos. 1.4
- einschl. Werk- und Montageplanung
Menge: 1,000 St

**11.5 Musterelement Geländer 13 Fußpunkt - Befestigung Stahlgeländer Rundstäbe an Sandsteinstufen**
Muster für die Befestigung von Geländer 13 (Pos. 9.2)
als Stahl-Rundstabgeländer ian den Sandsteinstufen des
Bestandstreppenturms herstellen, liefern und montieren

Geometrie
- 1 Pfosten mit Verbindungspunkt:
  Pfosten um 20 cm nach unten verlängert und mittels
Stahllaschen an je 2
  Punkten mit den Stirnseiten jeder 5. Stufe
verschraubt;Verbindungsmittel:  Klebeanker gem. Angaben
Statik

- einschl. Sweepen gem. Pos. 1.3
- einschl. Duplex Beschichtung gem. Pos. 1.4
- einschl. Werk- und Montageplanung
Menge: 1,000 St

**11.6 Musterelement Duplexbeschichtung NCS S8500-N, Tränenblech 300 x 150 x 8 mm**
Herstellen und Liefern eines Musterelements für den
Beschichtungsaufbau:

- Riffelblech (Tränenblech), 300 x 150 x 8 mm
- feuerverzinkter Stahl DIN EN ISO 1461
- Stahlgüte: S355

- einschl. Sweepen gem. Pos. 1.3
- einschl. Duplex Beschichtung gem. Pos. 1.4

Farbton: NCS S8500-N
Menge: 1,000 St

### Titel 12 Stundenlohnarbeiten

**12.1 Lohnstunden eines Facharbeiters Stahlbau**
Lohnstunden eines Facharbeiters, für unvorhersehbare
und nicht planbare zusätzliche Leistungen im Bestand,
auf Anweisung und zum Nachweis
Menge: 40,000 h

**12.2 Lohnstunden eines Helfers Stahlbau**
Lohnstunden eines Helfers, für unvorhersehbare und
nicht planbare zusätzliche Leistungen im Bestand, auf
Anweisung und zum Nachweis
Menge: 40,000 h
